# A 7 DE zw. AS Fulda Mitte und AD Fulda RiFa Wü
Angebotsaufforderung (GAEB DA XML 3.2, DA83)
Projekt: A-13200-00
Währung: EUR
Nebenangebote zugelassen: ja
Vergabeart: Öffentliche Ausschreibung
Eröffnung: 08.02.2026 00:00:00
Ende der Zuschlagsfrist: 18.02.2026
Ausführungsbeginn: 09.03.2026
Ausführungsende: 05.05.2026
Auftragsdatum: 19.02.2026
Auftraggeber: Autobahn GmbH des Bundes, Niederlassung Nordwest (Hannover), Außenstelle Fulda, Autobahn GmbH-NL Nordwest, Flemingstr.20-22, 36041 Fulda, Flemingstraße 20-22, 36041 Fulda; Vergabenummer: NOW-2026-
Erstellt mit: GXML Toolbox V3.3 R20230829, iTWO_64 V25.0.650, 11.06.2026

## 01 13200_FL01_Streckenbau
Datum: 11.06.2026
WaGr: 99_99_01

*Hinweis*
bis OZ 05. (alle Abschnitte d. gesamten Baumaßnahme) des LV: Hinweise, Bauablauf, Bauphasen siehe Ziffern 1.1.1, 1.1.1.2, 1.4.1, 3.1 und 3.2 der Baubeschreibung und VZ-Pläne. Abfallschlüssel gemäß Ziffer 2.7.4 Tabelle 3 BB (Nachweise führen), Sanierung halbseitig

### Abschnitt 01 Vorphase AkD san. halbseitig

*Hinweis*
BE für Leistungen d. Vorphase (AB. 01) einschl. aller am Bau beteiligten Nachunternehmer. Die Arbeitsgeräte/ Maschinen sind arbeitstägig anzuliefern und nach Arbeitsende täglich aus dem Baubereich zu entfernen.

#### Unterabschnitt 01.01 Baustelleneinrichtung

**01.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**01.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**01.01.0003 Baustellenbeleuchtung**
*** Pauschalposition
Liefern, Einrichten, Umsetzen, Vorhalten
und Abbauen von Beleuchtungsanlagen für Nachtarbeit
innerhalb der Baustelle
in Abhängigkeit der Verkehrssicherung.
Vorgaben des AG:
Beleuchtung über den Arbeitsräumen.
Beleuchtungsbefestigung nach Wahl des AN mit
Stromanschluss
(230 V) oder Notstromaggregat.
Art der Ausleuchtung:
Portable Leuchte mit Blendschutz,
Es sind mindestens 3 Beleuchtungseinheiten je
Arbeitsstelle
erforderlich. Beleuchtungsstärke 50 - 200 Lux und
gemäß Ziffer 3.2 der Baubeschreibung. Wird die
Arbeitsstelle länger müssen
entsprechend mehr Beleuchtungseinheiten vorgesehen
werden.
Das gesamte Personal (extern und intern) muss
Warnkleidung der Klasse 3, in Vollausstattung nach EN
471 tragen.
Geräte, Werkzeuge und sonstige Betriebsmittel anfahren und betriebsfertig aufstellen.
Benötigter Stromanschluss sowie
Entsorgungseinrichtungen und dgl. für die
Baustelle, soweit erforderlich, herstellen.
Vorhalten, Unterhalten und Betreiben der
Anlagen und Einrichtungen einschließlich
Mieten, Pacht, Gebühren und dgl.
Menge: 1,000 Psch

**01.01.0004 Erfassung d. Einbaubed. Einbaus**
*** Pauschalposition
Beim Einbau von TA-Asphalt sind während des gesamten Einbauzeitraums durch den Auftragnehmer im Rahmen der Eigenüberwachung folgende Messungen für alle Walzasphalte in allen Sanierungsbereichen durchzuführen und zu dokumentieren:
- Wetter (mindestens stündlich),
- Luftemperatur (Messung in 2 Metern Höhe und Temperatur  der Unterlage); mindestens stündlich,
- Windgeschwindigkeit und -richtung (mindestens stündlich oder kontinuierlich),
- Relatve Luftfeuchte (mindestens stündlich oder kontnuierlich),
- Temperatur des angelieferten Asphaltmischguts bei jedem Entladevorgang im Beschicker- und Fertigerkübel,
- Zunahme der Verdichtung von Beginn bis zum Ende des Asphalteinbaus mittels Aufsetz -Sonde
(ElektromagneƟsche Messung (PQI Sonde) oder Radioaktive Messung (Isotopensonde)),
- Dokumentation der aufgebrachten Bitumenemulsion unmittelbar vor der Überbauung (Art und
Ansprühmenge der eingesetzten Bitumenemulsion, angesprühte Unterlage je Einbaubahn, Lage der
Einbaubahn, Station, Datum/Uhrzeit und Foto).
Menge: 1,000 Psch

*Hinweis*
Für AC 22 B S SG, AC 11 D SP und SMA 11 S, gesamte Baumaßnahme.
Weitergehende Prüfungen siehe OZ'en 02.03.0004-0006 des LV.

**01.01.0005 Erweiterte Erstprüfungen**
Für Asphaltdeck und Binderschichten:
Einaxialer Druck-Schwell-versuch zur Bestimmung des Verformungsverhaltens nach den TP Asphalt-StB, Teil 25 B 1
Angabe zum Tieftemperatur-verhalten nach den TP Asphalt, Teil 46 A (Abkühlversuch TSRST)

Für alle Walzasphalte
Verformungsverhalten des eingesetzten resultierenden Bindemittels nach TP Bitumen-StB, Teil 3 am langzeitgealterten (PAV) modiﬁzierten Bindemittel

Im Erstprüfungsbericht sind folgende zusätzliche Angaben erforderlich:
- Angabe zum Verfahren der Temperaturabsenkung
- Art und Sorte des frisch zugegebenen Bitumens
Bei Verwendung eines gebrauchsfertig Viskositätsveränderten Bitumens nach TL VBit-StB:

- Art und Sorte des resultierenden Bindemittels

Bei Verwendung von viskositätsverändernden organischen Zusätzen:
- Hersteller, Typ, Produktbezeichnung
- Art und Sorte des resultierenden Bindemittels
- Menge in M.-% bezogen auf den Bindemittelgehalt

Bei Verwendung von oberﬂächenaktiven oder mineralischen Zusätzen:
- Hersteller, Produktbezeichnung,
- Art und Sorte des resultierenden Bindemittels,
- Menge in M.-% bezogen auf den Bindemittelgehalt

Bei Verwendung der Schaumbitumentechnologie:
- Art und Sorte des resultierenden Bindemittels
- Verdichtungstemperatur des Marshallprobekörpers
- Ergebnisse der zusätzlichen Prüfungen nach Abschnitt 3.12.1 der Baubeschreibung
Menge: 3,000 St

*Hinweis*
Bauablauf/ Hinweise siehe Ziff. 3.2 der BB
Vorgaben/ Erschwernisse siehe Ziff. 1.1.1, 1.1.1.2 u. 1.4.1 der BB. Alle Arbeiten BF 3 nachts halbseitig (Mehrfachanfahrten). Tagarbeit wird ausdr.angezeigt

#### Unterabschnitt 01.02 A7 568,400-567,950 FR KS

**01.02.0001 Längsmarkierung entfernen durchg.Fb.begr.*Breite 0,30 m*a.Asphaltdecksch. Deckenerneuerung Abf.d. Verw.zuf.**
StL-Nr. 2113100514911901
Längsmarkierung einschl. evtl. Sperrflächenumrandung
entfernen. Abgerechnet wird der entfernte Strich, bei
Doppelstrichen zwei Striche.
Durchgehender Strich als Fahrbahnbegrenzung.
Strichbreite = 0,30 m.
Markierungsstoffart 'Agglomerate, KSP, Sonstige'

Auf Asphaltdeckschicht.
Entfernen für Deckenerneuerung.
Durch 'Verfahren nach Wahl des AN'

Abfall aufnehmen und nach Wahl des AN verwerten.
Menge: 450,000 m
Leistungsbereichkatalog: 131

**01.02.0002 Längsmarkierung entfernen durchg.Fb.begr.*Breite 0,15 m*a.Asphaltdecksch. Deckenerneuerung Abf.d. Verw.zuf.**
StL-Nr. 2113100512911901
Längsmarkierung einschl. evtl. Sperrflächenumrandung
entfernen. Abgerechnet wird der entfernte Strich, bei
Doppelstrichen zwei Striche.
Durchgehender Strich als Fahrbahnbegrenzung.
Strichbreite = 0,15 m.
Markierungsstoffart 'Agglomerate, KSP, Sonstige'

Auf Asphaltdeckschicht.
Entfernen für Deckenerneuerung.
Durch 'Verfahren nach Wahl des AN'

Abfall aufnehmen und nach Wahl des AN verwerten.
Menge: 200,000 m
Leistungsbereichkatalog: 131

**01.02.0003 Längsmarkierung entfernen Leitlinie 1zu2*Breite 0,15 m*a.Asphaltdecksch. Deckenerneuerung Abf.d. Verw.zuf.**
StL-Nr. 2113100532911901
Längsmarkierung einschl. evtl. Sperrflächenumrandung
entfernen. Abgerechnet wird der entfernte Strich, bei
Doppelstrichen zwei Striche.
Unterbrochener Strich; Verhältnis Strich/Lücke 1 zu 2
als Leitlinie.
Strichbreite = 0,15 m.
Markierungsstoffart 'Agglomerate, KSP, Sonstige'

Auf Asphaltdeckschicht.
Entfernen für Deckenerneuerung.
Durch 'Verfahren nach Wahl des AN'

Abfall aufnehmen und nach Wahl des AN verwerten.
Menge: 150,000 m
Leistungsbereichkatalog: 131

**01.02.0004 Sonstige Markierung entfernen Sperrfläche*Breite 0,50 m sonst. Markierung*a.Asphaltdecksch. Deckenerneuerung Abf.d. Verw.zuf.**
StL-Nr. 2113101025211901
Sonstige Markierung wie Quermarkierung, Schrägstrich
der Sperrfläche oder Parkmarkierung entfernen. Abgerechnet wird der entfernte Strich.
Schrägstrich der Sperrfläche.
Strichbreite = 0,50 m.
Markierungsstoffart = sonstiger spritzbarer Markierungsstoff.
Auf Asphaltdeckschicht.
Entfernen für Deckenerneuerung.
Durch 'Verfahren nach Wahl des AN'

Abfall aufnehmen und nach Wahl des AN verwerten.
Menge: 200,000 m
Leistungsbereichkatalog: 131

*Hinweis*
Das Einbauen, Verdichten und Verteilen erfolgt am Freitag, den 21.08.26 ab ca. 22:00 Uhr nach dem Abdichten des höherliegenden Randes

**01.02.0005 Bod. i. Bank. verdrück. u. and.**
Boden im Bankettbereich vor den Asphaltarbeiten seitlich verdrücken, Kante säubern und nach den Asphaltarbeiten andecken und verdichten.
Bereich: Seitenstreifen
Neigung: 6-12 %
Tiefe: 14 cm
Breite: 30 cm
Überschüssigen Boden im unmittelbaren Nahbereich andecken und glatt streichen (ca. 30%).
Das Nacharbeiten in Handarbeit um Schutzplankenpfosten, Leitpfosten und Beschilderung ist einzurechnen.
Mit Behinderung durch Schutzplanken (90 m), Leitpfosten, Beschilderung.
Menge: 450,000 m

**01.02.0006 Asphaltbefestigung trennen Einzelfl. Dicke ü. 6-12 cm**
StL-Nr. 231130383903
Asphaltbefestigung geradlinig trennen.
in Einzelflächen längs und quer zur Fahrbahnachse,
Trennen 'durch schneiden,
Bereich: Randbereich Gussasphaltrinne und Anschlussbereich neue Fahrbahndecke der Vornächte,
Ausführung: vor den Fräsarbeiten,
in nicht zusammenhängenden Teilbereichen.
Das Entfernen des Randkeils und Ausstemmen der Eckbereiche sind einzurechnen.'

Dicke der Asphaltbefestigung über 6 bis 12 cm.
Menge: 780,000 m
Leistungsbereichkatalog: 113

**01.02.0007 Betondecke schneiden Schlamm absaugen**
StL-Nr. 231140109902
Betondecke schneiden.
In 'den Bereichen der Fugen "Fahrbahn zu Betonrandbalken im Mittelstreifen" vor Fräsur geradlinig schneiden'

Dicke 'ca. 12 cm,
in zusammenhängenden Teilbereichen'

Schneidschlamm absaugen und nach Wahl des AN verwerten.
Menge: 130,000 m
Leistungsbereichkatalog: 114

*Hinweis*
bis OZ 01.02.0010: Abklappende Standspur Bph 2 AkD: Die Aufwände für das Ermitteln u. Sichern des Knickpunktes zw. 1. FS/ Standspur sowie der Querneigungen vor dem Fräsen, den verminderten Leistungsansatz i. d. Fläche für das Kopierfräsen sowie für den zusätzlichen Fräsgang sind in die OZ'en 01.02.0008-0010 einzurechnen.
Bereich: BKM von ca. 568,400 bis ca. 567,950 FR KS

**01.02.0008 Asphalt fräsen*Fahrbahn*Fräsasph. verw. Unebenheit 4 mm**
StL-Nr. 2311300599901911
Asphalt fräsen und Fräsgut aufnehmen. Anschlusskante
geradlinig auf Frästiefe herstellen. Der Schnittlinienabstand darf maximal 15 mm betragen.
Asphalt 'SMA, AC'

Asphaltschicht 'Deckschicht'

Frästiefe 'von cm 3,0'

Fläche = Fahrbahn.
Breite '0,50-6,00 m SSp und halber 1. FS
Breite: 0,50-8,50 m halber 1.FS+2.FS+Sperrfläche,
in nicht zusammenhängenden Teilflächen'

Fräsasphalt nach Wahl des AN verwerten.
Unebenheiten der gefrästen Fläche höchstens 4 mm innerhalb einer 4,00 m langen Messstrecke in Längs- und
Querrichtung.
Menge: 5800,000 m2
Leistungsbereichkatalog: 113

**01.02.0009 Asphalt fräsen Fahrbahn Fräsasph. verw.*Unebenheit 4 mm**
StL-Nr. 2311300590901911
Asphalt fräsen und Fräsgut aufnehmen. Anschlusskante
geradlinig auf Frästiefe herstellen. Der Schnittlinienabstand darf maximal 15 mm betragen.
Asphalt 'Restasphaltdeck- und Binderschicht'

Frästiefe 'cm 9'

Fläche = Fahrbahn.
Breite '0,50-6,00 m SSp und halber 1. FS
Breite: 0,50-8,50 m halber 1.FS+2.FS+Sperrfläche,
in nicht zusammenhängenden Teilflächen'

Fräsasphalt nach Wahl des AN verwerten.
Unebenheiten der gefrästen Fläche höchstens 4 mm innerhalb einer 4,00 m langen Messstrecke in Längs- und
Querrichtung.
Menge: 5800,000 m2
Leistungsbereichkatalog: 113

**01.02.0010 Asphalt fräsen*Fahrbahn*Fräsasph. verw. Unebenheit 4 mm**
StL-Nr. 2311300599901911
Asphalt fräsen und Fräsgut aufnehmen. Anschlusskante
geradlinig auf Frästiefe herstellen. Der Schnittlinienabstand darf maximal 15 mm betragen.
Asphalt 'Nachfräsung'

Asphaltschicht 'Restasphaltbinder- und Asphalttragschicht'

Frästiefe 'über cm 1 bis 2,5'

Fläche = Fahrbahn.
Breite '0,50-6,00 m SSp und halber 1. FS
Breite: 0,50-8,5 m halber 1.FS+2.FS+Sperrfläche,
in nicht zusammenhängenden Teilflächen'

Fräsasphalt nach Wahl des AN verwerten.
Unebenheiten der gefrästen Fläche höchstens 4 mm innerhalb einer 4,00 m langen Messstrecke in Längs- und
Querrichtung.
Menge: 5800,000 m2
Leistungsbereichkatalog: 113

**01.02.0011 Asphalt fräsen ATS Fahrbahn Fräsasph. verw.*Unebenheit 4 mm**
StL-Nr. 2311300530901911
Asphalt fräsen und Fräsgut aufnehmen. Anschlusskante
geradlinig auf Frästiefe herstellen. Der Schnittlinienabstand darf maximal 15 mm betragen.
Asphalttragschicht.
Frästiefe 'cm 4,0-14,'

Fläche = Fahrbahn.
Breite '0,35-0,50m,
Bereich: Anschlüsse, Querungen an Altbestand, Zwickel, Ükos, Schadstellen in der Unterlage und nach Angabe des AG. Quer u. längs zur Fahrbahnachse,
in nicht zusammenhängenden Kleinflächen.
Die Ecken sind fachgerecht bis auf die Unterlage nachzuarbeiten.'

Fräsasphalt nach Wahl des AN verwerten.
Unebenheiten der gefrästen Fläche höchstens 4 mm innerhalb einer 4,00 m langen Messstrecke in Längs- und
Querrichtung.
Menge: 200,000 m2
Leistungsbereichkatalog: 113

*Hinweis*
Die Erschwernisse für alle Reinigungsarbeiten sowie Fräsur, das Ansprühen und für Schadstellen in der  Unterlage herstellen sind einzurechnen.

**01.02.0012 Erschwernis infolge Einfassungen Erschwer. gesamt*A.decks+A.bind.**
StL-Nr. 231130831399
Erschwernis infolge Einfassungen, Borden und Fahrbahnübergängen. Abgerechnet wird die Länge der Einfassung.
Erschwernis beim Fräsen oder Aufnehmen, Aufsprühen von
Bitumenemulsionen sowie Herstellen von Asphaltschichten.
Asphaltdeck- und Asphaltbinderschicht.
Einbauten 'und Einfassungen, Bordrinnen, Trenninseln, bestehende Asphalt- und Pflasterflächen Randbereiche, Betonschutzwände, Betonrandbalken, Vorlegestreifen Bestand, Gussasphalt Rinnen, Rasengittersteine Randbereich'
Menge: 450,000 m
Leistungsbereichkatalog: 113

*Hinweis*
Die Erschwernisse für alle Reinigungsarbeiten sowie Fräsur, das Ansprühen und ATS für Schadstellen in der  Unterlage herstellen sind einzurechnen.

**01.02.0013 Erschwernis infolge Einbauten Erschwer. gesamt*A.decks.+A.bind.**
StL-Nr. 231130781399
Erschwernis infolge Einbauten, Schächten und Straßenabläufen. Abgerechnet wird je Stück Einbauteil.
Erschwernis beim Fräsen, Aufnehmen, Aufsprühen von Bi-
tumenemulsionen sowie Herstellen von Asphaltschichten.
Asphaltdeck- und Asphaltbinderschicht.
Einbauten 'Schächte, Straßenabläufe, weitere vorh. Einbauten
Straßenabläufe sind abzudecken: 13 Stck'
Menge: 13,000 St
Leistungsbereichkatalog: 113

**01.02.0014 Fugenverguss /Beton/ Asphalt entf.**
Fugenvergussmasse, Betonstreifen und Asphaltstreifen nach Fräsarbeiten im Bereich des Betonrandbalken, Betonseitenstreifen, Vorlegestreifen Bestand, Betonschutzwände, BW-Borde, Rasangittersteine und Asphaltaltbestand restlos in Handarbeit entfernen.
Einzurechnen ist der Aufwand wegen der Ungleichförmigkeit
des Betonrandbalkens beim Entfernen der Vergussmasse.
Betonstreifenbreite: ca. 1-3 cm
Fugenbreite: ca. 1,5-3 cm,
Asphaltbreite: ca. 15-20 cm
Die alte Vergussmasse, Betonreste und Asphalt gehen in das Eigentum des AN über und sind zu verwerten. Das separieren der Ausbaustoffe vor der Verwertung gehört zum Leistungsumfang.
Einschl. Reinigen der Fahrbahndecke.
Erschwernisse durch Schutzeinrichtungen, Borde und Fahrbahneinläufe sind einzurechen.
Menge: 450,000 m

*Hinweis*
Vor dem Hochdruckreinigen ist festgefahrenes Fräsgut aus den Schnittlinien durch geeignete Maßnahmen zu entfernen.

**01.02.0015 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 6000,000 m2
Leistungsbereichkatalog: 113

*Hinweis*
Dieser Reinigungsvorgang wird unmittelbar vor dem Hochdruckreinigen nach dem Feinfräsen, dem Fräsen der Schadstellen in der Unterlage und Anschlussbereiche Altbestand durchgeführt.

**01.02.0016 Unterlage reinigen*Einzelflächen**
StL-Nr. 231130589029
Unterlage reinigen. Anfallendes Kehrgut nach Wahl des
AN verwerten.
Unterlage 'gefräßte Asphaltfläche'

Nicht zusammenhängende Teilflächen.
Reinigungsgerät 'Kompaktlader (o. glw.) mit Vorbau-besen und Auffangkasten. Material während dem letzten Fräsgang aufnehmen. Der Lader fährt unmittelbar nach der Großfräße.
Auffangkasten vor Großfräse kontinuierlich entleeren.
Das Hochdruckreinigen erfolgt nach diesem Arbeitsgang.'
Menge: 6000,000 m2
Leistungsbereichkatalog: 113

**01.02.0017 Bitumenemulsion aufsprühen Bk100-Bk3,2*Asphalt gefräst Rampenspritzgerät*C40B5-S Menge 400 g/m2*vor A.bindersch.**
StL-Nr. 23113063121252
Bitumenemulsion zur Herstellung des Schichtenverbundes
aufsprühen.
Auf Verkehrsflächen der Belastungsklassen Bk100 bis
Bk3,2.
Unterlage = Asphaltbefestigung, gefräst.
Mit Rampenspritzgerät.
Bindemittel = C40B5-S.
Bindemittelmenge = 400 g/m2.
Vor Einbau Asphaltbinderschicht.
Menge: 5800,000 m2
Leistungsbereichkatalog: 113

**01.02.0018 Bitumenemulsion aufsprühen Bk100-Bk3,2*Asphalt frisch Rampenspritzgerät*C40B5-S Menge 300 g/m2*vor A.deckschicht**
StL-Nr. 23113063111233
Bitumenemulsion zur Herstellung des Schichtenverbundes
aufsprühen.
Auf Verkehrsflächen der Belastungsklassen Bk100 bis
Bk3,2.
Unterlage = Asphaltbefestigung, frisch.
Mit Rampenspritzgerät.
Bindemittel = C40B5-S.
Bindemittelmenge = 300 g/m2.
Vor Einbau Asphaltdeckschicht.
Menge: 5800,000 m2
Leistungsbereichkatalog: 113

**01.02.0019 Bitumenemulsion aufsprühen Bk100-Bk3,2*Asphalt gefräst manuell*C40B5-S*Menge 350 g/m2**
StL-Nr. 23113063122249
Bitumenemulsion zur Herstellung des Schichtenverbundes
aufsprühen.
Auf Verkehrsflächen der Belastungsklassen Bk100 bis
Bk3,2.
Unterlage = Asphaltbefestigung, gefräst.
Ausführung in Teilflächen manuell.
Bindemittel = C40B5-S.
Bindemittelmenge = 350 g/m2.
Vor Einbau 'ABi und ADS in Kleinflächenbereichen und Schadstellen.'
Menge: 200,000 m2
Leistungsbereichkatalog: 113

**01.02.0020 Bitumenfugenband masch. anbr.**
Bitumenfugenband maschinell unmittelbar vor dem Asphaltfertiger bzw. Beschicker beidseitig anbringen.
Warm-extrudierte kunststoffvergütete Fugenmasse mit selbstfahrenden Extrusionsgerät an die vorbereitete Fugenkante anbringen.
Gerät mit profil- und höhengerecht einstellbarer Verarbeitungsdüse einschl. geschultem Fachpersonal.
Kontaktfläche säubern, trocknen und Voranstrich auftragen.
Einbauleistung: bis zu 15 m/ Minute
Anschmelzbares Fugenband geprüft nach TL/ TP Fug-StB
Verarbeitungstemperatur: 80-100 °C im Gerät
System: Primer, Fugenband und Verarbeitungsmasse müssen aufeinander abgestimmt sein.
Die Vorhaltung der Geräte einschl. Bediener für die Dauer der Asphalteinsätze ist einzurechnen.
Menge: 900,000 m

**01.02.0021 Anschl. a. Fuge m. B-fugenb. herst. Anschl. ADS*Anschl.längs+quer*bis 20 m Breite 10 mm**
StL-Nr. 23113917139101
Anschluss als Fuge an bestehende Asphaltschicht oder
Bauteil in der Dicke der Asphaltschicht mit Bitumenfugenband einschließlich zugehörigem und zuvor aufgetragenem Voranstrichmittel herstellen.
Anschluss an Asphaltdeckschicht.
Längs- und Querfuge.
Dicke der Asphaltschicht '4,5 cm'

Einzellängen bis 20,00 m.
Breite des Bitumenfugenbandes = 10 mm.
Menge: 40,000 m
Leistungsbereichkatalog: 113

**01.02.0022 Asphaltbindersch.AC 22 B S SG herst Bk100*Kategorie C 100/0 Kalk.füller CC 70**
StL-Nr. 2311323919911999
Asphaltbinderschicht aus Asphaltbinder AC 22 B S SG
nach Unterlagen des AG herstellen. Anlieferung des
Asphaltmischguts in thermoisolierten
Transportbehältern.
In Verkehrsflächen der Belastungsklasse Bk100.
Einbau 'dicke: 9,5 cm, für die Abrechnung von Mehr-/ Minderdicken wird eine Gleitung vereinbart.'

Bindemittel 'Resultierendes Bindemittel = 10/40-65 A // PmB 10/25 VL'

Grobe Gesteinskörnung = Kategorie C 100/0.
Fremdfüller = Kalksteinfüller Kategorie CC 70.
Art der Zusammensetzung 'siehe Baubeschreibung'

Einbau 'mit Beschicker
Die Kosten für den Einsatz eines Nivelliersystemes mit Ultraschallsensoren mit integrierter Arbeitsfeldbeleuchtung (oder glw. Abtastsystem) beidseitig am Asphaltfertiger, um die Einhaltung der geforderten Ebenheiten zu realisieren, ist einzurechnen.
Die Anzahl der Sensoren nach Wahl des AN in Asprache mit dem AG.'
Menge: 5800,000 m2
Leistungsbereichkatalog: 113

**01.02.0023 Zulage zu vorh. OZ**
Zulage zu vorheriger OZ für den Einbau eines Dachprofils im abklappenden Standstreifen. Einzurechnen ist der  verminderte Leistungsansatz in der Fläche. Verfahren nach Wahl des AN.
Die ermittelten/ gesicherten Daten vor den Fräsarbeiten sind zu verwenden (siehe Hinweis zu OZ 01.02.0008-0010).
Menge: 2500,000 m2

**01.02.0024 AC 22 B S SG . Kleinfl. + Schadst.**
wie OZ 01.02.0022 jedoch Einbau in Flächen der OZ 01.02.0011 mit Kleinfertiger und Handeinbau.
Menge: 25,000 t

**01.02.0025 Asphaltbindersch.a. AC 16 B S herst Bk100*Kategorie C 100/0 Gestein SZ 18**
StL-Nr. 2311322419911009
Asphaltbinderschicht aus Asphaltbinder AC 16 B S herstellen. Anlieferung des Asphaltmischguts in
thermoisolierten Transportbehältern.
In Verkehrsflächen der Belastungsklasse Bk100.
Einbau 'als Profilausgleich, Breite bis 2,0 m,
Einbaustärke: 4 cm'

Bindemittel '10/ 40-65 // PmB 10/25 VL'

Grobe Gesteinskörnung = Kategorie C 100/0.
Grobe Gesteinskörnung = Kategorie SZ 18.
Einbau 'mit Kleinfertiger als Streifen heiß-auf-warm auf ABi vor der Umstellung der AkDs'
Menge: 90,000 t
Leistungsbereichkatalog: 113

**01.02.0026 Asphalt fräsen Fahrbahn Fräsasph. verw.*Unebenheit 4 mm**
StL-Nr. 2311300590901911
Asphalt fräsen und Fräsgut aufnehmen. Anschlusskante
geradlinig auf Frästiefe herstellen. Der Schnittlinienabstand darf maximal 15 mm betragen.
Asphalt 'binder des Profilausgleichs vor Deckschichteinbau abfräsen'

Frästiefe 'cm 4,0'

Fläche = Fahrbahn.
Breite 'bis 2,0'

Fräsasphalt nach Wahl des AN verwerten.
Unebenheiten der gefrästen Fläche höchstens 4 mm innerhalb einer 4,00 m langen Messstrecke in Längs- und
Querrichtung.
Menge: 900,000 m2
Leistungsbereichkatalog: 113

**01.02.0027 Asphaltdecksch. aus SMA 11 S herst. Bk100*Kategorie C 100/0**
StL-Nr. 2311340819919090
Asphaltdeckschicht aus Splittmastixasphalt SMA 11 S
herstellen. Anlieferung des Asphaltmischguts in
thermoisolierten Transportbehältern.
In Verkehrsflächen der Belastungsklasse Bk100.
Einbau 'dicke 4,0 cm'

Bindemittel '25/55-55 A // PmB 25/45 VL.'

Grobe Gesteinskörnung = Kategorie C 100/0.
Grobe Gesteinskörnung = Kategorie PSV '51'

Asphaltmischgut 'ohne Verwendung von Asphaltgranulat.'
Menge: 5800,000 m2
Leistungsbereichkatalog: 113

**01.02.0028 Zulage zu vorh. OZ**
Zulage zu vorheriger OZ für den Einbau eines Dachprofils im abklappenden Standstreifen. Einzurechnen ist der  verminderte Leistungsansatz in der Fläche. Einbauverfahren nach Wahl des AN.
Die ermittelten/ gesicherten Daten vor den Fräsarbeiten sind zu verwenden (siehe Hinweis zu OZ 01.02.0008-0010).
Menge: 2500,000 m2

**01.02.0029 Asphaltdecksch. aus SMA 11 S herst. BK100*Kategorie C 100/0**
StL-Nr. 2311341319919099
Asphaltdeckschicht aus Splittmastixasphalt SMA 11 S
herstellen. Anlieferung des Asphaltmischguts in
thermoisolierten Transportbehältern.
In Verkehrsflächen der Belastungsklasse Bk100.
Einbau 'in Flächen der OZ 01.02.0011,
Handeinbau'

Bindemittel '25/55-55 A // PmB 25/45 VL'

Grobe Gesteinskörnung = Kategorie C 100/0.
Grobe Gesteinskörnung Kategorie PSV '51'

Asphaltmischgut 'ohne Verwendung von Asphaltgranulat'
Menge: 10,000 t
Leistungsbereichkatalog: 113

**01.02.0030 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 5800,000 m2
Leistungsbereichkatalog: 113

*Hinweis*
Die Randabdichtung erfolgt am Freitag, den 21.08.26
ab ca. 19:30 Uhr vor den Bankettarbeiten

**01.02.0031 Randabdichtung herstellen Flankenfl. rein.*Randmasse ein Arbeitsgang*über 5-10 cm**
StL-Nr. 231139221312
Flankenfläche des hochliegenden Randes der Asphaltschichten abdichten.
Reinigen der Flankenfläche mit Hochdruckreiniger.
Abdichtung mit heiß zu verarbeitender bitumenhaltiger Masse zur Randabdichtung.
Herstellung für alle Schichten in einem Arbeitsgang.
Dicke der abzudichtenden Asphaltbefestigung über 5 bis
10 cm.
Menge: 320,000 m
Leistungsbereichkatalog: 113

**01.02.0032 Reinigungsplatz Asphalttransp.**
Reiningungsplatz für Asphalttransporte einrichten und rückstandslos rückbauen.
Vlies im Bereich der angesprühten Fräsflächen mit ausreichend Abstand zum Einbaufertiger überlappend auslegen. Die Mulden, Schutzbügel, Ladeflächen und Kippkanten der entleerten Transportfahrzeuge sind an den Reinigungsplätzen zu säubern.
Fläche: Breite ca. 3 m x Länge ca. 5 m
Örtlichkeit: im Baubereich am Ende der geplanten Tagesleistungen
Asphalttransporte: Einbau ATS, ABi und Deckschichten
Einweisung: die LKW-Fahrer sind vor dem Asphalteinbau einzuweisen
Kontrolle: kontinuierlich durch den AN
Rückbau: Asphaltreste und Vlies rückstandslos entfernen, in Eigentum des AN übernehmen und einer Verwertung nach Wahl des AN zuführen
Mehraufwendungen durch die Anfahrt der Reinigungsplätze sowie die Einengung des Baustellenverkehrs sind einzurechnen.
Menge: 4,000 St

*Hinweis*
bis OZ 01.02.0034:
Fertigstellung der Fahrbahnmarkierung am 19.08.26 bis 06:30 Uhr. Es sind 2 Kolonnen gleichzeitig einzusetzen.

**01.02.0033 Längsmarkierung Typ II herstellen durchg.Fb.begr.*Breite 0,15 m mit Vormarkierung*Folie*P 7 grobstr. Decke**
StL-Nr. 2113150512189021
Längsmarkierung Typ II einschl. evtl.
Sperrflächenumrandung als endgültige Markierung herstellen. Abgerechnet wird der markierte Strich, bei
Doppelstrichen zwei Striche.
Durchgehend als Fahrbahnbegrenzung.
Strichbreite = 0,15 m.
Strich mit Vormarkierung.
Markierungssystem aus Folie.
Als System 'Asphalt-Plus-Verfahren auf die warme ADS'

Verkehrsklasse = P 7.
Markierung auf grobstrukturierter Asphaltdeckschicht.
Menge: 200,000 m
Leistungsbereichkatalog: 131

**01.02.0034 Längsmarkierung Typ II herstellen Leitlinie 1 zu 2*Breite 0,15 m mit Vormarkierung*Folie*P 7 grobstr. Decke**
StL-Nr. 2113150532189021
Längsmarkierung Typ II einschl. evtl.
Sperrflächenumrandung als endgültige Markierung herstellen. Abgerechnet wird der markierte Strich, bei
Doppelstrichen zwei Striche.
Unterbrochen; Verhältnis Strich/Lücke 1 zu 2 als Leitlinie.
Strichbreite = 0,15 m.
Strich mit Vormarkierung.
Markierungssystem aus Folie.
Als System 'Asphalt-Plus-Verfahren auf die warme ADS'

Verkehrsklasse = P 7.
Markierung auf grobstrukturierter Asphaltdeckschicht.
Menge: 150,000 m
Leistungsbereichkatalog: 131

*Hinweis*
Fertigstellung der Fahrbahnmarkierung am 21.08.26 bis 06:30 Uhr

**01.02.0035 Längsmarkierung Typ II herstellen durchg.Fb.begr.*Breite 0,30 m mit Vormarkierung*Folie*P 7 grobstr. Decke**
StL-Nr. 2113150514189021
Längsmarkierung Typ II einschl. evtl.
Sperrflächenumrandung als endgültige Markierung herstellen. Abgerechnet wird der markierte Strich, bei
Doppelstrichen zwei Striche.
Durchgehend als Fahrbahnbegrenzung.
Strichbreite = 0,30 m.
Strich mit Vormarkierung.
Markierungssystem aus Folie.
Als System 'Asphalt-Plus-Verfahren auf die warme ADS'

Verkehrsklasse = P 7.
Markierung auf grobstrukturierter Asphaltdeckschicht.
Menge: 450,000 m
Leistungsbereichkatalog: 131

*Hinweis*
Tagarbeit: Mittwoch 19.08.26 von 07:00-16:00 Uhr

**01.02.0036 Sperrflächenmarkierung Typ II herst Breite 0,50 m*mit Vormarkierung Kaltspritzplastik*grobe Nachstreum.*P 7 grobstr. Decke**
StL-Nr. 2113151531419201
Sperrfläche als Schrägstrichgatter Typ II als endgültige Markierung herstellen. Abgerechnet wird der markierte Strich.
Strichbreite = 0,50 m.
Strich mit Vormarkierung.
Markierungssystem aus reaktivem Stoff, spritzbar (Kaltspritzplastik).
Als System mit groben Nachstreumitteln.
Schichtdicke '1,2 mm, in 2 Schichten'

Verkehrsklasse = P 7.
Markierung auf grobstrukturierter Asphaltdeckschicht.
Menge: 300,000 m
Leistungsbereichkatalog: 131

*Hinweis*
Zum Einsatz kommen Straßentrocknungsgeräte um die Markierungsarbeiten auf nasser FOK zu realisieren. Der verminderte Leistungsansatz für die Markierungsarbeiten ist in die OZ einzurechnen.

**01.02.0037 Markierungsfläche trocknen**
StL-Nr. 21131105
Fläche für Markierung schonend trocknen. Abgerechnet
wird die zu markierende Fläche. Bei Pfeil, Buchstabe,
Ziffer, Verkehrsschild und Piktogramm ergibt sich die
Fläche aus dem kleinsten umschließenden Rechteck.
Menge: 340,000 m2
Leistungsbereichkatalog: 131

*Hinweis*
Sich evtl. ergebende Mehrbreiten durch die gewählten Gerätschaften sind einzurechnen.

**01.02.0038 Markierungsfläche reinigen Saugkehrwagen**
StL-Nr. 2113111002
Fläche für Markierung reinigen. Kehrgut aufnehmen und
nach Wahl des AN verwerten. Abgerechnet wird die zu
markierende Fläche. Bei Pfeil, Buchstabe, Ziffer, Verkehrsschild, und Piktogramm ergibt sich die Fläche aus
dem kleinsten umschließenden Rechteck.
Reinigung mit Saugkehrwagen.
Menge: 340,000 m2
Leistungsbereichkatalog: 131

*Hinweis*
Bohrkernentnahme: Tagarbeit
18.08.26: 5 Stck 8:00-12:00 Uhr
21.08.26: 5 Stck 8:00-12:00 Uhr
Lieferung zur AM Fulda

**01.02.0039 Bohrkern entnehmen*Tiefe 30 bis 35cm Asphaltschicht**
StL-Nr. 191017229619
Bohrkern für Kontrollprüfungen nach Angabe des AG entnehmen und im Baubereich dem AG übergeben. Bohrloch
fachgerecht verfüllen.
Bohrkerndurchmesser '15 cm, eine Toleranz von +/- 2 mm ist beim Bohrkerndurchmesser unbedingt einzuhalten.
Entnommene Bohrkerne sofort mit Wasser reinigen (entfernen des Bohrschlammes), Bohrkern gut lesbar und dauerhaft beschriften . Die Fahrtrichtung ist zu markieren.'

Bohrtiefe über 30 bis 35 cm.
Material = Asphaltschicht.
Verfüllmaterial 'Asphalt, Bohrloch mit Voranstrich
versehen, Heißasphalt einbauen, Material verdichten.'
Menge: 10,000 St
Leistungsbereichkatalog: 101

*Hinweis*
Für Nachtarbeit, während dem Asphalteinbau.

**01.02.0040 Probegefäß liefern 10-l-Blecheimer*Mithilfe Kprüf.**
StL-Nr. 1910171211
Probegefäß zur Aufnahme von Baustoffproben, für Kontrollprüfungen und für Rückstellproben des AG liefern.
Probegefäß = sauberer 10-l-Blecheimer mit dicht schließendem Deckel.
Mithilfe bei der Probennahme im Baubereich nach Angaben
des AG.
Menge: 4,000 St
Leistungsbereichkatalog: 101

*Hinweis*
Bauablauf/ Hinweise siehe Ziff. 3.2 der BB Vorgaben/ Erschwernisse siehe Ziff. 1.1.1, 1.1.1.2 u. 1.4.1 der BB. Alle Arbeiten BF 3 nachts halbseitig (Mehrfachanfahrten). Tagarbeit wird ausdr.angezeigt

#### Unterabschnitt 01.03 A7 562,920-563,420 FR WÜ

**01.03.0001 Längsmarkierung entfernen durchg.Fb.begr.*Breite 0,30 m*a.Asphaltdecksch. Deckenerneuerung Abf.d. Verw.zuf.**
StL-Nr. 2113100514911901
Längsmarkierung einschl. evtl. Sperrflächenumrandung
entfernen. Abgerechnet wird der entfernte Strich, bei
Doppelstrichen zwei Striche.
Durchgehender Strich als Fahrbahnbegrenzung.
Strichbreite = 0,30 m.
Markierungsstoffart 'Agglomerate, KSP, Sonstige'

Auf Asphaltdeckschicht.
Entfernen für Deckenerneuerung.
Durch 'Verfahren nach Wahl des AN'

Abfall aufnehmen und nach Wahl des AN verwerten.
Menge: 400,000 m
Leistungsbereichkatalog: 131

**01.03.0002 Längsmarkierung entfernen durchg.Fb.begr.*Breite 0,15 m*a.Asphaltdecksch. Deckenerneuerung Abf.d. Verw.zuf.**
StL-Nr. 2113100512911901
Längsmarkierung einschl. evtl. Sperrflächenumrandung
entfernen. Abgerechnet wird der entfernte Strich, bei
Doppelstrichen zwei Striche.
Durchgehender Strich als Fahrbahnbegrenzung.
Strichbreite = 0,15 m.
Markierungsstoffart 'Agglomerate, KSP, Sonstige'

Auf Asphaltdeckschicht.
Entfernen für Deckenerneuerung.
Durch 'Verfahren nach Wahl des AN'

Abfall aufnehmen und nach Wahl des AN verwerten.
Menge: 100,000 m
Leistungsbereichkatalog: 131

**01.03.0003 Längsmarkierung entfernen Leitlinie 1zu2*Breite 0,15 m*a.Asphaltdecksch. Deckenerneuerung Abf.d. Verw.zuf.**
StL-Nr. 2113100532911901
Längsmarkierung einschl. evtl. Sperrflächenumrandung
entfernen. Abgerechnet wird der entfernte Strich, bei
Doppelstrichen zwei Striche.
Unterbrochener Strich; Verhältnis Strich/Lücke 1 zu 2
als Leitlinie.
Strichbreite = 0,15 m.
Markierungsstoffart 'Agglomerate, KSP, Sonstige'

Auf Asphaltdeckschicht.
Entfernen für Deckenerneuerung.
Durch 'Verfahren nach Wahl des AN'

Abfall aufnehmen und nach Wahl des AN verwerten.
Menge: 170,000 m
Leistungsbereichkatalog: 131

**01.03.0004 Längsmarkierung entfernen Blockmark. 1 zu 1*Breite 0,30 m*a.Asphaltdecksch. Deckenerneuerung Abf.d. Verw.zuf.**
StL-Nr. 2113100544911901
Längsmarkierung einschl. evtl. Sperrflächenumrandung
entfernen. Abgerechnet wird der entfernte Strich, bei
Doppelstrichen zwei Striche.
Unterbrochener Strich; Verhältnis Strich/Lücke 1 zu 1
als Fahrbahnbegrenzung (Blockmarkierung).
Strichbreite = 0,30 m.
Markierungsstoffart 'Agglomerate, KSP, Sonstige'

Auf Asphaltdeckschicht.
Entfernen für Deckenerneuerung.
Durch 'Verfahren nach Wahl des AN'

Abfall aufnehmen und nach Wahl des AN verwerten.
Menge: 60,000 m
Leistungsbereichkatalog: 131

*Hinweis*
Das Einbauen, Verdichten und Verteilen erfolgt am Freitag, den 28.08.26 ab ca. 19:30 Uhr

**01.03.0005 Bod. i. Bank. verdrück. u. and.**
Boden im Bankettbereich vor den Asphaltarbeiten seitlich verdrücken, Kante säubern und nach den Asphaltarbeiten andecken und verdichten.
Bereich: Seitenstreifen
Neigung: 6-12 %
Tiefe: 14 cm
Breite: 30 cm
Überschüssigen Boden im unmittelbaren Nahbereich andecken und glatt streichen (ca. 30%).
Das Nacharbeiten in Handarbeit um Schutzplankenpfosten, Leitpfosten und Beschilderung ist einzurechnen.
Mit Behinderung durch Schutzplanken (90 m), Leitpfosten, Beschilderung.
Menge: 90,000 m

**01.03.0006 Asphaltbefestigung trennen Einzelfl. Dicke ü. 6-12 cm**
StL-Nr. 231130383903
Asphaltbefestigung geradlinig trennen.
in Einzelflächen längs und quer zur Fahrbahnachse,
Trennen 'durch schneiden,
Bereich: Anschlussbereich neue Fahrbahndecke der Vornächte,
Ausführung: vor den Fräsarbeiten,
in nicht zusammenhängenden Teilbereichen.
Das Entfernen des Randkeils und Ausstemmen der Eckbereiche sind einzurechnen.'

Dicke der Asphaltbefestigung über 6 bis 12 cm.
Menge: 500,000 m
Leistungsbereichkatalog: 113

**01.03.0007 Betondecke schneiden Schlamm absaugen**
StL-Nr. 231140109902
Betondecke schneiden.
In 'den Bereichen der Fugen "Fahrbahn zu Betonrandbalken im Mittelstreifen" vor Fräsur geradlinig schneiden'

Dicke 'ca. 12 cm,
in zusammenhängenden Teilbereichen'

Schneidschlamm absaugen und nach Wahl des AN verwerten.
Menge: 500,000 m
Leistungsbereichkatalog: 114

**01.03.0008 Asphalt fräsen*Fahrbahn*Fräsasph. verw. Unebenheit 4 mm**
StL-Nr. 2311300599901911
Asphalt fräsen und Fräsgut aufnehmen. Anschlusskante
geradlinig auf Frästiefe herstellen. Der Schnittlinienabstand darf maximal 15 mm betragen.
Asphalt 'SMA, AC'

Asphaltschicht 'Deckschicht'

Frästiefe 'von cm 3,0'

Fläche = Fahrbahn.
Breite '0,50-6,00 m B-Spur/ SSp und halber 1. FS
Breite: 0,50-6,00 m halber 1.FS + 2.FS
in nicht zusammenhängenden Teilflächen'

Fräsasphalt nach Wahl des AN verwerten.
Unebenheiten der gefrästen Fläche höchstens 4 mm innerhalb einer 4,00 m langen Messstrecke in Längs- und
Querrichtung.
Menge: 5700,000 m2
Leistungsbereichkatalog: 113

**01.03.0009 Asphalt fräsen Fahrbahn Fräsasph. verw.*Unebenheit 4 mm**
StL-Nr. 2311300590901911
Asphalt fräsen und Fräsgut aufnehmen. Anschlusskante
geradlinig auf Frästiefe herstellen. Der Schnittlinienabstand darf maximal 15 mm betragen.
Asphalt 'Restasphaltdeck- und Binderschicht'

Frästiefe 'cm 9'

Fläche = Fahrbahn.
Breite '0,50-6,00 m B-Spur/ SSp und halber 1. FS
Breite: 0,50-6,00 m halber 1.FS + 2.FS,
in nicht zusammenhängenden Teilflächen'

Fräsasphalt nach Wahl des AN verwerten.
Unebenheiten der gefrästen Fläche höchstens 4 mm innerhalb einer 4,00 m langen Messstrecke in Längs- und
Querrichtung.
Menge: 5700,000 m2
Leistungsbereichkatalog: 113

**01.03.0010 Asphalt fräsen*Fahrbahn*Fräsasph. verw. Unebenheit 4 mm**
StL-Nr. 2311300599901911
Asphalt fräsen und Fräsgut aufnehmen. Anschlusskante
geradlinig auf Frästiefe herstellen. Der Schnittlinienabstand darf maximal 15 mm betragen.
Asphalt 'Nachfräsung'

Asphaltschicht 'Restasphaltbinder- und Asphalttragschicht'

Frästiefe 'über cm 1 bis 2,5'

Fläche = Fahrbahn.
Breite '0,50-6,00 m B-Spur/ SSp und halber 1. FS
Breite: 0,50-6,00 m halber 1.FS + 2.F,
in nicht zusammenhängenden Teilflächen'

Fräsasphalt nach Wahl des AN verwerten.
Unebenheiten der gefrästen Fläche höchstens 4 mm innerhalb einer 4,00 m langen Messstrecke in Längs- und
Querrichtung.
Menge: 5700,000 m2
Leistungsbereichkatalog: 113

**01.03.0011 Asphalt fräsen ATS Fahrbahn Fräsasph. verw.*Unebenheit 4 mm**
StL-Nr. 2311300530901911
Asphalt fräsen und Fräsgut aufnehmen. Anschlusskante
geradlinig auf Frästiefe herstellen. Der Schnittlinienabstand darf maximal 15 mm betragen.
Asphalttragschicht.
Frästiefe 'cm 4,0-14,'

Fläche = Fahrbahn.
Breite '0,35-0,50m,
Bereich: Anschlüsse, Querungen an Altbestand, Zwickel, Ükos, Schadstellen in der Unterlage und nach Angabe des AG. Quer u. längs zur Fahrbahnachse,
in nicht zusammenhängenden Kleinflächen.
Die Ecken sind fachgerecht bis auf die Unterlage nachzuarbeiten.'

Fräsasphalt nach Wahl des AN verwerten.
Unebenheiten der gefrästen Fläche höchstens 4 mm innerhalb einer 4,00 m langen Messstrecke in Längs- und
Querrichtung.
Menge: 200,000 m2
Leistungsbereichkatalog: 113

*Hinweis*
Die Erschwernisse für alle Reinigungsarbeiten sowie Fräsur, das Ansprühen und für Schadstellen in der  Unterlage herstellen sind einzurechnen.

**01.03.0012 Erschwernis infolge Einfassungen Erschwer. gesamt*A.decks+A.bind.**
StL-Nr. 231130831399
Erschwernis infolge Einfassungen, Borden und Fahrbahnübergängen. Abgerechnet wird die Länge der Einfassung.
Erschwernis beim Fräsen oder Aufnehmen, Aufsprühen von
Bitumenemulsionen sowie Herstellen von Asphaltschichten.
Asphaltdeck- und Asphaltbinderschicht.
Einbauten 'und Einfassungen, Bordrinnen, Trenninseln, bestehende Asphalt- und Pflasterflächen Randbereiche, Betonschutzwände, Betonrandbalken, Vorlegestreifen Bestand, Gussasphalt Rinnen, Rasengittersteine Randbereich'
Menge: 910,000 m
Leistungsbereichkatalog: 113

*Hinweis*
Die Erschwernisse für alle Reinigungsarbeiten sowie Fräsur, das Ansprühen und ATS für Schadstellen in der  Unterlage herstellen sind einzurechnen.

**01.03.0013 Erschwernis infolge Einbauten Erschwer. gesamt*A.decks.+A.bind.**
StL-Nr. 231130781399
Erschwernis infolge Einbauten, Schächten und Straßenabläufen. Abgerechnet wird je Stück Einbauteil.
Erschwernis beim Fräsen, Aufnehmen, Aufsprühen von Bi-
tumenemulsionen sowie Herstellen von Asphaltschichten.
Asphaltdeck- und Asphaltbinderschicht.
Einbauten 'Schächte, Straßenabläufe, weitere vorh. Einbauten und Entwässerungsbuchten
Entwässerungsbuchten (1x1 m) reinigen: 5 Stck'
Menge: 5,000 St
Leistungsbereichkatalog: 113

**01.03.0014 Zulage BW**
Zulage für die Mehraufwendungen und verminderten Leistungsansatz in der Fläche infolge von Erschwernissen durch Überführungsbauwerke für Fräs- und Asphaltarbeiten wegen:
Beschränkten Kipphöhen, Kennzeichnungen der BW,
einweisen der Mitarbeiter
je Bauwerk ÜF B458
Breite: bis 15 m
Länge: bis 15 m
Menge: 2,000 St

**01.03.0015 Fugenverguss /Beton/ Asphalt entf.**
Fugenvergussmasse, Betonstreifen und Asphaltstreifen nach Fräsarbeiten im Bereich des Betonrandbalken, Betonseitenstreifen, Vorlegestreifen Bestand, Betonschutzwände, BW-Borde, Bordrinnen, Rasangittersteine und Asphaltaltbestand restlos in Handarbeit entfernen.
Einzurechnen ist der Aufwand wegen der Ungleichförmigkeit
des Betonrandbalkens beim Entfernen der Vergussmasse.
Betonstreifenbreite: ca. 1-3 cm
Fugenbreite: ca. 1,5-3 cm,
Asphaltbreite: ca. 15-20 cm
Die alte Vergussmasse, Betonreste und Asphalt gehen in das Eigentum des AN über und sind zu verwerten. Das separieren der Ausbaustoffe vor der Verwertung gehört zum Leistungsumfang.
Einschl. Reinigen der Fahrbahndecke.
Erschwernisse durch Schutzeinrichtungen, Borde und Fahrbahneinläufe sind einzurechen.
Menge: 910,000 m

*Hinweis*
Vor dem Hochdruckreinigen ist festgefahrenes Fräsgut aus den Schnittlinien durch geeignete Maßnahmen zu entfernen.

**01.03.0016 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 5900,000 m2
Leistungsbereichkatalog: 113

*Hinweis*
Dieser Reinigungsvorgang wird unmittelbar vor dem Hochdruckreinigen nach dem Feinfräsen, dem Fräsen der Schadstellen in der Unterlage und Anschlussbereiche Altbestand durchgeführt.

**01.03.0017 Unterlage reinigen*Einzelflächen**
StL-Nr. 231130589029
Unterlage reinigen. Anfallendes Kehrgut nach Wahl des
AN verwerten.
Unterlage 'gefräßte Asphaltfläche'

Nicht zusammenhängende Teilflächen.
Reinigungsgerät 'Kompaktlader (o. glw.) mit Vorbau-besen und Auffangkasten. Material während dem letzten Fräsgang aufnehmen. Der Lader fährt unmittelbar nach der Großfräße.
Auffangkasten vor Großfräse kontinuierlich entleeren.
Das Hochdruckreinigen erfolgt nach diesem Arbeitsgang.'
Menge: 5900,000 m2
Leistungsbereichkatalog: 113

**01.03.0018 Bitumenemulsion aufsprühen Bk100-Bk3,2*Asphalt gefräst Rampenspritzgerät*C40B5-S Menge 400 g/m2*vor A.bindersch.**
StL-Nr. 23113063121252
Bitumenemulsion zur Herstellung des Schichtenverbundes
aufsprühen.
Auf Verkehrsflächen der Belastungsklassen Bk100 bis
Bk3,2.
Unterlage = Asphaltbefestigung, gefräst.
Mit Rampenspritzgerät.
Bindemittel = C40B5-S.
Bindemittelmenge = 400 g/m2.
Vor Einbau Asphaltbinderschicht.
Menge: 5700,000 m2
Leistungsbereichkatalog: 113

**01.03.0019 Bitumenemulsion aufsprühen Bk100-Bk3,2*Asphalt frisch Rampenspritzgerät*C40B5-S Menge 300 g/m2*vor A.deckschicht**
StL-Nr. 23113063111233
Bitumenemulsion zur Herstellung des Schichtenverbundes
aufsprühen.
Auf Verkehrsflächen der Belastungsklassen Bk100 bis
Bk3,2.
Unterlage = Asphaltbefestigung, frisch.
Mit Rampenspritzgerät.
Bindemittel = C40B5-S.
Bindemittelmenge = 300 g/m2.
Vor Einbau Asphaltdeckschicht.
Menge: 5700,000 m2
Leistungsbereichkatalog: 113

**01.03.0020 Bitumenemulsion aufsprühen Bk100-Bk3,2*Asphalt gefräst manuell*C40B5-S*Menge 350 g/m2**
StL-Nr. 23113063122249
Bitumenemulsion zur Herstellung des Schichtenverbundes
aufsprühen.
Auf Verkehrsflächen der Belastungsklassen Bk100 bis
Bk3,2.
Unterlage = Asphaltbefestigung, gefräst.
Ausführung in Teilflächen manuell.
Bindemittel = C40B5-S.
Bindemittelmenge = 350 g/m2.
Vor Einbau 'ABi und ADS in Kleinflächenbereichen und Schadstellen.'
Menge: 200,000 m2
Leistungsbereichkatalog: 113

**01.03.0021 Bitumenfugenband masch. anbr.**
Bitumenfugenband maschinell unmittelbar vor dem Asphaltfertiger bzw. Beschicker beidseitig anbringen.
Warm-extrudierte kunststoffvergütete Fugenmasse mit selbstfahrenden Extrusionsgerät an die vorbereitete Fugenkante anbringen.
Gerät mit profil- und höhengerecht einstellbarer Verarbeitungsdüse einschl. geschultem Fachpersonal.
Kontaktfläche säubern, trocknen und Voranstrich auftragen.
Einbauleistung: bis zu 15 m/ Minute
Anschmelzbares Fugenband geprüft nach TL/ TP Fug-StB
Verarbeitungstemperatur: 80-100 °C im Gerät
System: Primer, Fugenband und Verarbeitungsmasse müssen aufeinander abgestimmt sein.
Die Vorhaltung der Geräte einschl. Bediener für die Dauer der Asphalteinsätze ist einzurechnen.
Menge: 1410,000 m

**01.03.0022 Anschl. a. Fuge m. B-fugenb. herst. Anschl. ADS*Anschl.längs+quer*bis 20 m Breite 10 mm**
StL-Nr. 23113917139101
Anschluss als Fuge an bestehende Asphaltschicht oder
Bauteil in der Dicke der Asphaltschicht mit Bitumenfugenband einschließlich zugehörigem und zuvor aufgetragenem Voranstrichmittel herstellen.
Anschluss an Asphaltdeckschicht.
Längs- und Querfuge.
Dicke der Asphaltschicht '4,5 cm'

Einzellängen bis 20,00 m.
Breite des Bitumenfugenbandes = 10 mm.
Menge: 40,000 m
Leistungsbereichkatalog: 113

**01.03.0023 Asphaltbindersch.AC 22 B S SG herst Bk100*Kategorie C 100/0 Kalk.füller CC 70**
StL-Nr. 2311323919911999
Asphaltbinderschicht aus Asphaltbinder AC 22 B S SG
nach Unterlagen des AG herstellen. Anlieferung des
Asphaltmischguts in thermoisolierten
Transportbehältern.
In Verkehrsflächen der Belastungsklasse Bk100.
Einbau 'dicke: 9,5 cm, für die Abrechnung von Mehr-/ Minderdicken wird eine Gleitung vereinbart.'

Bindemittel 'Resultierendes Bindemittel = 10/40-65 A // PmB 10/25 VL'

Grobe Gesteinskörnung = Kategorie C 100/0.
Fremdfüller = Kalksteinfüller Kategorie CC 70.
Art der Zusammensetzung 'siehe Baubeschreibung'

Einbau 'mit Beschicker
Die Kosten für den Einsatz eines Nivelliersystemes mit Ultraschallsensoren mit integrierter Arbeitsfeldbeleuchtung (oder glw. Abtastsystem) beidseitig am Asphaltfertiger, um die Einhaltung der geforderten Ebenheiten zu realisieren, ist einzurechnen.
Die Anzahl der Sensoren nach Wahl des AN in Asprache mit dem AG.'
Menge: 5700,000 m2
Leistungsbereichkatalog: 113

**01.03.0024 AC 22 B S SG Kleinfl. + Schadst.**
wie OZ 01.03.0023 jedoch Einbau in Flächen der OZ 01.03.0011 mit Kleinfertiger und Handeinbau.
Menge: 25,000 t

**01.03.0025 Asphaltbindersch.a. AC 16 B S herst Bk100*Kategorie C 100/0 Gestein SZ 18**
StL-Nr. 2311322419911009
Asphaltbinderschicht aus Asphaltbinder AC 16 B S herstellen. Anlieferung des Asphaltmischguts in
thermoisolierten Transportbehältern.
In Verkehrsflächen der Belastungsklasse Bk100.
Einbau 'als Profilausgleich, Breite bis 2,0 m,
Einbaustärke: 4 cm'

Bindemittel '10/ 40-65 // PmB 10/25 VL'

Grobe Gesteinskörnung = Kategorie C 100/0.
Grobe Gesteinskörnung = Kategorie SZ 18.
Einbau 'mit Kleinfertiger als Streifen heiß-auf-warm auf ABi vor der Umstellung der AkDs'
Menge: 95,000 t
Leistungsbereichkatalog: 113

**01.03.0026 Asphalt fräsen Fahrbahn Fräsasph. verw.*Unebenheit 4 mm**
StL-Nr. 2311300590901911
Asphalt fräsen und Fräsgut aufnehmen. Anschlusskante
geradlinig auf Frästiefe herstellen. Der Schnittlinienabstand darf maximal 15 mm betragen.
Asphalt 'binder des Profilausgleichs vor Deckschichteinbau abfräsen'

Frästiefe 'cm 4,0'

Fläche = Fahrbahn.
Breite 'bis 2,0'

Fräsasphalt nach Wahl des AN verwerten.
Unebenheiten der gefrästen Fläche höchstens 4 mm innerhalb einer 4,00 m langen Messstrecke in Längs- und
Querrichtung.
Menge: 1000,000 m2
Leistungsbereichkatalog: 113

**01.03.0027 Asphaltdecksch. aus SMA 11 S herst. Bk100*Kategorie C 100/0**
StL-Nr. 2311340819919090
Asphaltdeckschicht aus Splittmastixasphalt SMA 11 S
herstellen. Anlieferung des Asphaltmischguts in
thermoisolierten Transportbehältern.
In Verkehrsflächen der Belastungsklasse Bk100.
Einbau 'dicke 4,0 cm'

Bindemittel '25/55-55 A // PmB 25/45 VL.'

Grobe Gesteinskörnung = Kategorie C 100/0.
Grobe Gesteinskörnung = Kategorie PSV '51'

Asphaltmischgut 'ohne Verwendung von Asphaltgranulat.'
Menge: 5700,000 m2
Leistungsbereichkatalog: 113

**01.03.0028 Asphaltdecksch. aus SMA 11 S herst. BK100*Kategorie C 100/0**
StL-Nr. 2311341319919099
Asphaltdeckschicht aus Splittmastixasphalt SMA 11 S
herstellen. Anlieferung des Asphaltmischguts in
thermoisolierten Transportbehältern.
In Verkehrsflächen der Belastungsklasse Bk100.
Einbau 'in Flächen der OZ 01.03.0011,
Handeinbau'

Bindemittel '25/55-55 A // PmB 25/45 VL'

Grobe Gesteinskörnung = Kategorie C 100/0.
Grobe Gesteinskörnung Kategorie PSV '51'

Asphaltmischgut 'ohne Verwendung von Asphaltgranulat'
Menge: 10,000 t
Leistungsbereichkatalog: 113

**01.03.0029 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 5700,000 m2
Leistungsbereichkatalog: 113

**01.03.0030 Reinigungsplatz Asphalttransp.**
Reiningungsplatz für Asphalttransporte einrichten und rückstandslos rückbauen.
Vlies im Bereich der angesprühten Fräsflächen mit ausreichend Abstand zum Einbaufertiger überlappend auslegen. Die Mulden, Schutzbügel, Ladeflächen und Kippkanten der entleerten Transportfahrzeuge sind an den Reinigungsplätzen zu säubern.
Fläche: Breite ca. 3 m x Länge ca. 5 m
Örtlichkeit: im Baubereich am Ende der geplanten Tagesleistungen
Asphalttransporte: Einbau ATS, ABi und Deckschichten
Einweisung: die LKW-Fahrer sind vor dem Asphalteinbau einzuweisen
Kontrolle: kontinuierlich durch den AN
Rückbau: Asphaltreste und Vlies rückstandslos entfernen, in Eigentum des AN übernehmen und einer Verwertung nach Wahl des AN zuführen
Mehraufwendungen durch die Anfahrt der Reinigungsplätze sowie die Einengung des Baustellenverkehrs sind einzurechnen.
Menge: 4,000 St

*Hinweis*
Fertigstellung der Fahrbahnmarkierung am 25.08.26 bis 06:30 Uhr

**01.03.0031 Längsmarkierung Typ II herstellen Leitlinie 1 zu 2*Breite 0,15 m mit Vormarkierung*Folie*P 7 grobstr. Decke**
StL-Nr. 2113150532189021
Längsmarkierung Typ II einschl. evtl.
Sperrflächenumrandung als endgültige Markierung herstellen. Abgerechnet wird der markierte Strich, bei
Doppelstrichen zwei Striche.
Unterbrochen; Verhältnis Strich/Lücke 1 zu 2 als Leitlinie.
Strichbreite = 0,15 m.
Strich mit Vormarkierung.
Markierungssystem aus Folie.
Als System 'Asphalt-Plus-Verfahren auf die warme ADS'

Verkehrsklasse = P 7.
Markierung auf grobstrukturierter Asphaltdeckschicht.
Menge: 170,000 m
Leistungsbereichkatalog: 131

*Hinweis*
bis OZ 01.03.0034:
Fertigstellung der Fahrbahnmarkierung am 28.08.26 bis 06:30 Uhr. Es sind 2 Kolonnen gleichzeitig einzusetzen.

**01.03.0032 Längsmarkierung Typ II herstellen durchg.Fb.begr.*Breite 0,15 m mit Vormarkierung*Folie*P 7 grobstr. Decke**
StL-Nr. 2113150512189021
Längsmarkierung Typ II einschl. evtl.
Sperrflächenumrandung als endgültige Markierung herstellen. Abgerechnet wird der markierte Strich, bei
Doppelstrichen zwei Striche.
Durchgehend als Fahrbahnbegrenzung.
Strichbreite = 0,15 m.
Strich mit Vormarkierung.
Markierungssystem aus Folie.
Als System 'Asphalt-Plus-Verfahren auf die warme ADS'

Verkehrsklasse = P 7.
Markierung auf grobstrukturierter Asphaltdeckschicht.
Menge: 100,000 m
Leistungsbereichkatalog: 131

**01.03.0033 Längsmarkierung Typ II herstellen durchg.Fb.begr.*Breite 0,30 m mit Vormarkierung*Folie*P 7 grobstr. Decke**
StL-Nr. 2113150514189021
Längsmarkierung Typ II einschl. evtl.
Sperrflächenumrandung als endgültige Markierung herstellen. Abgerechnet wird der markierte Strich, bei
Doppelstrichen zwei Striche.
Durchgehend als Fahrbahnbegrenzung.
Strichbreite = 0,30 m.
Strich mit Vormarkierung.
Markierungssystem aus Folie.
Als System 'Asphalt-Plus-Verfahren auf die warme ADS'

Verkehrsklasse = P 7.
Markierung auf grobstrukturierter Asphaltdeckschicht.
Menge: 400,000 m
Leistungsbereichkatalog: 131

**01.03.0034 Längsmarkierung Typ II herstellen Blockmark. 1 zu 1*Breite 0,30 m mit Vormarkierung*Folie*P 7 grobstr. Decke**
StL-Nr. 2113150544189021
Längsmarkierung Typ II einschl. evtl.
Sperrflächenumrandung als endgültige Markierung herstellen. Abgerechnet wird der markierte Strich, bei
Doppelstrichen zwei Striche.
Unterbrochen; Verhältnis Strich/Lücke 1 zu 1 als Fahrbahnbegrenzung (Blockmarkierung).
Strichbreite = 0,30 m.
Strich mit Vormarkierung.
Markierungssystem aus Folie.
Als System 'Asphalt-Plus-Verfahren auf die warme ADS'

Verkehrsklasse = P 7.
Markierung auf grobstrukturierter Asphaltdeckschicht.
Menge: 60,000 m
Leistungsbereichkatalog: 131

*Hinweis*
Zum Einsatz kommen Straßentrocknungsgeräte um die Markierungsarbeiten auf nasser FOK zu realisieren. Der verminderte Leistungsansatz für die Markierungsarbeiten ist in die OZ einzurechnen.

**01.03.0035 Markierungsfläche trocknen**
StL-Nr. 21131105
Fläche für Markierung schonend trocknen. Abgerechnet
wird die zu markierende Fläche. Bei Pfeil, Buchstabe,
Ziffer, Verkehrsschild und Piktogramm ergibt sich die
Fläche aus dem kleinsten umschließenden Rechteck.
Menge: 180,000 m2
Leistungsbereichkatalog: 131

*Hinweis*
Sich evtl. ergebende Mehrbreiten durch die gewählten Gerätschaften sind einzurechnen.

**01.03.0036 Markierungsfläche reinigen Saugkehrwagen**
StL-Nr. 2113111002
Fläche für Markierung reinigen. Kehrgut aufnehmen und
nach Wahl des AN verwerten. Abgerechnet wird die zu
markierende Fläche. Bei Pfeil, Buchstabe, Ziffer, Verkehrsschild, und Piktogramm ergibt sich die Fläche aus
dem kleinsten umschließenden Rechteck.
Reinigung mit Saugkehrwagen.
Menge: 180,000 m2
Leistungsbereichkatalog: 131

*Hinweis*
Bohrkernentnahme: Tagarbeit
25.08.26: 5 Stck 8:00-12:00 Uhr
28.08.26: 5 Stck 8:00-10:00 Uhr
Lieferung zur AM Fulda

**01.03.0037 Bohrkern entnehmen*Tiefe 30 bis 35cm Asphaltschicht**
StL-Nr. 191017229619
Bohrkern für Kontrollprüfungen nach Angabe des AG entnehmen und im Baubereich dem AG übergeben. Bohrloch
fachgerecht verfüllen.
Bohrkerndurchmesser '15 cm, eine Toleranz von +/- 2 mm ist beim Bohrkerndurchmesser unbedingt einzuhalten.
Entnommene Bohrkerne sofort mit Wasser reinigen (entfernen des Bohrschlammes), Bohrkern gut lesbar und dauerhaft beschriften . Die Fahrtrichtung ist zu markieren.'

Bohrtiefe über 30 bis 35 cm.
Material = Asphaltschicht.
Verfüllmaterial 'Asphalt, Bohrloch mit Voranstrich
versehen, Heißasphalt einbauen, Material verdichten.'
Menge: 10,000 St
Leistungsbereichkatalog: 101

*Hinweis*
Für Nachtarbeit, während dem Asphalteinbau.

**01.03.0038 Probegefäß liefern 10-l-Blecheimer*Mithilfe Kprüf.**
StL-Nr. 1910171211
Probegefäß zur Aufnahme von Baustoffproben, für Kontrollprüfungen und für Rückstellproben des AG liefern.
Probegefäß = sauberer 10-l-Blecheimer mit dicht schließendem Deckel.
Mithilfe bei der Probennahme im Baubereich nach Angaben
des AG.
Menge: 4,000 St
Leistungsbereichkatalog: 101

*Hinweis*
Bauablauf/ Hinweise siehe Ziff. 3.2 der BB
Vorgaben/ Erschwernisse siehe Ziff. 1.1.1, 1.1.1.2 u. 1.4.1 der BB. Alle Arbeiten Betriebsform: BF 4.

### Abschnitt 02 Hauptphase VZP 1-2

*Hinweis*
Die enthaltenen Leistungen kommen für den gesamten Bauabschnitt FR Würzburg (Hauptphase) und alle am Bau beteiligten Nachunternehmer zur Anwendung.

#### Unterabschnitt 02.01 Baustelleinrichtung/ Sonstiges

**02.01.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Abschnitte 02 des Leistungsverzeichnisses'

Zufahrt zur Baustelle vorhanden.
Menge: 1,000 Psch
Leistungsbereichkatalog: 101

**02.01.0002 Baustelle räumen**
*** Pauschalposition
StL-Nr. 1910111299
Baustelle von allen Geräten, Anlagen, Einrichtungen und
dgl. räumen. Benutzte Flächen und Wege entsprechend dem
ursprünglichen Zustand herrichten. Soweit nicht für
bestimmte Leistungen für das Räumen der Baustelle gesonderte Positionen im Leistungsverzeichnis enthalten
sind, gilt die Pauschale
für 'Abschnitte 02-03 des Leistungsverzeichnisses'
Menge: 1,000 Psch
Leistungsbereichkatalog: 101

*Hinweis*
Die Zustandserfassung Parkplatz Röther Tannen erfolgt vor Bph 1 der Hauptphase.

**02.01.0003 Zustandserfassung Baustelle**
*** Pauschalposition
Zustandserfassung im Bereich der Baustelle an bestehenden Bauwerken, Durchlässen, Fahrbahnen, Zufahrten, Anlagen von Versorgungsunternehmen und sonstigen betroffenen Einrichtungen gemäß Ziff. 3.8.1 der Baubeschreibung durchführen lassen unter Beteiligung der betroffenen Baulastträger, Eigentümer und der BOL/ BÜ des AG.
Dem AG ist jeweils eine Ausfertigung vor und nach Beendigung der Baumaßnahme zu übergeben.
Die Zustandserfassung ist in Form einer dokumentarischen
Berichterstattung, mit beigefügten Foto- oder Videoaufnahmen, vor Beginn und nach Fertigstellung durchzuführen.
Menge: 1,000 Psch

**02.01.0004 Koordination Arbeitsablauf**
Koordination der Arbeitsabläufe des AN Streckenbau mit der Schaltzentrale des AN VF für die Schaltung der LED-Anzeigetafeln für die Geschwindigkeitsreduzierung während dem Deckenbau und deren Aufhebung.
Die Anrufe zum Melden und Abmelden der Arbeiten im Gefahrenraum werden durch den AN getätigt.
Abrechnung erfolgt je Anruf auf Nachweis.
Menge: 30,000 St

**02.01.0005 Zuarbeit zum SiGe-Plan**
*** Pauschalposition
Zuarbeit zur Fortschreibung eines Sicherheits- und
Gesundheitsschutzplan (SiGe-Plan) nach RAB 31 und
Abstimmung mit dem Sicherheits- und
Gesundheitsschutzkoordinator.
Menge: 1,000 Psch

**02.01.0006 Zuarbeit zur GBU**
*** Pauschalposition
Zuarbeit zur Erstellung der Gefährungsbeurteilung.
Menge: 1,000 Psch

**02.01.0007 Absich. Bst-ein- u. ausfahrten**
Absicherung der Baustellenein- und -ausfahrten entlang dem fliesenden Verkehr mit Leitbaken des AN Fachlos VF um- und rückstellen.
Die Warnbaken sind direkt vor der Benutzung der Ein- und Ausfahrten umzustellen und nach dem Asphalteinbau entlang der Zufahrten gem. VZP auf den Ursprungsort zurückzustellen, um das Einfahren von Verkehrsteilnehmern z. B. während der Auskühlphase zu verhindern.
Kalkulationsgrundlage: 1 Mann mit Fahrzeug/ 0,5 h/ Einbautag
Menge: 20,000 d

**02.01.0008 Beschilderung umsetzen**
Beschilderung einschl. Ausftellvorrichtung entlang des Baufeldes materialschonend umsetzen und wieder an den Ausgangsstandort gem. VZP rückversetzen.
Schilder mit: Geschwindigkeitsbegrenzung, Spurtafeln
Kalkulationsgrundlage: 1 Mann mit Fahrzeug (Radlader)/ 0,5 h/ Einbautag
Menge: 20,000 d

**02.01.0009 Entsorgungskonzept aufstellen nichtgef.Abfälle*inn. Baust. AG BSF Haufwerk*Ausbaust. innerh. Elekt. Papier*Elekt. Papier Analyt. n. Unter.**
*** Pauschalposition
StL-Nr. 2480201011112201
Entsorgungskonzept nach Unterlagen des AG zum
Beproben, Aufnehmen, Fördern, Zwischenlagern,
Verladen sowie Verwerten, Aufbereiten oder
Beseitigen von Abfällen und Ausbaustoffen
aufstellen. Positions- und ortsbezogenen
Ablaufplan mit Personal-, Maschinen- und
Geräteeinsatz auf Grundlage des Bauzeitenplanes
des AN aufstellen. Abbruch- und Aufnahmeverfahren
für die jeweiligen Abfälle und Ausbaustoffe zur
Entsorgung beschreiben. Fördern zur
Wiederverwendung bzw. Verwertung innerhalb der
Baustelle und Beförderung zur Entsorgungsanlage
außerhalb der Baustelle beschreiben.
Arbeitsanweisungen für sämtliche Prozessbeteiligte
aufstellen. Entsorgungskonzept mit zeichnerischen
Darstellungen übergeben.
Für Abfälle und Ausbaustoffe, die keine
gefährlichen Stoffe gemäß AVV enthalten.
Mit Bereitstellungsflächen innerhalb der Baustelle
nach Unterlagen des AG.
Lageplan der Bereitstellungsflächen mit
Haufwerksdarstellung sowie Betriebs- und
Handlungsanweisung nach Unterlagen des AG
anfertigen.
Verwertung von Ausbaustoffen, die keine
gefährlichen Stoffe enthalten, durch Aufbereitung
und Einbau innerhalb der Baustelle.
Entsorgungskonzept vor erster Entsorgung dem AG
nach Unterlagen des AG elektronisch und in
Papierform übergeben.
Vorlagen zur Dokumentation der Verbleibskontrolle
nicht gefährlicher Abfälle und Ausbaustoffe nach
Unterlagen des AG vor erster Entsorgung aufstellen
und dem AG nach Unterlagen des AG elektronisch und
in Papierform übergeben.
Deklarationsanalysen nach den Annahmeparametern
der Entsorgungsanlagen nach Unterlagen des AG.
Menge: 1,000 Psch

**02.01.0010 Bodenlogistikkonzept aufstellen nach Unterl. AG BSF Haufwerk*Elekt. Papier Elekt. Papier*Analyt. n. Unter.**
*** Pauschalposition
StL-Nr. 24802030191221
Bodenlogistikkonzept nach Unterlagen des AG zum
Beproben, Aufnehmen, Fördern, Zwischenlagern,
Verladen sowie Aufbereiten und Einbauen von
anfallendem Bodenmaterial und Baggergut mit
Bereitstellungsflächen aufstellen. Positions- und
ortsbezogenen Ablaufplan mit Personal-, Maschinen-
und Geräteeinsatz auf Grundlage des
Bauzeitenplanes des AN aufstellen. Aushub- und
Aufnahmeverfahren für die jeweiligen Böden und
Felsgesteine zur Wiederverwendung oder Verwertung
beschreiben. Transportwege von der Aufnahme- zur
Einbau- oder Verwertungsstelle beschreiben.
Bodenlogistikkonzept mit zeichnerischen
Darstellungen übergeben.
Nach Unterlagen des AG.
Für 'Bodenmaterial und Baggergut zur Wiederverwendung innerhalb der Baustelle, mit Bereitstellungsflächen innerhalb der Baustelle nach Angabe des AG.'

Lageplan der Bereitstellungsflächen mit
Haufwerksdarstellung sowie Betriebs- und
Handlungsanweisung nach Unterlagen des AG
anfertigen.
Bodenlogistikkonzept vor Ausführung dem AG nach
Unterlagen des AG elektronisch und in Papierform
übergeben.
Vorlagen zur Dokumentation der Wiederverwendung
und Verwertung von Bodenmaterial und Baggergut
nach Unterlagen des AG vor Beginn der Erdarbeiten
aufstellen und dem AG nach Unterlagen des AG
elektronisch und in Papierform übergeben.
Deklarationsanalysen und Einsatzmöglichkeiten nach
Unterlagen des AG.
Menge: 1,000 Psch

**02.01.0011 Abfallbeauftragten stellen mit eANV*Koord. Ent. Verw. Bereitst. Inn.*El. Pap. überg. El. Pap. überg.**
*** Pauschalposition
StL-Nr. 2480205014020023
Abfallbeauftragten mit Fachkunde nach Paragraph 9
AbfBeauftrV stellen. Prozesse, Abläufe und
Vorgänge in Vorbereitung, Planung, Durchführung
und Dokumentation aller Entsorgungs- und
Wiederverwendungsleistungen überwachen und
steuern.
Mit eigenem eANV-Zugang.
Vom AG freigegebene Entsorgungs- und
Bodenlogistikkonzepte des AN umsetzen.
Getrennthaltung, Herstellung von Haufwerken und
Beprobung von Abfällen und Ausbaustoffen sowie zum
Wiedereinbau vorgesehenen Bodenmaterial und
Baggergut planen und überwachen.
Tätigkeiten und Vorgänge zur Bereitstellung von
Abfällen und Ausbaustoffen mit
Bereitstellungsflächen innerhalb der Baustelle
koordinieren.
Dokumentation der Verbleibskontrolle von nicht
gefährlichen Abfällen, Ausbaustoffen und
Verwertung von Bodenmaterial und Baggergut
außerhalb der Baustelle nach Unterlagen des AG
führen. Wiege- bzw. Leistungsnachweise nach
Unterlagen des AG erfassen, auswerten und
Dokumentation nach Abschluss dem AG elektronisch
und in Papierform übergeben.
Dokumentation der Wiederverwendung von
Bodenmaterial und Baggergut innerhalb der
Baustelle nach Unterlagen des AG führen. Aus- und
Einbaumengen erfassen, auswerten und nach
Abschluss dem AG nach Unterlagen des AG
elektronisch und in Papierform übergeben.
Menge: 1,000 Psch

**02.01.0012 Abfallnachweisverf. durchführen nichtgef. Abfäl.*Dat. Abf. ber. Abruf TPP Abf.*El. Pap. überg. Analyt. n. Unter.**
*** Pauschalposition
StL-Nr. 24802060322201
Abfallnachweisverfahren mit Dokumentation der
Verbleibskontrolle als Verfahrensbeteiligter nach
Unterlagen des AG durchführen.
Für Abfälle und Ausbaustoffe, die keine
gefährlichen Stoffe gemäß AVV enthalten.
Daten für das eANV zum Beauftragten des AN, den
beteiligten Beförderern und Entsorgern für die
Erstellung von Entsorgungsnachweisen durch den AG
für alle Abfälle bereitstellen. Erforderliche
Annahmeparameter der Entsorgungsanlage nach Wahl
des AN für die Deklarationsanalyse übergeben.
Begleitpapiere für alle Abfälle mit Angaben zu
Zeitraum, Menge sowie den beteiligten Beförderern
und Entsorgern mit zeitlichem Vorlauf nach
Unterlage des AG beim AG oder seinem
Bevollmächtigten für eANV abrufen.
Dokumentation der Verbleibskontrolle Verwertung
von Bodenmaterial und Baggergut außerhalb der
Baustelle nach Unterlagen des AG führen. Wiege-
bzw. Leistungsnachweise nach Unterlagen des AG
erfassen, auswerten und Dokumentation nach
Abschluss dem AG elektronisch und in Papierform
übergeben.
Deklarationsanalysen nach den Annahmeparametern
der Entsorgungsanlagen nach Unterlagen des AG
durchführen und übergeben.
Menge: 1,000 Psch

**02.01.0013 Wiederverw. Bodenmat. dokument. El. Pap. überg.**
*** Pauschalposition
StL-Nr. 248020700309
Dokumentation über den Ausbau und Wiederverwendung
sowie die Verwertung von Bodenmaterial als
Verfahrensbeteiligter nach Unterlagen des AG
durchführen.
Dokumentation der Wiederverwendung von
Bodenmaterial und Baggergut innerhalb der
Baustelle nach Unterlagen des AG führen. Aus- und
Einbaumengen erfassen, auswerten und nach
Abschluss dem AG nach Unterlagen des AG
elektronisch und in Papierform übergeben.
Deklarationsanalysen 'nach den Einbauparametern für den Wiedereinbau erfolgen durch den AN und werden nicht gesondert vergütet.'
Menge: 1,000 Psch

#### Unterabschnitt 02.02 Verm.-Planung/ Best. Pläne

**02.02.0001 Aufnahme vorh. Fahrbahnmarkierung**
*** Pauschalposition
Aufnahme der vorhandenen Fahrbahnmarkierung einschl. Erstellen der Dokumentationsunterlagen.
Aufnahmeverfahren nach Wahl des AN.
Gesamter Losbereich in nicht zusammenhängenden Teilbereichen. Einschl. Bezugspunkte zu den Betriebskilometern herstellen und dem NU Fahrbahnmarkierungen bereitstellen.
Menge: 1,000 Psch

**02.02.0002 Bestandsquerschnitte herst.**
*** Pauschalposition
Oberbauquerschnitte als Bestandsspläne nach dem Umbau herstellen und bei Bedarf nach Vorgabe des AG mehrfach ergänzen/ anpassen und als Dateien kompatibel mit Vestra-Infravision per Datenaustausch (via Sharepoint) liefern.
Darzustellen ist der Fahrbahnbestand vor und nach dem Umbau je Querschnitt. Die Daten sind den Abrechnungsquerschnitten zu entnehmen,exclusive der Überlappung.
Zur Prüfung sind dem AG die Pläne vorab in Papierform zu liefern und ggf. anzupassen. Letztstand nach Freigabe durch den AG 3 - Fach in Papierform und o. g. Format per Sharepoint dem AG übermitteln.
Herzustellen sind 4 Querschnitte in FR Würzburg und 4 Querschnitte Vorphase
Menge: 1,000 Psch

**02.02.0003 Bestandsunterlagen liefern**
*** Pauschalposition
Bestandsunterlagen anfertigen und liefern.
Bestandsunterlagen dem AG zur Prüfung der sachlichen Richtigkeit zusenden, ggf. mehrfach an die Vorgaben anpassen und Endstand liefern

Bestandteile der Bestandsunterlagen sind:
- Lagebestandsplan M 1 : 500 und 1 : 1000
- Eingebaute Oberbauschichten (Baubereiche) in
  Lagebestandspläne einschl. Probenahmestellen einzeichnen, Bauphasen farbl. kennzeichnen
- Auflistung der Eignungsprüfungen mit fortlaufender  Nummerierung, Ergebnisse aus den Kontrollprüfung und den aufgeführten Mischgutrezepturen mit Angabe der Einbaubereiche in Tabellenform als Plandarstellung
- Auflistung als Gegenüberstellung der Ergebnisse der
  Eignungs- und Kontrollprüfungen mit den dazugehörigen
Einbaubereichen für Splitt-, Sand-, Füller- und Bitumengehalte in Tabellenform als Plandarstellung

Formatvorgaben:
- Bestandszeichnungen in digitaler Form kompatibel mit
  CAD - Programm Vestra Infravision  erstellen und dem AG
per Datenaustausch (via Sharepoint) übergeben
- Linienkennungen und Datenart sind mit d. AG abzustimmen
- Bestandszeichnungen als PDF- Dateien übergeben
- 3 - fach in Papierform
Menge: 1,000 Psch

**02.02.0004 Verm. Leistungen**
*** Pauschalposition
Vermessungsleistungen zum Erstellen der Bestandslagepläne der OZ 02.02.0002-0003 für die ausgeführten Leistungen des AN mit Bezug auf die Streckenkilometrierung ausführen, Verfahren nach Wahl des AN.
Einzurechnen sind alle notwendigen Genehmigungen und sonstige Aufwände für das gewählte Verfahrenen.
Menge: 1,000 Psch

#### Unterabschnitt 02.03 Probenahme/ Prüfungen

*Hinweis*
Die Bohrkerne sind innerhalb der jeweiligen Bauphase (Bph 1, Bph 2) vor Verkehrsfreigabe zu entnehmen. Mit Parkplatz Röther Tannen Nachphase
Lieferung zur AM Fulda

**02.03.0001 Bohrkern entnehmen*Tiefe 30 bis 35cm Asphaltschicht**
StL-Nr. 191017229619
Bohrkern für Kontrollprüfungen nach Angabe des AG entnehmen und im Baubereich dem AG übergeben. Bohrloch
fachgerecht verfüllen.
Bohrkerndurchmesser '15 cm, eine Toleranz von +/- 2 mm ist beim Bohrkerndurchmesser unbedingt einzuhalten.
Entnommene Bohrkerne sofort mit Wasser reinigen (entfernen des Bohrschlammes), Bohrkern gut lesbar und dauerhaft beschriften . Die Fahrtrichtung ist zu markieren.'

Bohrtiefe über 30 bis 35 cm.
Material = Asphaltschicht.
Verfüllmaterial 'Asphalt, Bohrloch mit Voranstrich
versehen, Heißasphalt einbauen, Material verdichten'
Menge: 44,000 St
Leistungsbereichkatalog: 101

**02.03.0002 Probegefäß liefern 10-l-Blecheimer*Mithilfe Kprüf.**
StL-Nr. 1910171211
Probegefäß zur Aufnahme von Baustoffproben, für Kontrollprüfungen und für Rückstellproben des AG liefern.
Probegefäß = sauberer 10-l-Blecheimer mit dicht schließendem Deckel.
Mithilfe bei der Probennahme im Baubereich nach Angaben
des AG.
Menge: 24,000 St
Leistungsbereichkatalog: 101

**02.03.0003 Erfassung d. Einbaubed. Einbaus**
*** Pauschalposition
Beim Einbau von TA-Asphalt sind während des gesamten Einbauzeitraums durch den Auftragnehmer im Rahmen der Eigenüberwachung folgende Messungen für alle Walzasphalte in jeder Bauphase durchzuführen und zu dokumentieren:
- Wetter (mindestens stündlich),
- Luftemperatur (Messung in 2 Metern Höhe und Temperatur  der Unterlage); mindestens stündlich,
- Windgeschwindigkeit und -richtung (mindestens stündlich oder kontinuierlich),
- Relatve Luftfeuchte (mindestens stündlich oder kontnuierlich),
- Temperatur des angelieferten Asphaltmischguts bei jedem Entladevorgang im Beschicker- und Fertigerkübel,
- Zunahme der Verdichtung von Beginn bis zum Ende des Asphalteinbaus mittels Aufsetz -Sonde
(ElektromagneƟsche Messung (PQI Sonde) oder Radioaktive Messung (Isotopensonde)),
- Dokumentation der aufgebrachten Bitumenemulsion unmittelbar vor der Überbauung (Art und
Ansprühmenge der eingesetzten Bitumenemulsion, angesprühte Unterlage je Einbaubahn, Lage der
Einbaubahn, Station, Datum/Uhrzeit und Foto).
Menge: 1,000 Psch

*Hinweis*
Für die gesamte Baumaßnahme.

**02.03.0004 Weiterg. Prüfung zur Erstprüfung*Prfg. Unterl.AG**
*** Pauschalposition
StL-Nr. 2311308891
Durchführen von weitergehenden Prüfungen zur
Erstprüfung.
Abgerechnet wird einmal je Mischgutsorte unabhängig von
der Anzahl der ergänzenden Prüfverfahren.
Asphaltschicht aus 'AC 22 BS SG'

Prüfung(en) nach Unterlagen des AG.
Menge: 1,000 Psch
Leistungsbereichkatalog: 113

**02.03.0005 Weiterg. Prüfung zur Erstprüfung*Prfg. Unterl.AG**
*** Pauschalposition
StL-Nr. 2311308891
Durchführen von weitergehenden Prüfungen zur
Erstprüfung.
Abgerechnet wird einmal je Mischgutsorte unabhängig von
der Anzahl der ergänzenden Prüfverfahren.
Asphaltschicht aus 'AC 11 D SP'

Prüfung(en) nach Unterlagen des AG.
Menge: 1,000 Psch
Leistungsbereichkatalog: 113

**02.03.0006 Weiterg. Prüfung zur Erstprüfung*Prfg. Unterl.AG**
*** Pauschalposition
StL-Nr. 2311308891
Durchführen von weitergehenden Prüfungen zur
Erstprüfung.
Abgerechnet wird einmal je Mischgutsorte unabhängig von
der Anzahl der ergänzenden Prüfverfahren.
Asphaltschicht aus 'SMA 11 S'

Prüfung(en) nach Unterlagen des AG.
Menge: 1,000 Psch
Leistungsbereichkatalog: 113

*Hinweis*
Die Arbeiten des Abschnitt 02.04.erfolgen in nicht zusammenhängenden Teilabschnitten. Die Kosten für mehrfaches Umsetzen innerhalb der Baustelle gehören zum Leistungsumfang. Leistungen Bph1

#### Unterabschnitt 02.04 Erdarbeiten/ Bankette/ SoB

**02.04.0001 Bankett verdrücken**
Bankett vor den Asphaltarbeiten seitlich verdrücken, Kante säubern
Ggf einschl. Vegetationsdecke
Bereich: Seitenstreifen
Neigung: 6-12 %
Tiefe: 14 cm
Breite: bis 50 cm
Mit Behinderung durch Schutzplanken (ca. 1250 m), Leitpfosten, Beschilderung.
Menge: 3510,000 m

**02.04.0002 Bankett andecken**
Bankett nach den Asphaltarbeiten beiziehen, andecken und verdichten.
Ggf einschl. Vegetationsdecke
Bereich: Seitenstreifen
Neigung: 6-12 %
Tiefe: 14 cm
Breite: bis 50 cm
Überschüssiges Material (ca. 30 %) im unmittelbaren Nahbereich profilgerecht andecken und glatt streichen.
Das Nacharbeiten in Handarbeit um Schutzplankenpfosten, Leitpfosten und Beschilderung ist einzurechnen.
Mit Behinderung durch Schutzplanken (ca. 1250 m), Leitpfosten, Beschilderung.
Menge: 3510,000 m

**02.04.0003 Erschwernis durch Einbauten**
StL-Nr. 2211290799
Erschwernis durch Einbauten.
Beim 'Arbeiten der OZen 02.04.0001-0002'

Einbauten 'Brückenkappen, Rohrdurchlässe, Asphaltbefestigungen in Ein- und Ausfahrtsbereichen, Fahrbahneinläufe'
Menge: 16,000 St
Leistungsbereichkatalog: 112

**02.04.0004 Muldenprofil wiederherstellen Aushub -0,10 m3/m**
Mulde profilgerecht herstellen.
Boden aus dem Bankettabtrag der OZ'en 02.04.0001-0002  aus dem unmittelbaren Nahbereich in bestehender Mulde profilgerecht einbauen.
Einbaustärke: ca. 10 cm
Einbaumenge je lfm: ca. 0,15 m3
Menge: 1000,000 m
Leistungsbereichkatalog: 106

**02.04.0005 Rasenansaat mit RSM Regio herst. Neigung 1:4-1:3 Feinplanum herst.*Menge 7 g/m2 UG 21*Grundmischung**
StL-Nr. 2110720419232110
Rasenansaat mit RSM Regio herstellen. Saatgut ohne Entmischung ausbringen, einarbeiten und andrücken.
Neigung der Fläche 1:4 bis 1:3.
Fläche 'Böschungen und Mulden'

Feinplanum herstellen.
Saatgutmenge = 7 g/m2.
Regiosaatgutmischung (RSM Regio), Ursprungsgebiet 21,
Hessisches Bergland.
Standortvariante Grundmischung.
Menge: 3500,000 m2
Leistungsbereichkatalog: 107

**02.04.0006 Unterlage reinigen*Einzelflächen**
StL-Nr. 231130589029
Unterlage reinigen. Anfallendes Kehrgut nach Wahl des
AN verwerten.
Unterlage 'Randbereiche nach Erdbau'

Nicht zusammenhängende Teilflächen.
Reinigungsgerät 'selbstaufnehmende Kehrmaschine mit beidseitiger Absaugvorrichtung.'
Menge: 7000,000 m2
Leistungsbereichkatalog: 113

*Hinweis*
Bauablauf siehe Ziff. 3.2 der BB Vorgaben/ Erschwernisse siehe Ziff. 1.1.1 u. 1.1.1.2 BB. Die V-Spur und B-Spur des Parkplatz Röther Tannen werden bis an den Anschluss d. Durchfahrtsstraße in der Hauptphase saniert (jeweils 15 m nach Fahrbahnteiler).

#### Unterabschnitt 02.05 Asphaltbauweisen

*Hinweis*
bis OZ 02.05.0003: Abklappende Standspur Bph 1 VZP1: Die Aufwände für das Ermitteln u. Sichern des Knickpunktes zw. 1. FS/ Standspur sowie der Querneigungen vor dem Fräsen, den verminderten Leistungsansatz i. d. Fläche für das Kopierfräsen sowie für den zusätzlichen Fräsgang sind in die OZ'en 02.05.0001-0003 einzurechnen.
Bereich: BKM von ca. 564,250 bis ca. 565,500

**02.05.0001 Asphalt fräsen*Fahrbahn*Fräsasph. verw. Unebenheit 4 mm**
StL-Nr. 2311300599901911
Asphalt fräsen und Fräsgut aufnehmen. Anschlusskante
geradlinig auf Frästiefe herstellen. Der Schnittlinienabstand darf maximal 15 mm betragen.
Asphalt 'SMA,, MA, AC'

Asphaltschicht 'Deckschicht'

Frästiefe 'von cm 3'

Fläche = Fahrbahn.
Breite '0,5-13,5 m'

Fräsasphalt nach Wahl des AN verwerten.
Unebenheiten der gefrästen Fläche höchstens 4 mm innerhalb einer 4,00 m langen Messstrecke in Längs- und
Querrichtung.
Menge: 57000,000 m2
Leistungsbereichkatalog: 113

**02.05.0002 Asphalt fräsen Fahrbahn Fräsasph. verw.*Unebenheit 4 mm**
StL-Nr. 2311300590901911
Asphalt fräsen und Fräsgut aufnehmen. Anschlusskante
geradlinig auf Frästiefe herstellen. Der Schnittlinienabstand darf maximal 15 mm betragen.
Asphalt 'Restasphaltdeck- und Binderschicht'

Frästiefe 'cm 9'

Fläche = Fahrbahn.
Breite '0,5-13,5 m'

Fräsasphalt nach Wahl des AN verwerten.
Unebenheiten der gefrästen Fläche höchstens 4 mm innerhalb einer 4,00 m langen Messstrecke in Längs- und
Querrichtung.
Menge: 57000,000 m2
Leistungsbereichkatalog: 113

**02.05.0003 Asphalt fräsen*Fahrbahn*Fräsasph. verw. Unebenheit 4 mm**
StL-Nr. 2311300599901911
Asphalt fräsen und Fräsgut aufnehmen. Anschlusskante
geradlinig auf Frästiefe herstellen. Der Schnittlinienabstand darf maximal 15 mm betragen.
Asphalt 'Nachfräsung'

Asphaltschicht 'Restasphaltbinder- und Asphalttragschicht'

Frästiefe 'über cm 1 bis 2,5'

Fläche = Fahrbahn.
Breite '0,5- m 13,5'

Fräsasphalt nach Wahl des AN verwerten.
Unebenheiten der gefrästen Fläche höchstens 4 mm innerhalb einer 4,00 m langen Messstrecke in Längs- und
Querrichtung.
Menge: 57000,000 m2
Leistungsbereichkatalog: 113

**02.05.0004 Asphalt fräsen ATS*Fahrbahn*Fräsasph. verw. Unebenheit 6 mm**
StL-Nr. 2311300539901912
Asphalt fräsen und Fräsgut aufnehmen. Anschlusskante
geradlinig auf Frästiefe herstellen. Der Schnittlinienabstand darf maximal 15 mm betragen.
Asphalttragschicht.
Asphaltschicht 'Asphaltbinder und Asphalttragschicht'

Frästiefe 'cm 8-10'

Fläche = Fahrbahn.
Breite '0,5-6,3m,
Schadstellen in der Unterlage (z. B. Risse, Löcher) in kleinen, nicht zusammenhängenden Einzelflächen nach Angabe des AG (Asphaltbinderschicht bzw. obere Lage Tragschicht)'

Fräsasphalt nach Wahl des AN verwerten.
Unebenheiten der gefrästen Fläche höchstens 6 mm innerhalb einer 4,00 m langen Messstrecke in Längs- und
Querrichtung.
Menge: 6000,000 m2
Leistungsbereichkatalog: 113

**02.05.0005 Asphalt fräsen ADS zw.Kappen*Gussasphalt*Bauwerk mit Kappe*Breite ü.30-50cm Fräsasph. verw.**
StL-Nr. 2311300551929210
Asphalt fräsen und Fräsgut aufnehmen. Anschlusskante
geradlinig auf Frästiefe herstellen. Der Schnittlinienabstand darf maximal 15 mm betragen.
Asphaltdeckschicht zwischen den Kappen.
Asphaltdeckschicht = Gussasphalt.
Frästiefe 'von OK Bestandsfahrbahn 4,10, max. 13 cm,
Fräsen in 3 Fräsgängen zum Feststellen der Höhenlage der T-Schienen bzw. Überschüttungshöhe.'

Auf Bauwerk mit Erschwernissen infolge Arbeiten bis an
Kappen oder Fugen.
Fläche 'Kleinflächen für Suchschlitze überschüttete Bauwerke'

Breite der Fläche über 30 bis 50 cm.
Fräsasphalt nach Wahl des AN verwerten.
Menge: 5,000 m2
Leistungsbereichkatalog: 113

**02.05.0006 Asphalt fräsen ATS Fahrbahn Fräsasph. verw.*Unebenheit 4 mm**
StL-Nr. 2311300530901911
Asphalt fräsen und Fräsgut aufnehmen. Anschlusskante
geradlinig auf Frästiefe herstellen. Der Schnittlinienabstand darf maximal 15 mm betragen.
Asphalttragschicht.
Frästiefe 'cm 4,0-14,'

Fläche = Fahrbahn.
Breite '0,35-0,50m,
Bereich: Anschlüsse, Querungen am Altbestand, Zwickel, Ükos, Schadstellen in der Unterlage und nach Angabe des AG. Quer und länge zur Fahrbahnachse,
in nicht zusammenhängenden Kleinflächen,
die Ecken sind fachgerecht bis auf die Unterlage nachzuarbeiten.'

Fräsasphalt nach Wahl des AN verwerten.
Unebenheiten der gefrästen Fläche höchstens 4 mm innerhalb einer 4,00 m langen Messstrecke in Längs- und
Querrichtung.
Menge: 400,000 m2
Leistungsbereichkatalog: 113

*Hinweis*
Die Erschwernisse für alle Reinigungs- und Fräsarbeiten, das Ansprühen und ATS für Schadstellen in der  Unterlage herstellen sind einzurechnen.

**02.05.0007 Erschwernis infolge Einfassungen Erschwer. gesamt*A.decks+A.bind.**
StL-Nr. 231130831399
Erschwernis infolge Einfassungen, Borden und Fahrbahnübergängen. Abgerechnet wird die Länge der Einfassung.
Erschwernis beim Fräsen oder Aufnehmen, Aufsprühen von
Bitumenemulsionen sowie Herstellen von Asphaltschichten.
Asphaltdeck- und Asphaltbinderschicht.
Einbauten 'und Einfassungen, Bordrinnen, Trenninseln, bestehende Asphalt- und Pflasterflächen Randbereiche, Betonschutzwände, Betonrandbalken, Vorlegestreifen Bestand, Rasengittersteine Randbereich des Mittelstreifens und Standspur'
Menge: 9000,000 m
Leistungsbereichkatalog: 113

*Hinweis*
Die Erschwernisse für alle Reinigungs- und Fraäsarbeiten, das Ansprühen und ATS für Schadstellen in der  Unterlage herstellen sind einzurechnen.

**02.05.0008 Erschwernis infolge Einbauten Erschwer. gesamt*A.decks.+A.bind.**
StL-Nr. 231130781399
Erschwernis infolge Einbauten, Schächten und Straßenabläufen. Abgerechnet wird je Stück Einbauteil.
Erschwernis beim Fräsen, Aufnehmen, Aufsprühen von Bi-
tumenemulsionen sowie Herstellen von Asphaltschichten.
Asphaltdeck- und Asphaltbinderschicht.
Einbauten 'Schächte, Straßenabläufe, weitere vorh. Einbauten'
Menge: 38,000 St
Leistungsbereichkatalog: 113

**02.05.0009 Zulage BW ÜF**
Zulage für die Mehraufwendungen und verminderten Leistungsansatz in der Fläche infolge von Erschwernissen durch Überführungsbauwerke für Fräs- und Asphaltarbeiten wegen:
Beschränkten Kipphöhen, Kennzeichnungen der BW,
einweisen der Mitarbeiter
je Bauwerk ÜF K52, ÜF Wirtschaftsweg, ÜF L3377
Breite: bis 15 m
Länge: bis 15 m
Menge: 3,000 St

**02.05.0010 Zulage BW UF**
Zulage für die Mehraufwendungen und verminderten Leistungsansatz in der Fläche infolge von Erschwernissen durch Unterführungsbauwerke durch:
Anschluss an Bauwerkskappen
je Bauwerk
Breite: bis 15,00 m
Länge: bis 25 m
Außerdem Einzurechnen sind alle verminderten Leistungsansätze für Fräsen, Asphalteinbau, Ansprühen der Unterlage, langsames Anfahren und Überfahren der Bauwerke.
Menge: 2,000 St

**02.05.0011 Fugenverguss /Beton entf.**
Fugenvergussmasse und Betonstreifen nach Fräsarbeiten im Bereich des Betonrandbalken, Betonstandspur, Betonborden und Betonschutzwänden restlos in Handarbeit entfernen.
Einzurechnen ist der Aufwand wegen der Ungleichförmigkeit
des Betonrandbalkens beim Entfernen der Vergussmasse.
Betonstreifenbreite: ca. 1-3 cm
Fugenbreite: ca. 1,5-3 cm,
Die alte Vergussmasse, Betonreste und Asphalt gehen in das Eigentum des AN über und sind zu verwerten. Das separieren der Ausbaustoffe vor der Verwertung gehört zum Leistungsumfang.
Einschl. Reinigen der Fahrbahndecke.
Erschwernisse durch Schutzeinrichtungen, Borde und Fahrbahnabläufe sind einzurechen.
Menge: 9720,000 m

**02.05.0012 Fugenverguss /Asphalt entf.**
Fugenvergussmasse und Asphaltstreifen nach Fräsarbeiten im Bereich des Vorlegestreifen Bestand, Betonschutzwände, BW-Borde, Rasengittersteine, Borden und Asphaltaltbestand restlos in Handarbeit entfernen.
Fugenbreite: ca. 1,5-3 cm,
Asphaltbreite: ca. 15-20 cm
Die alte Vergussmasse und Asphalt gehen in das Eigentum des AN über und sind zu verwerten. Das separieren der Ausbaustoffe vor der Verwertung gehört zum Leistungsumfang.
Einschl. Reinigen der Fahrbahndecke.
Erschwernisse durch Schutzeinrichtungen, Borde und Fahrbahnabläufe sind einzurechen.
Menge: 600,000 m

**02.05.0013 Fuge ausräumen und säubern Fuge an Kappen*Deck-/Schutzsch. über 20-100 m Tiefe 80 mm**
StL-Nr. 23113927632909
Bestehende Fuge ausräumen und Fugenspalt säubern. Ausbaustoffe nach Wahl des AN verwerten.
Randfuge an Brückenkappen.
In Asphaltdeck- und -schutzschicht.
Einzellängen über 20,00 m bis 100,00 m.
Fugenspaltbreite 'bis 20 mm'

Fugenspalttiefe = 80 mm.
Menge: 20,000 m
Leistungsbereichkatalog: 113

*Hinweis*
Erschwernisse durch Arbeiten an Fahrzeugrückhaltesystemen sind einzurechnen.

**02.05.0014 Betondecke schneiden Schlamm absaugen**
StL-Nr. 231140109902
Betondecke schneiden.
In 'den Bereichen der Fugen "Fahrbahn zu Betonrandbalken im Mittelstreifen und Seitenstreifen" vor Fräsur geradlinig schneiden'

Dicke 'ca. 4 cm,
in nicht zusammenhängenden Teilbereichen'

Schneidschlamm absaugen und nach Wahl des AN verwerten.
Menge: 6100,000 m
Leistungsbereichkatalog: 114

*Hinweis*
Erschwernisse durch Arbeiten an Fahrzeugrückhaltesystemen sind einzurechnen.

**02.05.0015 Asphaltbefestigung trennen Einzelfl. Dicke ü. 12-18 cm**
StL-Nr. 231130383904
Asphaltbefestigung geradlinig trennen.
in Einzelflächen längs und quer zur Fahrbahnachse,
Trennen 'durch schneiden,
Bereich: Randbereich Alt-Bestand, Anschluss an vorh. Mittelstreifenüberfahrten.
Ausführung: vor den Fräsarbeiten,
in nicht zusammenhängenden Teilbereichen'

Dicke der Asphaltbefestigung über 12 bis 18 cm.
Menge: 300,000 m
Leistungsbereichkatalog: 113

*Hinweis*
Der Schneidschlamm ist beim Schneiden sofort abzusaugen und zu entsorgen. Einschl. reinigen der Fahrbahndecke.
Das Ausmessen und Anzeichnen des Schnittverlaufs mittels Schnur und Vormarkierung ist in die OZ einzurechnen.

**02.05.0016 Asphaltbefestigung trennen Einzelfl.**
StL-Nr. 231130383909
Asphaltbefestigung geradlinig trennen.
in Einzelflächen längs und quer zur Fahrbahnachse,
Trennen 'durch schneiden,
Bereich: Trennschnitt zwischen Bph 1 und Bph 2, Ausführung vor Fräsarbeiten Bph 2'

Dicke der Asphaltbefestigung 'Streckenbereich 4,5 bis 14 cm, Bauwerke max. 4,0 cm,
Der mehrfache Umbau des Schneidblattes gehört zum Leistungsumfang.'
Menge: 5600,000 m
Leistungsbereichkatalog: 113

**02.05.0017 Asphaltbefestigung trennen Einzelfl.**
StL-Nr. 231130383909
Asphaltbefestigung geradlinig trennen.
in Einzelflächen längs und quer zur Fahrbahnachse,
Trennen 'durch schneiden, einschl. Abtragen des Randkeils,
Bereich: Anbaubereiche, Schadstellen in der Unterlage ABi und ATS'

Dicke der Asphaltbefestigung '6 - 14 cm'
Menge: 350,000 m
Leistungsbereichkatalog: 113

*Hinweis*
Vor dem Hochdruckreinigen ist festgefahrenes Fräsgut aus den Schnittlinien durch geeignete Maßnahmen zu entfernen. Einschl. hochdruckreinigen der Schadstellen.

**02.05.0018 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 64220,000 m2
Leistungsbereichkatalog: 113

*Hinweis*
Dieser Reinigungsvorgang wird unmittelbar vor dem Hochdruckreinigen nach dem Feinfräsen, dem Fräsen der Schadstellen in der Unterlage und Anschlussbereiche Altbestand durchgeführt.

**02.05.0019 Unterlage reinigen*Einzelflächen**
StL-Nr. 231130589029
Unterlage reinigen. Anfallendes Kehrgut nach Wahl des
AN verwerten.
Unterlage 'gefräßte Asphaltfläche'

Nicht zusammenhängende Teilflächen.
Reinigungsgerät 'Kompaktlader (o. glw.) mit Vorbau-Stahlbesen und Auffangkasten. Material während dem letzten Fräsgang aufnehmen. Der Lader fährt unmittelbar nach der Großfräße.
Auffangkasten vor Großfräse kontinuierlich entleeren.
Das Hochdruckreinigen erfolgt nach diesem Arbeitsgang.'
Menge: 64220,000 m2
Leistungsbereichkatalog: 113

**02.05.0020 Bitumenemulsion aufsprühen Bk100-Bk3,2*Asphalt gefräst Rampenspritzgerät*C60BP4-S Menge 400 g/m2*vor A.bindersch.**
StL-Nr. 23113063121152
Bitumenemulsion zur Herstellung des Schichtenverbundes
aufsprühen.
Auf Verkehrsflächen der Belastungsklassen Bk100 bis
Bk3,2.
Unterlage = Asphaltbefestigung, gefräst.
Mit Rampenspritzgerät.
Bindemittel = C60BP4-S.
Bindemittelmenge = 400 g/m2.
Vor Einbau Asphaltbinderschicht.
Menge: 57000,000 m2
Leistungsbereichkatalog: 113

**02.05.0021 Bitumenemulsion aufsprühen Bk100-Bk3,2*Asphalt frisch Rampenspritzgerät*C60BP4-S Menge 300 g/m2*vor A.deckschicht**
StL-Nr. 23113063111133
Bitumenemulsion zur Herstellung des Schichtenverbundes
aufsprühen.
Auf Verkehrsflächen der Belastungsklassen Bk100 bis
Bk3,2.
Unterlage = Asphaltbefestigung, frisch.
Mit Rampenspritzgerät.
Bindemittel = C60BP4-S.
Bindemittelmenge = 300 g/m2.
Vor Einbau Asphaltdeckschicht.
Menge: 57000,000 m2
Leistungsbereichkatalog: 113

**02.05.0022 Bitumenemulsion aufsprühen Bk100-Bk3,2*Asphalt gefräst manuell*C60BP4-S*Menge 400 g/m2**
StL-Nr. 23113063122159
Bitumenemulsion zur Herstellung des Schichtenverbundes
aufsprühen.
Auf Verkehrsflächen der Belastungsklassen Bk100 bis
Bk3,2.
Unterlage = Asphaltbefestigung, gefräst.
Ausführung in Teilflächen manuell.
Bindemittel = C60BP4-S.
Bindemittelmenge = 400 g/m2.
Vor Einbau 'ATS,
Bereiche: Schadstellen in der Unterlage, Anschlussbereiche Altbestand mit Handverdüsung nacharbeiten'
Menge: 6400,000 m2
Leistungsbereichkatalog: 113

**02.05.0023 Asphalttragsch. aus AC 22 T S herst Bk100**
StL-Nr. 23113118199009
Asphalttragschicht aus Asphalttragschichtmischgut
AC 22 T S herstellen. Anlieferung des Asphaltmischguts
in thermoisolierten Transportbehältern.
In Verkehrsflächen der Belastungsklasse Bk100.
Einbau 'Dicke 8-10 cm'

Bindemittel 'Resultierendes Bindemittel = 30/45 // 30/45 VL'

Einbau 'maschinell in Schadstellen in der Unterlage'
Menge: 6000,000 m2
Leistungsbereichkatalog: 113

**02.05.0024 Zulage zu OZ 02.05.0023**
Zulage zu OZ 02.05.0023 für Handeinbau in Kleinflächen
Menge: 300,000 m2

**02.05.0025 Asphaltbindersch.AC 22 B S SG herst Bk100*Kategorie C 100/0 Kalk.füller CC 70**
StL-Nr. 2311323919911999
Asphaltbinderschicht aus Asphaltbinder AC 22 B S SG
nach Unterlagen des AG herstellen. Anlieferung des
Asphaltmischguts in thermoisolierten
Transportbehältern.
In Verkehrsflächen der Belastungsklasse Bk100.
Einbau 'dicke: 9,5 cm, für die Abrechnung von Mehr-/ Minderdicken wird eine Gleitung vereinbart.'

Bindemittel 'Resultierendes Bindemittel = 10/40-65 A // PmB 10/25 VL'

Grobe Gesteinskörnung = Kategorie C 100/0.
Fremdfüller = Kalksteinfüller Kategorie CC 70.
Art der Zusammensetzung 'siehe Baubeschreibung'

Einbau 'mit Beschicker,
Die Kosten für den Einsatz eines Nivelliersystemes mit Ultraschallsensoren mit integrierter Arbeitsfeldbeleuchtung (oder glw. Abtastsystem) beidseitig am Asphaltfertiger, um die Einhaltung der geforderten Ebenheiten zu realisieren, ist einzurechnen.
Die Anzahl der Sensoren nach Wahl des AN in Asprache mit dem AG.'
Menge: 57000,000 m2
Leistungsbereichkatalog: 113

**02.05.0026 Zulage zu OZ 02.05.0025**
Zulage zu OZ 02.05.0025 für Handeinbau in Kleinflächen
Menge: 200,000 m2

**02.05.0027 Asphaltdecksch. aus SMA 11 S herst. Bk100*Kategorie C 100/0**
StL-Nr. 2311340819919090
Asphaltdeckschicht aus Splittmastixasphalt SMA 11 S
herstellen. Anlieferung des Asphaltmischguts in
thermoisolierten Transportbehältern.
In Verkehrsflächen der Belastungsklasse Bk100.
Einbau 'dicke 4,0 cm'

Bindemittel '25/55-55 A // PmB 25/45 VL.'

Grobe Gesteinskörnung = Kategorie C 100/0.
Grobe Gesteinskörnung = Kategorie PSV '51'

Asphaltmischgut 'ohne Verwendung von Asphaltgranulat.'
Menge: 57000,000 m2
Leistungsbereichkatalog: 113

**02.05.0028 Zulage zu OZ 02.05.0027**
Zulage zu OZ 02.05.0027 für Handeinbau in Kleinflächen
Menge: 200,000 m2

**02.05.0029 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 57000,000 m2
Leistungsbereichkatalog: 113

**02.05.0030 Reinigungsplatz Asphalttransp.**
Reiningungsplatz für Asphalttransporte einrichten und rückstandslos rückbauen.
Vlies im Bereich der angesprühten Fräsflächen mit ausreichend Abstand zum Einbaufertiger überlappend auslegen. Die Mulden, Schutzbügel, Ladeflächen und Kippkanten der entleerten Transportfahrzeuge sind an den Reinigungsplätzen zu säubern.
Fläche: Breite ca. 3 m x Länge ca. 5 m
Örtlichkeit: im Baubereich am Ende der geplanten Tagesleistungen
Asphalttransporte: Einbau ATS, ABi und Deckschichten
Einweisung: die LKW-Fahrer sind vor dem Asphalteinbau einzuweisen
Kontrolle: kontinuierlich durch den AN
Rückbau: Asphaltreste und Vlies rückstandslos entfernen, in Eigentum des AN übernehmen und einer Verwertung nach Wahl des AN zuführen
Mehraufwendungen durch die Anfahrt der Reinigungsplätze sowie die Einengung des Baustellenverkehrs sind einzurechnen.
Menge: 20,000 St

*Hinweis*
Fuge zu seitlichen Randeinfassungen Bph 2: Betonrandbalken im Mittelstreifen und Fuge zu Bph 1

**02.05.0031 Bitumenfugenband masch. anbr.**
Bitumenfugenband maschinell unmittelbar vor dem Asphaltfertiger bzw. Beschicker beidseitig anbringen.
Warm-extrudierte kunststoffvergütete Fugenmasse mit selbstfahrenden Extrusionsgerät an die vorbereitete Fugenkante anbringen.
Gerät mit profil- und höhengerecht einstellbarer Verarbeitungsdüse einschl. geschultem Fachpersonal.
Kontaktfläche säubern, trocknen und Voranstrich auftragen.
Einbauleistung: bis zu 15 m/ Minute
Anschmelzbares Fugenband geprüft nach TL/ TP Fug-StB
Verarbeitungstemperatur: 80-100 °C im Gerät
System: Primer, Fugenband und Verarbeitungsmasse müssen aufeinander abgestimmt sein.
Die Vorhaltung der Geräte einschl. Bediener für die Dauer der Asphalteinsätze ist einzurechnen.
Menge: 10900,000 m

*Hinweis*
Fugen Bph 1 Bereich Randeinfassungen Standspur:
Betonrandbalken, BW-Kappen, Borde und sonstige Einfassungen. Fuge Bph2 ADS zur MA Rinne am Mittelstreifen.

**02.05.0032 Anschluss a. Fuge m. Fugenm. herst. Längs-/Querfuge Tiefe 40 mm*Breite 10 mm Verf. mit Ufst.*Fugenmasse N2**
StL-Nr. 2311391239061201
Anschluss als Fuge mit Fugenmasse herstellen.
Längs- und Querfuge.
In 'der Asphaltdeckschicht ausbilden,
anfallenden Schneidschlamm sofort absaugen,
Fugenflanken säubern,
einschl. reinigen der Fahrbahndecke.'

Fugenspalttiefe = 40 mm.
Fugenspaltbreite = 10 mm.
Fugenspalt verfüllen in einer Lage mit Unterfüllstoff.
Mit heiß verarbeitbarer Fugenmasse Typ N2, einschließlich zugehörigem und zuvor aufgetragenem Voranstrichmittel.
Menge: 1050,000 m
Leistungsbereichkatalog: 113

**02.05.0033 Anschluss a. Fuge m. Fugenm. herst. versch.Randfugen Tiefe 40 mm*Breite 10 mm Verf. mit Ufst.*Fugenmasse N1**
StL-Nr. 2311391259061202
Anschluss als Fuge mit Fugenmasse herstellen.
Randfuge vor Borden, Übergängen, Abläufen u.ä.
In 'der Asphaltdeckschicht, Vorlegestreifen, Rinnen und Bordrinnen ausbilden,
anfallenden Schneidschlamm sofort absaugen,
Fugenflanken säubern,
einschl. reinigen der Fahrbahndecke,
Anzahl der Abläufe: ca. 4 Stck'

Fugenspalttiefe = 40 mm.
Fugenspaltbreite = 10 mm.
Fugenspalt verfüllen in einer Lage mit Unterfüllstoff.
Mit heiß verarbeitbarer Fugenmasse Typ N1, einschließlich zugehörigem und zuvor aufgetragenem Voranstrichmittel.
Menge: 10,000 m
Leistungsbereichkatalog: 113

**02.05.0034 Anschl. a. Fuge m. B-fugenb. herst. Anschl. ADS*Anschl.längs+quer*bis 20 m Breite 10 mm**
StL-Nr. 23113917139101
Anschluss als Fuge an bestehende Asphaltschicht oder
Bauteil in der Dicke der Asphaltschicht mit Bitumenfugenband einschließlich zugehörigem und zuvor aufgetragenem Voranstrichmittel herstellen.
Anschluss an Asphaltdeckschicht.
Längs- und Querfuge.
Dicke der Asphaltschicht '4,5 cm'

Einzellängen bis 20,00 m.
Breite des Bitumenfugenbandes = 10 mm.
Menge: 40,000 m
Leistungsbereichkatalog: 113

**02.05.0035 Zulage Fugenarbeiten/ Trennarbeiten**
Zulage für Fugenarbeiten und Trennarbeiten infolge von Erschwernissen durch Unterführungsbauwerke:
Anschluss an Übergangskontruktionen
Herstellen von Fahrbahnübergängen aus Asphalt
Anschluss an T-Schienen, Einbauten, Kappen und Einfassungen.
je Bauwerk
Breite: bis 15,00 m
Länge: bis 15 m
Fahrbahnabläufe: ca. 4 Stck
Außerdem Einzurechnen sind alle verminderten Leistungsansätze für Schneiden, Ausräumen, Säubern, Vorstreichen und Verfüllen der Fugen im Bauwerksbereich einschl. Anrampungen.
Menge: 1,000 St

**02.05.0036 Randabdichtung herstellen Flankenfl. rein.*Randmasse ein Arbeitsgang*bis 5 cm**
StL-Nr. 231139221311
Flankenfläche des hochliegenden Randes der Asphaltschichten abdichten.
Reinigen der Flankenfläche mit Hochdruckreiniger.
Abdichtung mit heiß zu verarbeitender bitumenhaltiger Masse zur Randabdichtung.
Herstellung für alle Schichten in einem Arbeitsgang.
Dicke der abzudichtenden Asphaltbefestigung bis 5 cm.
Menge: 600,000 m
Leistungsbereichkatalog: 113

**02.05.0037 Unterlage reinigen gefr. Asphaltsch.*Einzelflächen**
StL-Nr. 231130583029
Unterlage reinigen. Anfallendes Kehrgut nach Wahl des
AN verwerten.
Unterlage = gefräste Asphaltschicht.
Nicht zusammenhängende Teilflächen.
Reinigungsgerät 'selbstaufnehmende Kehrmaschine mit handgeführtem Saugschlauch und Heckabsaugung zum entfernen von Niederschlags- und Oberflächenwasser vor dem Asphalteinbau. Wasser in Eigentum des AN übernehmen und einer Verwertung nach Wahl des AN zuführen.'
Menge: 16000,000 m2
Leistungsbereichkatalog: 113

**02.05.0038 Kalkmilch liefern u. aufbringen**
Kalkmilch liefern u. aufbringen.
Hochkonzentrierte Kalkhydratsuspension (45-prozentig)
zur Reduzierung bzw. Vermeidung des Austrags von
Bitumenemulsion während des Asphalteinbaus z.B. durch
den Anlieferverkehr auf die Unterlage aufbringen.
Aufbringen der Suspension maschinell und jeweils
unmittelbar nach Brechen der Bitumenemulsion.
Einsatzmenge = 250 - 350 g/m²
Vor dem Einbau ATS, ABi und ADS im Umfang der jeweiligen Tagesleistungen je Bauphase.
Menge: 120000,000 m2

*Hinweis: bis OZ 02.05.0045: Erschwernisse*
bis OZ 02.05.0045:
Erschwernisse durch FRS sind für die gesamte Länge einzurechnen. Sonstige Erschwernisse siehe 02.05.0007-0008.

**02.05.0039 Asphalt fräsen ATS Tiefe ü.2,5-4,5cm*Randstr./Rinne*Fräsasph. verw. Unebenheit 4 mm**
StL-Nr. 2311300539304911
Asphalt fräsen und Fräsgut aufnehmen. Anschlusskante
geradlinig auf Frästiefe herstellen. Der Schnittlinienabstand darf maximal 15 mm betragen.
Asphalttragschicht.
Asphaltschicht 'MA, AC'

Frästiefe über 2,5 bis 4,5 cm.
Fläche = Randstreifen/Entwässerungsrinnen.
Breite '0,30-0,65 m'

Fräsasphalt nach Wahl des AN verwerten.
Unebenheiten der gefrästen Fläche höchstens 4 mm innerhalb einer 4,00 m langen Messstrecke in Längs- und
Querrichtung.
Menge: 820,000 m2
Leistungsbereichkatalog: 113

**02.05.0040 Bitumenemulsion aufsprühen*Asphalt gefräst Rampenspritzgerät**
StL-Nr. 23113063921999
Bitumenemulsion zur Herstellung des Schichtenverbundes
aufsprühen.
Auf Verkehrsflächen 'BK100- BK32'

Unterlage = Asphaltbefestigung, gefräst.
Mit Rampenspritzgerät.
Bindemittel 'C60BP1-S'

Bindemittelmenge '150 - 250 g/m2'

Vor Einbau 'Gussasphaltrinne am Mittelstreifen'
Menge: 820,000 m2
Leistungsbereichkatalog: 113

**02.05.0041 Unterlage vorwärmen/ trocknen**
Unterlage vorwärmen/ trocknen
Vorhandene Unterlage mit indirekt wirkenden,
temperaturgesteuerten Heizgeräten vorwärmen/ trocknen.
Unterlage aus Asphaltbefestigung,
Geräte: Flächentrockner
in nicht zusammenhängenden Teilflächen.
Bereich: Gussasphaltschichten BW
Menge: 820,000 m2

**02.05.0042 Heizgeräte Vorhalten**
*** Pauschalposition
Heizgeräte vorhalten
Heizgeräte einschl. Betriebsmittel für das Vorwärmen/ Trocknen der OZ "Unterlage vorwärmen/ trocknen" während der Zeit des Gussasphalteinbaues in auf der Baustelle vorhalten.
Der Einsatz wird gesondert vergütet.
Menge: 1,000 Psch

*Hinweis*
Die Kosten für eine provisorische Schalung (Verfahren nach Wahl des AN) auf ca. 60 m Länge sind in die Position einzurechnen.

**02.05.0043 Streifen/Rinne aus MA herst. Bk100 MA 11 S*Bit.30/45+2NA+vvZ ohne Asph.Granul.*Handeinbau**
StL-Nr. 2311367219160101
Streifen bzw. Rinne aus Gussasphalt herstellen.
In Verkehrsflächen der Belastungsklasse Bk100.
Einbau 'in Rinne am Mittelstreifen,
Einbaustärke: 4,0 -4,5 cm'

Mischgut = Gussasphalt MA 11 S
Bindemittel = 30/45 und 2 M.-v.H. Naturasphalt mit viskositätsveränderndem Zusatz bzw. einem entsprechend
viskositätsveränderten Bindemittel 30/45.
Gussasphalt ohne Verwendung von Asphaltgranulat.
Einbau von Hand.
Menge: 820,000 m
Leistungsbereichkatalog: 113

**02.05.0044 Gussasphaltoberfläche bearbeiten fein abstreuen*Verfahren C*ungeb. verwert.**
StL-Nr. 23113667640901
Oberfläche der Gussasphaltschicht bearbeiten.
Feine Gesteinskörnung auf die noch heiße Oberfläche
aufbringen.
Verfahren C.
Gesteinskörnung 'Quarzsand'

Erkaltete Asphaltdeckschicht aus Gussasphalt abkehren
und nicht gebundene und gelöste Abstreukörnungen nach
Wahl des AN verwerten.
Menge: 820,000 m2
Leistungsbereichkatalog: 113

**02.05.0045 Anschluss a. Fuge m. Fugenm. herst. versch.Randfugen*Fugenmasse N2**
StL-Nr. 2311391259999901
Anschluss als Fuge mit Fugenmasse herstellen.
Randfuge vor Borden, Übergängen, Abläufen u.ä.
In 'MA-Rinne am Mittelstreifen als abgestellte Längs- und Querfuge vor Borden, um Fahrbahnabläufen und vor Betonrandbalken'

Fugenspalttiefe 'min 40 mm'

Fugenspaltbreite '20 mm'

Fugenspalt verfüllen 'nach ausräumen der abgestellten Fuge, Ausbaugut in Eigentum des AN übernehmen und einer Verwertung nach Wahl des AN zuführen.'

Mit heiß verarbeitbarer Fugenmasse Typ N2, einschließlich zugehörigem und zuvor aufgetragenem Voranstrichmittel.
Menge: 1370,000 m
Leistungsbereichkatalog: 113

**02.05.0046 Zulage zu OZ 02.05.0025**
Zulage zu OZ 02.05.0025 für den Einbau eines Dachprofils im abklappenden Standstreifen. Einzurechnen ist der  verminderte Leistungsansatz in der Fläche. Einbauverfahren nach Wahl des AN.
Die ermittelten/ gesicherten Daten vor den Fräsarbeiten sind zu verwenden (siehe Hinweis zu OZ 02.05.0001-0003).
Menge: 6500,000 m2

**02.05.0047 Zulage zu OZ 02.05.0027**
Zulage zu OZ 02.05.0027 für den Einbau eines Dachprofils im abklappenden Standstreifen. Einzurechnen ist der  verminderte Leistungsansatz in der Fläche. Einbauverfahren nach Wahl des AN.
Die ermittelten/ gesicherten Daten vor den Fräsarbeiten sind zu verwenden (siehe Hinweis zu OZ 02.05.0001-0003).
Menge: 6500,000 m2

*Hinweis*
Die eingewachsenden organischen Bestandteile sind vom Fugenmaterial separiert im unmittelbaren Nahbereich anzudecken.

**02.05.0048 Vorhandenen Fugenspalt ausräumen Längsu.Querfuge Tiefe bis 40 mm**
StL-Nr. 231140703919
Vorhandenen Fugenspalt ausräumen. Material entfernen
und nach Wahl des AN verwerten.
Längs- und Querfuge.
Fugenspaltbreite bis mm '30'

Fugenspalttiefe bis 40 mm
Vorhandenes Fugenfüllmaterial '= heiß verarbeitbare Fugenmasse, teilweise sind organische Bestandteile eingewachsen, nicht gefährlicher Abfall. Ausgebaute Stoffe der Entsorgung nach Wahl des AN verwerten.
Erschwernisse durch Borde sowie Fahrbahnabläufe sind einzurechnen.'
Menge: 750,000 m
Leistungsbereichkatalog: 114

*Hinweis*
Verwertung/ Entsorgung siehe Ziffer 3.6.3 und 3.6.4 der Baubeschreibung.

**02.05.0049 Asphalt fräsen ADS*Asphaltbeton*Tiefe ü.2,5-4,5cm*Unebenheit 4 mm**
StL-Nr. 2311300512309991
Asphalt fräsen und Fräsgut aufnehmen. Anschlusskante
geradlinig auf Frästiefe herstellen. Der Schnittlinienabstand darf maximal 15 mm betragen.
Asphaltdeckschicht.
Asphaltdeckschicht = Asphaltbeton.
Frästiefe über 2,5 bis 4,5 cm.
Fläche 'Standspur'

Breite '3,25'

Fräsasphalt 'Verwertungsklasse B nach RuVA-StB 01, Abfallschlüssel 17 03 02,
Fräsgut in Eigentum des AN übernehmen.
Die erhöhten Maßnahmen zum Gesundheitsschutz für die an der Ausführung beteiligten Mitarbeiter sind einzurechnen.'

Unebenheiten der gefrästen Fläche höchstens 4 mm innerhalb einer 4,00 m langen Messstrecke in Längs- und
Querrichtung.
Menge: 750,000 m2
Leistungsbereichkatalog: 113

*Hinweis*
Bohrkerne als Eingrenzungsbohrungen zur Festlegung des tatsächlichen Umfangs der PAK-haltigen Fläche.
Die Bohrkerne werden in der 1. Wo der Vorphase gezogen, Verkehrssicherung durch die AM Fulda.

**02.05.0050 Bohrkern entnehmen*Tiefe 10 bis 15cm Asphaltschicht**
Bohrkern für Schnelluntersuchungen der Schadstoff- belastungen in der Standspur nach Angabe des AG entnehmen, beschriften, verpacken und an ein nach DAkkS akkreditierten Institut versenden (siehe Ziff. 3.6.2 der BB).
Bohrloch fachgerecht verfüllen.
Bohrkerndurchmesser 15 cm
Bohrtiefe über 10-15 cm.
Material = Asphaltdeckschicht.
Verfüllmaterial Asphalt, Bohrloch mit Voranstrich
versehen, Klatasphalt einbauen, Material verdichten.
Menge: 6,000 St
Leistungsbereichkatalog: 101

**02.05.0051 Untersuchungen im Expressverfahren**
*** Pauschalposition
Untersuchungen an Deckschichten von Bohrkernen der vorherigen OZ durch ein nach DAkkS akkreditiertes Prüflabor zur Bestimmung des PAK-Gehaltes gemäß RuVA-StB 01 (Fassung 2005) im Expressverfahren.
Prüfverfahren PAK-Gehalt im Feststoff gemäß DIN ISO 18287
(GC-MS) an 6 Bohrkernen.
Das Vorbereiten der Proben zur Untersuchung gehört zum Leistungsumfang.
Erstellen des Prüfberichtes für 6 Proben einschl. chem. Deklarationsanalysen und Einstufung der Deckschichten.
Die Prüfberichte müssen bis 07.09.2026 vorliegen.
Menge: 1,000 Psch

*Hinweis*
Die Freigabe für Schneid- und Fräsarbeiten für die Störkörpersuche liegt vor. Störkörperlage ca. 1,60-1,70 m unter FOK.

#### Unterabschnitt 02.06 Kampfmittelortung

**02.06.0001 Asphaltbefestigung trennen Einzelfl.*schneiden Dicke ü. 18-24 cm**
StL-Nr. 231130383105
Asphaltbefestigung geradlinig trennen.
in Einzelflächen längs und quer zur Fahrbahnachse,
Trennen durch Schneiden.
Dicke der Asphaltbefestigung über 18 bis 24 cm.
Menge: 20,000 m
Leistungsbereichkatalog: 113

**02.06.0002 Asphalt fräsen ATS Fahrbahn*Breite über 200cm Fräsasph. verw.**
StL-Nr. 2311300530901610
Asphalt fräsen und Fräsgut aufnehmen. Anschlusskante
geradlinig auf Frästiefe herstellen. Der Schnittlinienabstand darf maximal 15 mm betragen.
Asphalttragschicht.
Frästiefe '16-20 cm'

Fläche = Fahrbahn.
Breite der Fläche über 200 cm.
Fräsasphalt nach Wahl des AN verwerten.
Menge: 40,000 m2
Leistungsbereichkatalog: 113

*Hinweis*
Schneidarbeiten HGT

**02.06.0003 Betondecke schneiden volle Tiefe*Dicke ü. 15-20 cm**
StL-Nr. 231140101200
Betondecke schneiden.
In voller Tiefe senkrecht und geradlinig schneiden.
Dicke der Betondecke über 15 bis 20 cm.
Menge: 20,000 m
Leistungsbereichkatalog: 114

**02.06.0004 Tragschicht m. hydr. Bindem. aufn. Fahrbahn*HGT*Tiefe ü. 15-20cm erschütterungsfr.*Ausb. Verw. zuf.**
StL-Nr. 23114030122201
Tragschicht mit hydraulischem Bindemittel aufnehmen.
Fläche = Fahrbahn.
Hydraulisch gebundene Tragschicht.
Ausbautiefe über 15 bis 20 cm.
Aufnahme erschütterungsfrei.
Ausbaustoffe nach Wahl des AN verwerten.
Angaben zu den umweltrelevanten Merkmalen nach Unterlagen des AG.
Menge: 40,000 m2
Leistungsbereichkatalog: 114

**02.06.0005 Schicht ohne Bindemittel aufnehmen FSS Fahrbahn*Mat.kl. BM-0*Abrechng. Abtrag**
StL-Nr. 24112010291191
Schicht ohne Bindemittel aufnehmen
Schicht aus Baustoffgemisch für Frostschutzschichten.
Dicke '45 cm'

Fläche = Fahrbahn.
Materialklasse nach EBV = BM-0.
Baustoffgemisch 'lösen, laden und innerhalb der Baustelle nach Angabe des AG zwischenlagern.
Mittlerer einfacher Förderweg: 200 m'

Abrechnung nach Abtragsprofilen.
Menge: 18,000 m3
Leistungsbereichkatalog: 112

**02.06.0006 Verrechnungssatz Verantwort. Person**
StL-Nr. 21126241
Stundenlohnarbeiten der Verantwortlichen Person für die
baubegleitende Kampfmittelräumung. Der Verrechnungssatz
umfasst sämtliche Kosten für das hierfür eingesetzte
Personal einschließlich aller Personalnebenkosten.
Menge: 16,000 h

*Hinweis*
Geräteeinsatz zur genauen Festlegung der Störkörperlage/ Nachsondierung

**02.06.0007 Flächensondierung durchführen*Eisen entfernen**
StL-Nr. 21126201099091
Flächensondierung nach Unterlagen des AG innerhalb der
Räumstelle durchführen. Störpunkte sind zu erfassen und
zu dokumentieren. Die Dokumentation ist dem AG zu übergeben.
Sondierverfahren 'FM'

Freigabehorizont unter Geländeoberfläche '2 m'

Oberflächenbeschaffenheit 'unbefestigt, nach Rückbau Asphalt und HGT.'

Ferromagnetische, oberflächlich sichtbare Gegenstände
vor dem Sondieren aus dem Sondierbereich entfernen und
entsorgen. Entsorgen wird gesondert vergütet.
Menge: 120,000 m2

**02.06.0008 KM-Bereitstellungslager vorhalten**
StL-Nr. 21126106
Kampfmittel-Bereitstellunglager betriebsbereit vorhalten und sichern. Die Einsatzzeiträume richten sich nach
den Unterlagen des AG. Abgerechnet wird nach Kalendertagen.
Menge: 2,000 d

**02.06.0009 Einzelpunkträumung bindiger Boden*Tiefeü.1,25-1,75m mit Verbau*Wasserh. bis 10m3 Aushub lag./verf.**
StL-Nr. 2112631112111000
Einzelpunkträumung durchführen. Einzelnen Störkörper
nach Festlegung der Verantwortlichen Person freilegen
und identifizieren. Handhabungsfähige Kampfmittel bergen und in Bereitstellungslager transportieren. Bei
nicht handhabungsfähigen Kampfmitteln Fundstelle sichern und nach den länderspezifischen Regelungen gemäß
den Unterlagen des AG verfahren. Sonstige Störkörper
sind umgehend zu bergen und von der Räumstelle zu entfernen. Entsorgen wird gesondert vergütet. Nach Bergung
der Kampfmittel und sonstiger Störkörper nachsondieren.
Dokumentation nach Unterlagen des AG. Abgerechnet wird
die entnommene Aushubmenge im Abtrag je Einzelpunkt.
Das Liefern und Einbauen von Baustoffen bzw. das Einbauen von Boden des AG zur Verfüllung des Aushubbereichs wird gesondert vergütet. Das Aufbrechen und Verschließen von befestigten Flächen wird gesondert
vergütet.
Baugrund = bindiger Boden.
Räumtiefe über 1,25 bis 1,75 m.
Nicht ferromagnetischen Verbau entsprechend statischen
und konstruktiven Erfordernissen herstellen, vorhalten
und entfernen.
Offene Wasserhaltung bis zu einer Pumpenleistung von
10 m3 Fördermenge und 5,00 m Förderhöhe je Stunde und
Störpunkt ausführen.
Aushub zur Wiederverwendung innerhalb der Baustelle lagern, nach Bergung der Kampfmittel und sonstiger Störkörper lagenweise einbauen und verdichten.
Menge: 50,000 m3

**02.06.0010 Störkörper freilegen/identifizieren**
StL-Nr. 21126301
Störkörper innerhalb eines Störpunkts manuell (spatentief) freilegen und identifizieren. Handhabungsfähige
Kampfmittel bergen und in Bereitstellungslager transportieren. Bei nicht handhabungsfähigen Kampfmitteln
Fundstelle sichern und nach den länderspezifischen Re-
gelungen gemäß den Unterlagen des AG verfahren. Sonstige Störkörper sind umgehend zu bergen und von der Räumstelle zu entfernen. Entsorgen wird gesondert vergütet.
Nach Bergung der Kampfmittel und sonstiger Störkörper
nachsondieren. Dokumentation nach Unterlagen des AG.
Abgerechnet wird je dokumentiertem Störpunkt.
Menge: 6,000 St

**02.06.0011 Frostschutzschicht herstellen Bk100 bis Bk1,0 URA+Einbaudoku*DPr min. 100 v.H.*Abrechng. Auftrag**
StL-Nr. 2411221010991191
Frostschutzschicht herstellen.
In Verkehrsflächen der Belastungsklassen Bk100 bis
Bk1,0, mehrlagig, obere Lage mit Fertiger.
Baustoffgemisch 'FSS der OZ 03.03.0005'

Umweltrelevante Anforderungen beim Einsatz von Baustoffgemischen einschließlich Einbaudokumentation nach
Unterlagen des AG. Einbaudokumentation übergeben.
Verdichtungsgrad DPr mindestens 100 v.H.
Einbaudicke '45 cm,
Zwischengelagertes Material laden, fördern und einbauen.
Einschl. reinigen der Fahrbahndecke.'

Abrechnung nach Auftragsprofilen.
Menge: 18,000 m3
Leistungsbereichkatalog: 112

**02.06.0012 Asphalttragsch. aus AC 22 T S herst Bk100*Schadstellen Bitumen 50/70**
StL-Nr. 23113123121009
Asphalttragschicht aus Asphalttragschichtmischgut
AC 22 T S herstellen. Anlieferung des Asphaltmischguts
in thermoisolierten Transportbehältern.
In Verkehrsflächen der Belastungsklasse Bk100.
Einbau in Schadstellen.
Bindemittel = 50/70.
Einbau 'Handeinbau'
Menge: 20,000 t
Leistungsbereichkatalog: 113

*Hinweis*
Hinweise/ Vorgaben gemäß Ziffer 3.5.1.7 der BB.
Die Arbeiten erfolgen abschnittsweise in nicht zusammenhängenden Teilbereichen. Siehe VZ-Plan

#### Unterabschnitt 02.07 Fahrbahnmarkierungen

**02.07.0001 Längsmarkierung entfernen durchg.Fb.begr.*Breite 0,30 m*a.Asphaltdecksch. Deckenerneuerung Abf.d. Verw.zuf.**
StL-Nr. 2113100514911901
Längsmarkierung einschl. evtl. Sperrflächenumrandung
entfernen. Abgerechnet wird der entfernte Strich, bei
Doppelstrichen zwei Striche.
Durchgehender Strich als Fahrbahnbegrenzung.
Strichbreite = 0,30 m.
Markierungsstoffart 'Agglomerate'

Auf Asphaltdeckschicht.
Entfernen für Deckenerneuerung.
Durch 'Verfahren nach Wahl des AN'

Abfall aufnehmen und nach Wahl des AN verwerten.
Menge: 5400,000 m
Leistungsbereichkatalog: 131

**02.07.0002 Längsmarkierung entfernen Blockmark. 1 zu 1*Breite 0,30 m*a.Asphaltdecksch. Deckenerneuerung Abf.d. Verw.zuf.**
StL-Nr. 2113100544911901
Längsmarkierung einschl. evtl. Sperrflächenumrandung
entfernen. Abgerechnet wird der entfernte Strich, bei
Doppelstrichen zwei Striche.
Unterbrochener Strich; Verhältnis Strich/Lücke 1 zu 1
als Fahrbahnbegrenzung (Blockmarkierung).
Strichbreite = 0,30 m.
Markierungsstoffart 'Agglomerate'

Auf Asphaltdeckschicht.
Entfernen für Deckenerneuerung.
Durch 'Verfahren nach Wahl des AN'

Abfall aufnehmen und nach Wahl des AN verwerten.
Menge: 130,000 m
Leistungsbereichkatalog: 131

**02.07.0003 Längsmarkierung entfernen durchg.Fb.begr.*Breite 0,15 m*a.Asphaltdecksch. Deckenerneuerung Abf.d. Verw.zuf.**
StL-Nr. 2113100512911901
Längsmarkierung einschl. evtl. Sperrflächenumrandung
entfernen. Abgerechnet wird der entfernte Strich, bei
Doppelstrichen zwei Striche.
Durchgehender Strich als Fahrbahnbegrenzung.
Strichbreite = 0,15 m.
Markierungsstoffart 'Agglomerate'

Auf Asphaltdeckschicht.
Entfernen für Deckenerneuerung.
Durch 'Verfahren nach Wahl des AN'

Abfall aufnehmen und nach Wahl des AN verwerten.
Menge: 250,000 m
Leistungsbereichkatalog: 131

**02.07.0004 Längsmarkierung entfernen Leitlinie 1zu2*Breite 0,15 m*a.Asphaltdecksch. Deckenerneuerung Abf.d. Verw.zuf.**
StL-Nr. 2113100532911901
Längsmarkierung einschl. evtl. Sperrflächenumrandung
entfernen. Abgerechnet wird der entfernte Strich, bei
Doppelstrichen zwei Striche.
Unterbrochener Strich; Verhältnis Strich/Lücke 1 zu 2
als Leitlinie.
Strichbreite = 0,15 m.
Markierungsstoffart 'Agglomerate'

Auf Asphaltdeckschicht.
Entfernen für Deckenerneuerung.
Durch 'Verfahren nach Wahl des AN'

Abfall aufnehmen und nach Wahl des AN verwerten.
Menge: 1970,000 m
Leistungsbereichkatalog: 131

*Hinweis*
Zum Einsatz kommen Straßentrocknungsgeräte um die Markierungsarbeiten auf nasser FOK zu realisieren. Der verminderte Leistungsansatz für die Markierungsarbeiten ist in die OZ einzurechnen.

**02.07.0005 Markierungsfläche trocknen**
StL-Nr. 21131105
Fläche für Markierung schonend trocknen. Abgerechnet
wird die zu markierende Fläche. Bei Pfeil, Buchstabe,
Ziffer, Verkehrsschild und Piktogramm ergibt sich die
Fläche aus dem kleinsten umschließenden Rechteck.
Menge: 1990,000 m2
Leistungsbereichkatalog: 131

*Hinweis*
Sich evtl. ergebende Mehrbreiten durch die gewählten Gerätschaften sind einzurechnen.

**02.07.0006 Markierungsfläche reinigen Saugkehrwagen**
StL-Nr. 2113111002
Fläche für Markierung reinigen. Kehrgut aufnehmen und
nach Wahl des AN verwerten. Abgerechnet wird die zu
markierende Fläche. Bei Pfeil, Buchstabe, Ziffer, Verkehrsschild, und Piktogramm ergibt sich die Fläche aus
dem kleinsten umschließenden Rechteck.
Reinigung mit Saugkehrwagen.
Menge: 1990,000 m2
Leistungsbereichkatalog: 131

**02.07.0007 Längsmarkierung Typ II herstellen durchg.Fb.begr.*Breite 0,15 m mit Vormarkierung*Kaltplastikmasse Aggl.unregelm.mGs*P 7 grobstr. Decke**
StL-Nr. 2113150512166021
Längsmarkierung Typ II einschl. evtl.
Sperrflächenumrandung als endgültige Markierung herstellen. Abgerechnet wird der markierte Strich, bei
Doppelstrichen zwei Striche.
Durchgehend als Fahrbahnbegrenzung.
Strichbreite = 0,15 m.
Strich mit Vormarkierung.
Markierungssystem aus reaktivem Stoff, nicht spritzbar
(Kaltplastikmasse).
Als Agglomeratmarkierung mit Grundstrich, unregelmäßig
angeordnet.
Verkehrsklasse = P 7.
Markierung auf grobstrukturierter Asphaltdeckschicht.
Menge: 250,000 m
Leistungsbereichkatalog: 131

**02.07.0008 Längsmarkierung Typ II herstellen durchg.Fb.begr.*Breite 0,30 m mit Vormarkierung*Kaltplastikmasse Aggl.unregelm.mGs*P 7 grobstr. Decke**
StL-Nr. 2113150514166021
Längsmarkierung Typ II einschl. evtl.
Sperrflächenumrandung als endgültige Markierung herstellen. Abgerechnet wird der markierte Strich, bei
Doppelstrichen zwei Striche.
Durchgehend als Fahrbahnbegrenzung.
Strichbreite = 0,30 m.
Strich mit Vormarkierung.
Markierungssystem aus reaktivem Stoff, nicht spritzbar
(Kaltplastikmasse).
Als Agglomeratmarkierung mit Grundstrich, unregelmäßig
angeordnet.
Verkehrsklasse = P 7.
Markierung auf grobstrukturierter Asphaltdeckschicht.
Menge: 5400,000 m
Leistungsbereichkatalog: 131

**02.07.0009 Längsmarkierung Typ II herstellen Leitlinie 1 zu 2*Breite 0,15 m mit Vormarkierung*Kaltplastikmasse Aggl.unregelm.mGs*P 7 grobstr. Decke**
StL-Nr. 2113150532166021
Längsmarkierung Typ II einschl. evtl.
Sperrflächenumrandung als endgültige Markierung herstellen. Abgerechnet wird der markierte Strich, bei
Doppelstrichen zwei Striche.
Unterbrochen; Verhältnis Strich/Lücke 1 zu 2 als Leitlinie.
Strichbreite = 0,15 m.
Strich mit Vormarkierung.
Markierungssystem aus reaktivem Stoff, nicht spritzbar
(Kaltplastikmasse).
Als Agglomeratmarkierung mit Grundstrich, unregelmäßig
angeordnet.
Verkehrsklasse = P 7.
Markierung auf grobstrukturierter Asphaltdeckschicht.
Menge: 1970,000 m
Leistungsbereichkatalog: 131

**02.07.0010 Längsmarkierung Typ II herstellen Blockmark. 1 zu 1*Breite 0,30 m mit Vormarkierung*Kaltplastikmasse Aggl.unregelm.mGs*P 7 grobstr. Decke**
StL-Nr. 2113150544166021
Längsmarkierung Typ II einschl. evtl.
Sperrflächenumrandung als endgültige Markierung herstellen. Abgerechnet wird der markierte Strich, bei
Doppelstrichen zwei Striche.
Unterbrochen; Verhältnis Strich/Lücke 1 zu 1 als Fahrbahnbegrenzung (Blockmarkierung).
Strichbreite = 0,30 m.
Strich mit Vormarkierung.
Markierungssystem aus reaktivem Stoff, nicht spritzbar
(Kaltplastikmasse).
Als Agglomeratmarkierung mit Grundstrich, unregelmäßig
angeordnet.
Verkehrsklasse = P 7.
Markierung auf grobstrukturierter Asphaltdeckschicht.
Menge: 130,000 m
Leistungsbereichkatalog: 131

**02.07.0011 Längsmarkierung Typ II herstellen durchg.Fb.begr.*Breite 0,15 m ohne Vormarkier.*Kaltspritzplastik grobe Nachstreum. P 7**
StL-Nr. 2113150512241929
Längsmarkierung Typ II einschl. evtl.
Sperrflächenumrandung als endgültige Markierung herstellen. Abgerechnet wird der markierte Strich, bei
Doppelstrichen zwei Striche.
Durchgehend als Fahrbahnbegrenzung.
Strichbreite = 0,15 m.
Strich ohne Vormarkierung.
Markierungssystem aus reaktivem Stoff, spritzbar (Kaltspritzplastik).
Als System mit groben Nachstreumitteln.
Schichtdicke '0,6 mm, einschichtig'

Verkehrsklasse = P 7.
Markierung auf 'vorhandener Markierung im Randstreifen am Mittelstreifen.'
Menge: 5600,000 m
Leistungsbereichkatalog: 131

*Hinweis*
Die Prüfungen sind innerhalb der Baustellenabsicherung durchzuführen. Längsmarkierung Typ II, Markierungssystem aus Folie. Zu beurteilende Länge über 1 km bis 10 km = 3 Messabschnitte.

**02.07.0012 Prüfung fertige Leistung Neuzustand**
*** Pauschalposition
StL-Nr. 21131607
Durchführung der Prüfung der fertigen Leistung im Neuzustand für alle ausgeführten Markierungssysteme durch
eine anerkannte Prüfstelle.
Menge: 1,000 Psch
Leistungsbereichkatalog: 131

**02.07.0013 Hilfsleist. für Kontrollprüfungen bis 30 Minuten**
StL-Nr. 2113161001
Hilfsleistungen für Kontrollprüfungen. Vergütet werden
alle Aufwendungen für Hilfsleistungen sowie der Stillstand des Geräts, ggf. davon abhängige Geräte sowie die
Kosten des hierfür eingesetzten Personals einschließlich sämtlicher Zuschläge. Geeignete Probebehälter und
Probeträger liefern.
Dauer der Kontrollprüfungen bis 30 Minuten.
Menge: 4,000 St
Leistungsbereichkatalog: 131

**02.07.0014 Materialprobe entn. und übergeben**
StL-Nr. 1910173299
Materialprobe nach Unterlagen des AG entnehmen und im
Baubereich dem AG übergeben.
Abmessungen 'einschl. Probebehälter liefern.
Übergabe an der Einbaustelle.
Blechdose, luftdicht verschließbar,
für Probename von erhärtenden Stoffen wie
Thermoplastiken und Kaltspritzplastiken,
Größe 1,0 l'

Material 'Kaltspritzplastik und Folienabschnitte mit Produktnummernaufdruck'
Menge: 4,000 St
Leistungsbereichkatalog: 101

*Hinweis*
Alle Arbeiten Betriebsform: BF2
Der Parkplatz liegt im Wasserschutzgebiet. Betankungen von Fahrzeugen sind nur auf befestigten Flächen erlaubt.

### Abschnitt 03 Nachphase RP Röther Tannen

#### Unterabschnitt 03.01 BE/ Verm./ Plan.

**03.01.0001 Baustelle einrichten*Zufahrt vorh.**
*** Pauschalposition
StL-Nr. 1910110791
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für 'Abschnitt 03-05 Nachphasen des Leistungsverzeichnisses'

Zufahrt zur Baustelle vorhanden.
Menge: 1,000 Psch
Leistungsbereichkatalog: 101

**03.01.0002 Baustelle räumen**
*** Pauschalposition
StL-Nr. 1910111299
Baustelle von allen Geräten, Anlagen, Einrichtungen und
dgl. räumen. Benutzte Flächen und Wege entsprechend dem
ursprünglichen Zustand herrichten. Soweit nicht für
bestimmte Leistungen für das Räumen der Baustelle gesonderte Positionen im Leistungsverzeichnis enthalten
sind, gilt die Pauschale
für 'Abschnitte 03-05 Nachphasen des Leistungsverzeichnisses'
Menge: 1,000 Psch
Leistungsbereichkatalog: 101

*Hinweis*
Die Vermessungsleistungen müssen am 31.08.2026 abgeschlossen sein.

**03.01.0003 Verm. Parkplatz**
*** Pauschalposition
Durchführen von Vermessungsleistungen im Bereich des Parkplatzes.
Aufzunehmen sind das bestehende Gelände, die Parkflächen, Durchfahrtsstraße, Geweg, Sitzgruppen, Grünfläche, Zaun in Lage und Höhe.
Verfahren nach Wahl des AN inkl. aller erforderlichen Genehmigungen und Aufwände.
Messpunkte:
Böschung, Grabensohle 2 Stck, Ende Bankett, Borde LKW, Kante Durchfahrtsstraße links und rechts, Begin PKW-Stellfläche, Hochbord, Bord zur Wiesenfläche, Zaun ca. 11 Punkte im Profil,
Proﬁlabstand: 20 m
Aufnahmelänge: 230 m
Einschl. An- und Abfahrt für 2 Ortstermine zur Aufnahme und Absteckung der Planungsleistungen nachfolgender OZ.
Menge: 1,000 Psch

**03.01.0004 Plan. Parkplatz**
*** Pauschalposition
Planungsleistung
Planen der Verbreiterung der PKW-Stellflächen um 1 Meter nach Vorgabe des AG.
Die Lage der Hochborde inkl. Gehweg wird um 1 m versetzt.

Leistungen:
- Auswertung der Vermessungsdaten
- Erstellen Bestands-DGM
- Erstellen Planungsunterlagen (ca. 3 Querschnitte)

Zeitansatz: ca. 40 h
Menge: 1,000 Psch

#### Unterabschnitt 03.02 Erdarbeiten

**03.02.0001 Oberboden abtragen und andecken*Abrechnung Abtrag**
StL-Nr. 2410611309999901
Oberboden ggf. einschließlich Vegetationsdecke abtragen
und profilgerecht wieder andecken einschließlich erforderlicher Zwischenlagerung auf Flächen nach Wahl des
AN. Beschreibung der Homogenbereiche nach Unterlagen
des AG.
Neigung der Abtragsfläche '6-12 %,
Bereich hinter Betonborden mit Rückenstütze und Rasengittersteine'

Dicke 'bis 20 cm,
Boden seitlich im unmittelbaren Nahbereich lagern,'

Andeckung 'hinter Betonborden,
Handarbeit zum einebnen in Pfosten- und Rückenstützenbereichen und zum Entfernen von Aufwulstungen gehören zum Leistungsumfang.'

Einbau 'und Ausbau mit Behinderung durch Einfassungen, Bäume und Parkplatzausstattung (Unterflurbehälter 2 Stck und 3 Sitzgruppen).'

Dicke der Andeckung 'bis 20 cm,'

Abrechnung nach Abtragsprofilen.
Menge: 53,000 m3
Leistungsbereichkatalog: 106

**03.02.0002 Erschwernis durch Einbauten**
StL-Nr. 2211290799
Erschwernis durch Einbauten.
Beim 'Oberboden abtragen und Andecken der OZ 03.02.0001'

Einbauten 'Schächte'
Menge: 2,000 St
Leistungsbereichkatalog: 112

**03.02.0003 Boden bzw. Fels lösen und einbauen Planum gesondert*Abrechnung Abtrag**
StL-Nr. 2410620390900201
Boden bzw. Fels aus Abtragsbereichen profilgerecht
lösen und in den Auftragsbereichen profilgerecht einbauen und verdichten einschließlich ggf. erforderlicher
Wasserzugabe. Beschreibung der Homogenbereiche nach Un-
terlagen des AG. Die Herstellung von Mulden und Gräben
wird gesondert vergütet.
Homogenbereich 'B2'

Einbaustelle 'und Ausbaubereich Bereich hinter Betonborden mit Rückenstütze. Behinderungen durch Einfassungen, Schutzeinrichtungen, Bäume und Parkplatzausstattung (Unterflurbehälter 2 Stck und 3 Sitzgruppen) sind einzurechnen
Vorhandenen Boden 30 - 45 cm tief ausbauen, innerhalb des Parkplatz lagern.
mittlerer einfacher Förderweg 100 m
Nach dem Versetzen der Borde den Boden laden, fördern und nach Angabe des AG im Parkplatz hinter Borde LKW-Stellfläche zum Profilausgleich einbauen und verdichten.
mittlerer einfacher Förderweg 100 m
Behinderungen durch den Einfassungen, Zäune, Schutzeinrichtungen.'

Das Herstellen des Planums wird gesondert vergütet.
Abrechnung nach Abtragsprofilen.
Menge: 88,000 m3
Leistungsbereichkatalog: 106

**03.02.0004 Mulden nachprofilieren**
Boden im Muldenbereich nachprofilieren.
Breite: bis 2,0 m
Das Nacharbeiten in Handarbeit an Einfassungen, Schächten und Muldenbefestigungen gehört zum Leistungsumfang.
Menge: 340,000 m2

**03.02.0005 Rasenansaat mit RSM Regio herst. Neigung 1:4-1:3 Feinplanum herst.*Menge 7 g/m2 UG 21*Grundmischung**
StL-Nr. 2110720419232110
Rasenansaat mit RSM Regio herstellen. Saatgut ohne Entmischung ausbringen, einarbeiten und andrücken.
Neigung der Fläche 1:4 bis 1:3.
Fläche 'Böschungen und Mulden'

Feinplanum herstellen.
Saatgutmenge = 7 g/m2.
Regiosaatgutmischung (RSM Regio), Ursprungsgebiet 21,
Hessisches Bergland.
Standortvariante Grundmischung.
Menge: 500,000 m2
Leistungsbereichkatalog: 107

**03.02.0006 Unterlage reinigen*Einzelflächen**
StL-Nr. 231130589029
Unterlage reinigen. Anfallendes Kehrgut nach Wahl des
AN verwerten.
Unterlage 'Randbereiche Bypass nach Erdbau'

Nicht zusammenhängende Teilflächen.
Reinigungsgerät 'selbstaufnehmende Kehrmaschine mit beidseitiger Absaugvorrichtung.'
Menge: 2500,000 m2
Leistungsbereichkatalog: 113

*Hinweis*
Eigenüberwachung nach ZTV Beton-StB 07

#### Unterabschnitt 03.03 Verfestigung/ SoB/ Erstpr.

**03.03.0001 Tragschicht m. hydr. Bindem. aufn.*HGT Ausb. Verw. zuf.**
StL-Nr. 23114030929901
Tragschicht mit hydraulischem Bindemittel aufnehmen.
Fläche 'unter Pflaster der LKW-Stellflächen'

Hydraulisch gebundene Tragschicht.
Ausbautiefe '15 bis 20 cm, i. M. 17 cm'

Aufnahme 'durch fräsen,
Zwickel und Kleinflächen am Anfang und Ende der Fläche mit Aufbruchhammer nacharbeiten und mit Bagger laden.
Restmengen auf FSS mit Bagger abziehen und laden.
Material in Eigentum übernehmen.'

Ausbaustoffe nach Wahl des AN verwerten.
Angaben zu den umweltrelevanten Merkmalen nach Unterlagen des AG.
Menge: 600,000 m2
Leistungsbereichkatalog: 114

**03.03.0002 Zul. Fräs-/Aufbrucharb. entl.Einf.**
StL-Nr. 2311406599
Zulage zu Fräs- oder Aufbrucharbeiten für Mehraufwendungen durch Erschwernisse entlang von Bordsteinen,
Rinnen oder dgl. einschließlich des verminderten Leistungsansatzes in der Fläche.
Das Entfernen von Belagsresten entlang der Einfassung
gehört zum Leistungsumfang.
Die Abrechnung erfolgt pro Fräs- bzw. Abbruchkante entlang einer Einfassung nur einmal für alle Fräs- und
Aufbrucharbeiten.
Kante 'Entlang von Borden und Bestandsasphaltfläche'
Menge: 350,000 m
Leistungsbereichkatalog: 114

**03.03.0003 Schicht ohne Bindemittel aufnehmen FSS*Mat.kl. BM-F3. Bstoff. Verw. AN*Abrechng. Abtrag**
StL-Nr. 24112010299641
Schicht ohne Bindemittel aufnehmen
Schicht aus Baustoffgemisch für Frostschutzschichten.
Dicke '10 cm Abtrag der vorh. FSS-Fläche des AG auf ca. -35 cm FOK,
Material in Eigentum übernehmen'

Fläche '0/32 FSS unter HGT der LKW-Stellflächen'

Materialklasse nach EBV = BM-F3.
Baustoffgemisch nach Wahl des AN verwerten. Baustoffgemisch nach Unterlagen des AG.
Abrechnung nach Abtragsprofilen.
Menge: 17,000 m3
Leistungsbereichkatalog: 112

**03.03.0004 Schicht ohne Bindemittel aufnehmen FSS*Mat.kl. BM-F3.*Abrechng. Abtrag**
StL-Nr. 24112010299691
Schicht ohne Bindemittel aufnehmen
Schicht aus Baustoffgemisch für Frostschutzschichten.
Dicke '10 cm Abtrag der vorh. FSS-Fläche des AG auf ca. -35 cm FOK'

Fläche '0/32 FSS unter HGT der LKW-Stellflächen'

Materialklasse nach EBV = BM-F3.
Baustoffgemisch 'innerhalb der Baustelle zwischenlagern Förderweg (200m), für den Einbau im Gehwegbereich und unter Rasengittersteinen aufnehmen, bis zu 200m fördern, einbauen, vorprofilieren und verdichten.'

Abrechnung nach Abtragsprofilen.
Menge: 18,000 m3
Leistungsbereichkatalog: 112

**03.03.0005 Planum herstellen Ev2 = 45 MPa**
StL-Nr. 2410625001
Planum herstellen nach Unterlagen des AG.
Verformungsmodul Ev2 = 45 MPa.
Menge: 780,000 m2
Leistungsbereichkatalog: 106

**03.03.0006 Schicht ohne Bindemittel aufnehmen KTS Abrechng. Abtrag**
StL-Nr. 24112010399091
Schicht ohne Bindemittel aufnehmen
Schicht aus Baustoffgemisch für Kiestragschichten.
Dicke '8 cm Abtrag der vorh. KTS des AG auf ca. -30 cm FOK'

Fläche 'KTS unter PKW-Stellflächen und Gehweg Bestand'

Baustoffgemisch 'im unmittelbaren Nahbereich nach Rückbau Borde und Abbruchgut einbauen, vorprofilieren, Planum herstellen und verdichten'

Abrechnung nach Abtragsprofilen.
Menge: 55,000 m3
Leistungsbereichkatalog: 112

**03.03.0007 Baustoffgem. f. Verfest.**
Baustoffgemisch für das Herstellen der Verfestigung liefern und ausstreuen.
Einbaubreite: 3,5 m
Baustoff = Baustoffgemisch 0/8 für FSS-Verfestigung.
Mit mindestens 40 M.-v.H. Kornanteil über 2 mm.
Mit Behinderung durch Einfassungen und Bestands- asphaltkante im Randbereich.
Menge: 35,000 t
Leistungsbereichkatalog: 112

**03.03.0008 Vorhandene Fahrbahnbef. auffräsen**
StL-Nr. 2311454199
Fahrbahnbefestigung, bestehend aus gebundenen und ggf.
ungebundenen Schichten, auffräsen.
Frästiefe '15 cm'

Schicht(en) aus 'FSS des AG und Ergänzungsmaterial,
Fläche 1 x auffräsen, 2 x durchfräsen, homogenisieren und profilieren Fertige Höhe der Verfestigung - 30 cm unter FOK..
Zwickel und Kleinflächen sind nachzuarbeiten.'
Menge: 600,000 m2
Leistungsbereichkatalog: 114

*Hinweis*
Zwickel und Kleinflächenbereiche am Anfang und Ende der Flächen sind nachzuarbeiten. Als Kalkulationsgrundlage ist von einem Wassergehalt von max. 11 M.-% auszugehen.
Bereiche: FSS- und KST-Fläche

**03.03.0009 Verfestigung herstellen BM-Verf.*Tragsch.u.Asphalt BIMI Zement*Dicke 15 cm kerben Qu 5 m*Nassnachbeh.**
StL-Nr. 23114107121141
Verfestigung herstellen. Schicht ohne Bindemittel mit
hydraulischem Bindemittel verfestigen.
Bindemittel wird gesondert vergütet.
Im Baumischverfahren.
Als Tragschicht unter Asphaltschicht.
Bindemittel = Zement.
Schichtdicke = 15 cm.
Kerben in der frischen Schicht in Querrichtung herstellen, Abstand = 5,00 m.
Nassnachbehandlung.
Menge: 1295,000 m2
Leistungsbereichkatalog: 114

**03.03.0010 Bindemittel liefern BIMI Zement**
StL-Nr. 2311411501
Bindemittel für Verfestigung gemäß Erstprüfung liefern.
Bindemittel = Zement.
Menge: 40,000 t
Leistungsbereichkatalog: 114

*Hinweis*
Die Probenahmen für die Erstprüfungen sind mit der Parkplatzsperrung ab 31.08.26 durchzuführen. Die Erstprüfungen müssen zum 12.10.26 vorliegen.

**03.03.0011 Erstprüf. Verfestigungen**
Durch eine nach RAP Stra anerkannte Prüfstelle Proben entnehmen und Erstprüfung erstellen.
Festlegung der Bindemittelmenge, der Bindemittelsorte und  des einzubringenden Wassergehaltes in Abstimmung mit dem zu verbessernden Material des AG.
1 x Erstprüfung  für Material FSS 0/ 32 unter LKW-Stellflächen
1 x Erstprüfung für Material Kiessand unter PKW-Stellflächen/ Gehweg
Zusammenstellen der Ergebnisse und Übergabe der
Erstprüfung an den AG in schriftlicher Form vor Ausführung der Verfestigung.
Einschließlich Probenahme im Parkplatz als Schürfproben mit An- und Abfahrt des Probennehmers.
Menge: 2,000 St

**03.03.0012 Hilfestellung zur Probenahme**
Hilfestellung zur Probenahme für das Herstellen der Schürfgruben für Leistungen der vorherigen OZ.
Leistungen:
- Bagger einschl. Bediener
- Tieflöffel und Aufbruchhammer für eingesetzten Bagger
- 1 Facharbeiter für Handarbeit
- Vibrationsstampfer
- Handgeräte zur Handschachtung und Wiederverfüllung
- An- und Abfahrt
Menge: 6,000 h

**03.03.0013 Schicht ohne Bindemittel aufnehmen*Mat.kl. BM-F3.*Abrechng. Abtrag**
StL-Nr. 24112010999691
Schicht ohne Bindemittel aufnehmen
Schicht 'FSS 0/ 32 des AG im Gehwegbereich'

Dicke '25 cm'

Fläche 'im Gehwegbereich'

Materialklasse nach EBV = BM-F3.
Baustoffgemisch 'im unmittelbaren Nahbereich nach Rückbau Borde und Abbruchgut einbauen, vorprofilieren, Planum herstellen und verdichten.'

Abrechnung nach Abtragsprofilen.
Menge: 43,000 m3
Leistungsbereichkatalog: 112

#### Unterabschnitt 03.04 Pflaster/Borde/ Entw.

*Hinweis*
Tiefborde als Begrenzung der LKW-Stellflächen, neben der Durchfahrtstraße rechts und links und Gehwegbegrenzung zur Grünfläche ausbauen.

**03.04.0001 Bordstein aufnehmen. Tiefbord Beton alles Verw. AN**
StL-Nr. 23115031290200
Bordstein aufnehmen.
Bordstein = Tiefbordstein aus Beton, Höhe bis 30 cm.
Fundament 'aus Beton, ca. 30 cm dick aufbrechen,
Festigkeit: mind. C20/ 25'

Sämtliche Steine und übriges Aufbruchgut nach Wahl des
AN verwerten.
Menge: 700,000 m
Leistungsbereichkatalog: 115

**03.04.0002 Asphaltbefestigung trennen Anbauber. längs*schneiden Dicke ü. 24-30 cm**
StL-Nr. 231130381106
Asphaltbefestigung geradlinig trennen.
im Anbaubereich längs zur Fahrbahnachse
Trennen durch Schneiden.
Dicke der Asphaltbefestigung über 24 bis 30 cm.
Menge: 350,000 m
Leistungsbereichkatalog: 113

**03.04.0003 Vorhandenen Fugenspalt ausräumen Längsu.Querfuge Tiefe bis 40 mm**
StL-Nr. 231140703919
Vorhandenen Fugenspalt ausräumen. Material entfernen
und nach Wahl des AN verwerten.
Längs- und Querfuge.
Fugenspaltbreite bis mm '20'

Fugenspalttiefe bis 40 mm
Vorhandenes Fugenfüllmaterial '= heiß verarbeitbare Fugenmasse'
Menge: 200,000 m
Leistungsbereichkatalog: 114

**03.04.0004 Pflasterd.m.Betonpfl.-steinen aufn. 8 cm dick*ungeb. Fugenmat. ungeb. Bettung**
StL-Nr. 23115011211999
Pflasterdecke mit Pflastersteinen aus Beton aufnehmen.
Aufnehmen der Tragschicht wird gesondert vergütet.
Pflasterstein ca. 8 cm dick.
Mit Fugenfüllung aus ungebundenem Fugenmaterial.
Bettung aus ungebundenem Bettungsmaterial.
Steine 'seitlich lagern, Bettungs- und Fugenmaterial separieren und seitlich lagern
Bereich: Pflasterfläche unter und um Sitzecken,
Fläche: 3 x 12 m2 Verbundpflaster S-Form.
Eingeschnittene Steine sind für den Wiedereinbau zu kennzeichen. Die Kosten sind einzurechnen.'

Pflastersteine säubern. Anteil wiederverw. Steine '100 %'
Menge: 36,000 m2
Leistungsbereichkatalog: 115

**03.04.0005 Pflasterd. a. Betonst. d. AG herst. Pflaster gelagert SZ18/LA20*Läuferverband**
StL-Nr. 2311511199191991
Pflasterdecke aus Betonsteinen des AG herstellen.
In Flächen 'unter und um Sitzecken, Erschwernisse durch Einfassungen, Tische und Sitzbänke sind einzurechnen'

Einzelflächen '3 x 12 m²'

Pflastersteine gelagert innerhalb der Baustelle aufnehmen und fördern.
Format für Rastermaß '100 mm x 200 mm Verbundpflaster S-Form
mit Anfangs- Ganz-, Halbsteinen und geschnittenen Steinen. Der Aufwand für das Herstellen der Pflasterflächen mit den vorhanden, bereits geschnittenen Steinen ist einzurechnen.'

Baustoffgemisch für Bettung und Fugen Kategorie
SZ18/LA20.
Bettung aus Baustoffgemisch 'Edelsplitt 2/5 mm'

Fuge '0-2 mm Brechsand'

Steine im Läuferverband verlegen.
Menge: 36,000 m2
Leistungsbereichkatalog: 115

**03.04.0006 Pflasterd.m.Betonpfl.-steinen aufn. 8 cm dick*ungeb. Fugenmat. ungeb. Bettung*Verwertung AN**
StL-Nr. 23115011211100
Pflasterdecke mit Pflastersteinen aus Beton aufnehmen.
Aufnehmen der Tragschicht wird gesondert vergütet.
Pflasterstein ca. 8 cm dick.
Mit Fugenfüllung aus ungebundenem Fugenmaterial.
Bettung aus ungebundenem Bettungsmaterial.
Steine und übriges Aufbruchgut nach Wahl des AN verwerten.
Menge: 245,000 m2
Leistungsbereichkatalog: 115

**03.04.0007 Bordstein aufnehmen. Hochbord Beton alles Verw. AN**
StL-Nr. 23115031190200
Bordstein aufnehmen.
Bordstein = Hoch- und Rundbordstein aus Beton, Breite
bis 18 cm, Höhe bis 30 cm.
Fundament 'aus Beton, ca. 30 cm dick aufbrechen.
Betonaufbruch Auflager und Rückenstütze: ca. 0,3 m3 je Laufmeter
Festigkeit: mind. C20/ 25'

Sämtliche Steine und übriges Aufbruchgut nach Wahl des
AN verwerten.
Menge: 170,000 m
Leistungsbereichkatalog: 115

**03.04.0008 Natursteinpflasterdecke aufnehmen Kantenl. ü. 12 cm*Granit ungeb. Fugenmat.**
StL-Nr. 23115002311999
Natursteinpflasterdecke aufnehmen. Aufnehmen der Tragschicht wird gesondert vergütet.
Abmessung = Pflasterstein mit Kantenlänge über 12 cm.
Pflasterstein aus Granit.
Mit Fugenfüllung aus Baustoffgemisch ohne Bindemittel.
Bettung aus 'Bettungssand Stärke ca. 11 cm,
organische Bestandteile aus Bettung und Fugenfüllung aussieben und separieren'

Steine 'Großsteinpflaster Stärke ca. 13 cm,
Breite ca. 12-17 cm und Länge ca.15-25 cm
Steine, Bettungssand und Fugenfüllung in Eigentum übernehmen und einer Verwertung nach Wahl des AN zuführen.'
Menge: 410,000 m2
Leistungsbereichkatalog: 115

**03.04.0009 Natursteinpflasterdecke aufnehmen Kantenl. ü. 12 cm*Granit ungeb. Fugenmat.**
StL-Nr. 23115002311999
Natursteinpflasterdecke aufnehmen. Aufnehmen der Tragschicht wird gesondert vergütet.
Abmessung = Pflasterstein mit Kantenlänge über 12 cm.
Pflasterstein aus Granit.
Mit Fugenfüllung aus Baustoffgemisch ohne Bindemittel.
Bettung aus 'Bettungssand Stärke ca. 11 cm,
organische Bestandteile aus Bettung und Fugenfüllung aussieben und separieren'

Steine 'Großsteinpflaster Stärke ca. 13 cm,
Breite ca. 12-17 cm und Länge ca.15-25 cm
Steine säubern, seitlich im Parkplatz für Wiederverwendung lagern,
Bettungssand und Fugenfüllung in Eigentum übernehmen und einer Verwertung nach Wahl des AN zuführen.'
Menge: 15,000 m2
Leistungsbereichkatalog: 115

**03.04.0010 Pflasterd.m.Betonpfl.-steinen aufn. 8 cm dick*ungeb. Fugenmat.**
StL-Nr. 23115011219900
Pflasterdecke mit Pflastersteinen aus Beton aufnehmen.
Aufnehmen der Tragschicht wird gesondert vergütet.
Pflasterstein ca. 8 cm dick.
Mit Fugenfüllung aus ungebundenem Fugenmaterial.
Bettung aus 'HGT (wird gesondert ausgebaut)'

Steine 'und Fugenfüllung in Eigentum des AN übernehmen und einer Verwertung nach Wahl des AN zuführen.'
Menge: 600,000 m2
Leistungsbereichkatalog: 115

**03.04.0011 Kunststoffleitpfosten aus- u. einb.**
Kunststoffsteckleitpfosten einschl. Metalleinschlagsockel MS2 (Höhe 50 cm) vor Bankettarbeiten ausbauen, Leitpfosten vom Sockel trennen, Sockel säubern und auf der Baustelle im Bereich Parkplatz sachgerecht lagern.
Pfosten und Einschlagsockel nach Abschluss der Erdarbeiten wieder und den Ursprungsort versetzen und ausrichten.
Einschl. der erforderlichen Nacharbeiten im Sockelbereich in Handarbeit und sichern der Lage der Leitpfosten.
Links neben der LKW-Stellfläche.
Mittlerer einfacher Förderweg: 80 m
Menge: 9,000 St

**03.04.0012 Findlinge vers. und rückvers.**
Findlinge aus Naturstein aufnehmen, fördern und auf der Baustelle im Bereich Parkplatz sachgerecht lagern.
Abmessungen: Höhe 40-80 cm, Breite 40-80 cm, Länge 80-120 cm.
Nach Abschluss der Erdarbeiten Findlinge aufnehmen, fördern und an den Ursprungsort rückversetzen.
Lage: Links neben der LKW-Stellfläche.
Mittlerer einfacher Förderweg: 80 m
Menge: 11,000 St

**03.04.0013 Planum herst. Bord-. u. Ras.Git.**
Planum herstellen und verdichten bis zum erforderlichen Verdichtungsgrad für das Setzen der Bordsteine und Rasengittersteine.
Menge: 480,000 m2
Leistungsbereichkatalog: 115

**03.04.0014 Bordstein aus Beton setzen BSt. TB 10x30 cm gerader Stein*bis 10 cm unt. OK**
StL-Nr. 2311531105009119
Bordstein aus Beton setzen. Breite der Rückenstütze
mind. 15 cm.
Bordstein = TB 10 x 30 cm.
Bordstein 'als Gehwegeinfassung zur Wiesenfläche'

Gerader Stein.
Rückenstütze bis 10 cm unter Oberkante Bordstein. Beton
mit einer Druckfestigkeit (Einzelwert) am Bohrkern von
mind. 12 MPa.
Fundamentbeton 'C 20/ 25'
Menge: 170,000 m
Leistungsbereichkatalog: 115

**03.04.0015 Bordstein trennen TBSt. 10/30-8/20*BSt.nassschneiden BSt. trennen**
StL-Nr. 231153262101
Bordstein auf Passmaß trennen.
Bordstein aus Beton ca. 10/30 bis 8/20 cm.
Bordstein trennen durch Nassschneiden.
Bordstein quer trennen.
Menge: 14,000 St
Leistungsbereichkatalog: 115

**03.04.0016 Bordstein trennen TBSt. 10/30-8/20*BSt.nassschneiden BSt. Gehrung tr.**
StL-Nr. 231153262102
Bordstein auf Passmaß trennen.
Bordstein aus Beton ca. 10/30 bis 8/20 cm.
Bordstein trennen durch Nassschneiden.
Bordstein auf Gehrung trennen.
Menge: 12,000 St
Leistungsbereichkatalog: 115

**03.04.0017 Zulage Absenkstein herst.**
Zulage Absenkstein herstellen.
Einzukalkulieren sind die Schrägschnitte sowie das schräge Einbauen der Bordsteine.
Einbaulängen der Absenker betragen min. 3,0 m bis
max. 6 m.
Menge: 10,000 m

**03.04.0018 Bordstein aus Beton setzen BSt. HB 18x30 cm gerader Stein**
StL-Nr. 2311531101009199
Bordstein aus Beton setzen. Breite der Rückenstütze
mind. 15 cm.
Bordstein = HB 18 x 30 cm.
Bordstein 'neben LKW- und verbreiterter PKW-Stellfläche'

Gerader Stein.
Rückenstütze 'gem. Aufmaß OZ 03.04.0007 Betonabbruch'

Fundamentbeton 'C 20/ 25, Auflagerstärke mind. 30 cm Auflagerbeton vor dem Versetzen der Borde in der Fläche vorverdichten.
Verbrauch Rückenstütze und Fundamentbeton 0,3 m3 je Laufmeter.'
Menge: 340,000 m
Leistungsbereichkatalog: 115

**03.04.0019 Bordstein aus Beton setzen BSt. HB 18x30 cm Halbm. ü. 1-2,5 m**
StL-Nr. 2311531101009499
Bordstein aus Beton setzen. Breite der Rückenstütze
mind. 15 cm.
Bordstein = HB 18 x 30 cm.
Bordstein 'neben LKW- und verbreiterter PKW-Stellflächen'

Kurvenstein, Halbmesser größer 1,00 bis 2,50 m.
Rückenstütze 'gem. Aufmaß OZ 03.04.0007 Betonabbruch'

Fundamentbeton 'C 20/ 25, Auflagerstärke mind. 30 cm Auflagerbeton vor dem Versetzen der Borde in der Fläche vorverdichten.
Verbrauch Rückenstütze und Fundamentbeton 0,3 m3 je Laufmeter.'
Menge: 10,000 m
Leistungsbereichkatalog: 115

**03.04.0020 Bordstein aus Beton setzen BSt. HB 18x30 cm Überg./Absenker**
StL-Nr. 2311531101009699
Bordstein aus Beton setzen. Breite der Rückenstütze
mind. 15 cm.
Bordstein = HB 18 x 30 cm.
Bordstein 'neben LKW- und verbreiterter PKW-Stellfläche'

Übergangsstein/Absenkungsstein.
Rückenstütze 'gem. Aufmaß OZ 03.04.0007 Betonabbruch'

Fundamentbeton 'C 20/ 25, Auflagerstärke mind. 30 cm Auflagerbeton vor dem Versetzen der Borde in der Fläche vorverdichten.
Verbrauch Rückenstütze und Fundamentbeton 0,3 m3 je Laufmeter.'
Menge: 8,000 m
Leistungsbereichkatalog: 115

*Hinweis*
Einschl. notwendiger Erdarbeiten für Bettung und Befestigung. Überschüssigen Boden seitlich einebnen.

**03.04.0021 Rinne mit Pflast. aus Nst. herst. Granit*5-zeilig Fuge Typ A**
StL-Nr. 2311542699159199
Rinne mit Pflastersteinen aus Naturstein herstellen.
Mehrzeilige Rinne ist mit beidseitigen Schnurkanten
herzustellen.
Rinne 'als Muldenrinne ausführen zum Abführen des Oberflächenwassers (Parkplatzentwässerung)'

Format für Rastermaß des Pflastersteins 'Steine der OZ 03.04.0009'

Pflasterstein aus Granit.
Breite 5-zeilig.
Fundament und Rückenstütze 'C 20 / 25, Auflagerbeton 20 cm stark'

Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung 'in Reihe ohne Kreuzfugen'

Rinnenquerschnitt 'und Stichmaß nach Angabe des AG,
Einbaufläche: 2 x 2,5 m2'
Menge: 5,000 m
Leistungsbereichkatalog: 115

**03.04.0022 Graben befestigen Sohlbreite 1,00 m*Breite 2x0,50 m*einebnen**
StL-Nr. 2411012549999391
Graben befestigen einschließlich Erdarbeiten für Bettung und Befestigung.
Sohlbreite = 1,00 m.
Grabentiefe/Neigung der Grabenböschung '0,5 m,
Neigung 1:1'

Sohlbefestigung 'mit Steinen der OZ 03.02.0009,
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert'

Bettung für Sohlbefestigung 'Beton, Stärke 20 cm,
C 20/ 25'

Böschungsbefestigung 'mit Steinen der OZ 03.02.0009'

Abgewickelte Breite der Böschungsbefestigungen 2x0,50m.
Bettung für Böschungsbefestigung 'Beton, Stärke 15 cm,
C 20/ 25'

Überschüssigen Boden seitlich einebnen.
Menge: 10,000 m
Leistungsbereichkatalog: 110

**03.04.0023 Fläche aus Rasensteinen herstellen R-Gittersteine*Banketten Beton 12cm dick**
StL-Nr. 2311591213290900
Fläche aus Rasensteinen einschl. Verfüllung herstellen.
Unterlage standfest verdichten. Erdarbeiten werden gesondert vergütet.
Befestigung aus Rasengittersteinen.
Ausführung in Banketten.
Rasenstein aus Beton, Dicke mindestens 12 cm mit versenkten Stegen.
Bettung aus Baustoffgemisch 'Beton C20/ 25,
Auflagerbeton 20 cm dick mit Rückenstütze'

Verfüllen mit 'Beton,
Fläche: Ein- und Ausfahrtsbereiche Parkplatz
Längen: 2x22m
mit Behinderungen durch Schutzplanken und Beschilderung'
Menge: 26,000 m2
Leistungsbereichkatalog: 115

#### Unterabschnitt 03.05 Asphaltbauweisen

*Hinweis*
bis OZ 03.05.0006: Die Fräs- und Reinigungsarbeiten werden erst nach dem Einbau der Asphalttragschichten der Stellflächen ausgeführt, um die Bestandstragschichten der Durchfahrtsstraße zu schützen.

**03.05.0001 Asphalt fräsen*Fahrbahn*Fräsasph. verw. Unebenheit 4 mm**
StL-Nr. 2311300599901911
Asphalt fräsen und Fräsgut aufnehmen. Anschlusskante
geradlinig auf Frästiefe herstellen. Der Schnittlinienabstand darf maximal 15 mm betragen.
Asphalt 'SMA,, MA, AC'

Asphaltschicht 'Deckschicht'

Frästiefe 'von cm 3'

Fläche = Fahrbahn.
Breite '0,5-4,5 m'

Fräsasphalt nach Wahl des AN verwerten.
Unebenheiten der gefrästen Fläche höchstens 4 mm innerhalb einer 4,00 m langen Messstrecke in Längs- und
Querrichtung.
Menge: 920,000 m2
Leistungsbereichkatalog: 113

**03.05.0002 Asphalt fräsen Fahrbahn Fräsasph. verw.*Unebenheit 4 mm**
StL-Nr. 2311300590901911
Asphalt fräsen und Fräsgut aufnehmen. Anschlusskante
geradlinig auf Frästiefe herstellen. Der Schnittlinienabstand darf maximal 15 mm betragen.
Asphalt 'Binderschicht'

Frästiefe 'cm 3'

Fläche = Fahrbahn.
Breite '0,5-4,5 m'

Fräsasphalt nach Wahl des AN verwerten.
Unebenheiten der gefrästen Fläche höchstens 4 mm innerhalb einer 4,00 m langen Messstrecke in Längs- und
Querrichtung.
Menge: 920,000 m2
Leistungsbereichkatalog: 113

**03.05.0003 Asphalt fräsen*Fahrbahn*Fräsasph. verw. Unebenheit 4 mm**
StL-Nr. 2311300599901911
Asphalt fräsen und Fräsgut aufnehmen. Anschlusskante
geradlinig auf Frästiefe herstellen. Der Schnittlinienabstand darf maximal 15 mm betragen.
Asphalt 'AC 22 TS, AC 32 TS'

Asphaltschicht 'Asphalttragschicht'

Frästiefe '6-7 cm'

Fläche = Fahrbahn.
Breite '0,5- m 4,5'

Fräsasphalt nach Wahl des AN verwerten.
Unebenheiten der gefrästen Fläche höchstens 4 mm innerhalb einer 4,00 m langen Messstrecke in Längs- und
Querrichtung.
Menge: 920,000 m2
Leistungsbereichkatalog: 113

*Hinweis*
Die Erschwernisse für alle Reinigungs- und Fräsarbeiten, das Ansprühen und ATS herstellen sind einzurechnen.

**03.05.0004 Erschwernis infolge Einfassungen Erschwer. gesamt*A.decks+A.bind.**
StL-Nr. 231130831399
Erschwernis infolge Einfassungen, Borden und Fahrbahnübergängen. Abgerechnet wird die Länge der Einfassung.
Erschwernis beim Fräsen oder Aufnehmen, Aufsprühen von
Bitumenemulsionen sowie Herstellen von Asphaltschichten.
Asphaltdeck- und Asphaltbinderschicht.
Einbauten 'und Einfassungen, Bordrinnen, Borde, Trenninseln, bestehende Asphalt- und Pflasterflächen Randbereiche, Betonschutzwände, Betonrandbalken, Vorlegestreifen Bestand, Rasengittersteine Randbereich des Mittelstreifens und Standspur'
Menge: 1060,000 m
Leistungsbereichkatalog: 113

*Hinweis*
Vor dem Hochdruckreinigen ist festgefahrenes Fräsgut aus den Schnittlinien durch geeignete Maßnahmen zu entfernen. Einschl. hochdruckreinigen der Schadstellen.

**03.05.0005 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 920,000 m2
Leistungsbereichkatalog: 113

*Hinweis*
Dieser Reinigungsvorgang wird unmittelbar vor dem Hochdruckreinigen nach dem Feinfräsen, dem Fräsen der Schadstellen in der Unterlage und Anschlussbereiche Altbestand durchgeführt.

**03.05.0006 Unterlage reinigen*Einzelflächen**
StL-Nr. 231130589029
Unterlage reinigen. Anfallendes Kehrgut nach Wahl des
AN verwerten.
Unterlage 'gefräßte Asphaltfläche'

Nicht zusammenhängende Teilflächen.
Reinigungsgerät 'Kompaktlader (o. glw.) mit Vorbau-Stahlbesen und Auffangkasten. Material während dem letzten Fräsgang aufnehmen. Der Lader fährt unmittelbar nach der Großfräße.
Auffangkasten vor Großfräse kontinuierlich entleeren.
Das Hochdruckreinigen erfolgt nach diesem Arbeitsgang.'
Menge: 920,000 m2
Leistungsbereichkatalog: 113

*Hinweis*
ATS auf verfestigten FSS und KTS

**03.05.0007 Asphalttragsch. aus AC 22 T S herst Bk100*zwei Lagen**
StL-Nr. 23113118199010
Asphalttragschicht aus Asphalttragschichtmischgut
AC 22 T S herstellen. Anlieferung des Asphaltmischguts
in thermoisolierten Transportbehältern.
In Verkehrsflächen der Belastungsklasse Bk100.
Einbau 'Dicke 18 cm'

Bindemittel 'Resultierendes Bindemittel = 30/45 // 30/45 VL'

In zwei Lagen.
Menge: 1200,000 m2
Leistungsbereichkatalog: 113

**03.05.0008 Zulage zu OZ 03.05.0007**
Zulage zu OZ 03.05.0007 für Handeinbau in Kleinflächen
Menge: 50,000 m2

**03.05.0009 Bitumenemulsion aufsprühen Bk100-Bk3,2*Asphalt frisch Rampenspritzgerät*C60BP4-S Menge 200 g/m2*vor 2. Lage ATS**
StL-Nr. 23113063111111
Bitumenemulsion zur Herstellung des Schichtenverbundes
aufsprühen.
Auf Verkehrsflächen der Belastungsklassen Bk100 bis
Bk3,2.
Unterlage = Asphaltbefestigung, frisch.
Mit Rampenspritzgerät.
Bindemittel = C60BP4-S.
Bindemittelmenge = 200 g/m2.
Vor Einbau 2. Lage Asphalttragschicht.
Menge: 1200,000 m2
Leistungsbereichkatalog: 113

*Hinweis*
Die Asphaltbinderschicht ist in voller Breite heiß-an-heiß einzubauen. Die Kosten sind einzurechnen.

**03.05.0010 Asphaltbindersch.AC 22 B S SG herst Bk100*Kategorie C 100/0 Kalk.füller CC 70**
StL-Nr. 2311323919911999
Asphaltbinderschicht aus Asphaltbinder AC 22 B S SG
nach Unterlagen des AG herstellen. Anlieferung des
Asphaltmischguts in thermoisolierten
Transportbehältern.
In Verkehrsflächen der Belastungsklasse Bk100.
Einbau 'dicke: 9,5 cm, für die Abrechnung von Mehr-/ Minderdicken wird eine Gleitung vereinbart.'

Bindemittel 'Resultierendes Bindemittel = 10/40-65 A // PmB 10/25 VL'

Grobe Gesteinskörnung = Kategorie C 100/0.
Fremdfüller = Kalksteinfüller Kategorie CC 70.
Art der Zusammensetzung 'siehe Baubeschreibung'

Einbau 'mit Beschicker,
Die Kosten für den Einsatz eines Nivelliersystemes mit Ultraschallsensoren mit integrierter Arbeitsfeldbeleuchtung (oder glw. Abtastsystem) beidseitig am Asphaltfertiger, um die Einhaltung der geforderten Ebenheiten zu realisieren, ist einzurechnen.
Die Anzahl der Sensoren nach Wahl des AN in Asprache mit dem AG.'
Menge: 2170,000 m2
Leistungsbereichkatalog: 113

**03.05.0011 Zulage zu OZ 03.05.0010**
Zulage zu OZ 03.05.0010 für Handeinbau in Kleinflächen
Menge: 50,000 m2

**03.05.0012 Bitumenemulsion aufsprühen Bk100-Bk3,2*Asphalt gefräst Rampenspritzgerät*C60BP4-S Menge 400 g/m2*vor A.bindersch.**
StL-Nr. 23113063121152
Bitumenemulsion zur Herstellung des Schichtenverbundes
aufsprühen.
Auf Verkehrsflächen der Belastungsklassen Bk100 bis
Bk3,2.
Unterlage = Asphaltbefestigung, gefräst.
Mit Rampenspritzgerät.
Bindemittel = C60BP4-S.
Bindemittelmenge = 400 g/m2.
Vor Einbau Asphaltbinderschicht.
Menge: 920,000 m2
Leistungsbereichkatalog: 113

**03.05.0013 Bitumenemulsion aufsprühen Bk100-Bk3,2*Asphalt frisch Rampenspritzgerät*C60BP4-S Menge 300 g/m2*vor A.bindersch.**
StL-Nr. 23113063111132
Bitumenemulsion zur Herstellung des Schichtenverbundes
aufsprühen.
Auf Verkehrsflächen der Belastungsklassen Bk100 bis
Bk3,2.
Unterlage = Asphaltbefestigung, frisch.
Mit Rampenspritzgerät.
Bindemittel = C60BP4-S.
Bindemittelmenge = 300 g/m2.
Vor Einbau Asphaltbinderschicht.
Menge: 1200,000 m2
Leistungsbereichkatalog: 113

*Hinweis*
Die Deckschicht ist in voller Breite heiß-an-heiß einzubauen. Die Kosten sind einzurechnen.

**03.05.0014 ADS aus AC 11 D SP**
Asphaltdeckschicht aus Asphaltbeton AC 11 D SP
gem. Baubeschreibung Ziffer 3.12.1.3 herstellen.
Das Abstumpfen der Oberfläche wird gesondert vergütet.
Einbaubereich: Stellflächen und Durchfahrtsstraße  Rastplatz Röther Tannen
Einbaudicke 4,0 cm,
Einbaubreite: 0,5 bis 11,00 m
mit Bindemittel: 25/55-55 A // PmB 25/45 VL
Menge: 2220,000 m2

**03.05.0015 Zulage zu OZ 03.05.0014:**
Zulage zu OZ 03.05.0014 für Handeinbau in Kleinflächen
Menge: 50,000 m2

**03.05.0016 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 2220,000 m2
Leistungsbereichkatalog: 113

**03.05.0017 Bitumenemulsion aufsprühen Bk100-Bk3,2 manuell*C60BP4-S**
StL-Nr. 23113063192199
Bitumenemulsion zur Herstellung des Schichtenverbundes
aufsprühen.
Auf Verkehrsflächen der Belastungsklassen Bk100 bis
Bk3,2.
Unterlage 'gefräst und frisch'

Ausführung in Teilflächen manuell.
Bindemittel = C60BP4-S.
Bindemittelmenge '200-400 g/m2'

Vor Einbau '2. Lage ATS, ABi und ADS in Zwickel, Kleinflächen und Gehweg.'
Menge: 540,000 m2
Leistungsbereichkatalog: 113

**03.05.0018 ADS aus AC 11 D SP**
Asphaltdeckschicht aus Asphaltbeton AC 11 D SP
gem. Baubeschreibung Ziffer 3.12.1.3 herstellen.
Das Abstumpfen der Oberfläche wird gesondert vergütet.
Einbaubereich: Stellflächen und Durchfahrtsstraße  Rastplatz Röther Tannen
Einbaudicke 4,0 cm,
Einbaubreite: 0,5 bis 0,8 m
mit Bindemittel: 25/55-55 A // PmB 25/45 VL
Einbau mit Kleinfertiger im Gehwegbereich zwischen den Borden.
Erschwernisse
Menge: 140,000 m2

**03.05.0019 Zulage zu OZ 03.05.0018:**
Zulage zu OZ 03.05.0018 für Handeinbau in Kleinflächen
Menge: 15,000 m2

**03.05.0020 Bitumenemulsion aufsprühen Bk100-Bk3,2*Asphalt frisch Rampenspritzgerät*C60BP4-S Menge 300 g/m2*vor A.deckschicht**
StL-Nr. 23113063111133
Bitumenemulsion zur Herstellung des Schichtenverbundes
aufsprühen.
Auf Verkehrsflächen der Belastungsklassen Bk100 bis
Bk3,2.
Unterlage = Asphaltbefestigung, frisch.
Mit Rampenspritzgerät.
Bindemittel = C60BP4-S.
Bindemittelmenge = 300 g/m2.
Vor Einbau Asphaltdeckschicht.
Menge: 2170,000 m2
Leistungsbereichkatalog: 113

**03.05.0021 Asphalttragsch. aus AC 22 T S herst Bk100**
StL-Nr. 23113118199009
Asphalttragschicht aus Asphalttragschichtmischgut
AC 22 T S herstellen. Anlieferung des Asphaltmischguts
in thermoisolierten Transportbehältern.
In Verkehrsflächen der Belastungsklasse Bk100.
Einbau 'Dicke 18 cm'

Bindemittel 'Resultierendes Bindemittel = 30/45 // 30/45 VL'

Einbau 'mit Beschicker oder gleichwertig für das seitliche Laden beladen mit Asphalt.'
Menge: 140,000 m2
Leistungsbereichkatalog: 113

**03.05.0022 Zulage zu OZ 03.05.0021:**
Zulage zu OZ 03.05.0021 für Handeinbau in Kleinflächen
Menge: 15,000 m2

**03.05.0023 Reinigungsplatz Asphalttransp.**
Reiningungsplatz für Asphalttransporte einrichten und rückstandslos rückbauen.
Vlies im Bereich der angesprühten Fräsflächen mit ausreichend Abstand zum Einbaufertiger überlappend auslegen. Die Mulden, Schutzbügel, Ladeflächen und Kippkanten der entleerten Transportfahrzeuge sind an den Reinigungsplätzen zu säubern.
Fläche: Breite ca. 3 m x Länge ca. 5 m
Örtlichkeit: im Baubereich am Ende der geplanten Tagesleistungen
Asphalttransporte: Einbau ATS, ABi und Deckschichten
Einweisung: die LKW-Fahrer sind vor dem Asphalteinbau einzuweisen
Kontrolle: kontinuierlich durch den AN
Rückbau: Asphaltreste und Vlies rückstandslos entfernen, in Eigentum des AN übernehmen und einer Verwertung nach Wahl des AN zuführen
Mehraufwendungen durch die Anfahrt der Reinigungsplätze sowie die Einengung des Baustellenverkehrs sind einzurechnen.
Menge: 3,000 St

**03.05.0024 Glasfasergewebe lief. u. einb.**
Liefern und einbauen eines recyclingbaren, fräsbaren und vorbituminierten Glasfasergewebes (z.B. S u P oder
gleichwertig),Maschenweite 40/ 40mm,
Zugkraft längs und quer mindestens 120 kN/m
Breite 1,00m
Nach Herstellervorgabe auf Anschluss neu hergestellte Tragschichten Parkflächen zur Bestandstragschicht Durchfahrtstraße vor dem Asphaltbindereinbau verlegen.
Menge: 350,000 m2

*Hinweis*
Fugen zu den Hochborden, Tiefborden in den Stellflächen und Durchfahrtsstraße ausbilden. Erschwernisse durch die Einfassungen sind einzurechnen.

**03.05.0025 Anschluss a. Fuge m. Fugenm. herst. Längs-/Querfuge Tiefe 40 mm*Breite 10 mm Verf. mit Ufst.*Fugenmasse N2**
StL-Nr. 2311391239061201
Anschluss als Fuge mit Fugenmasse herstellen.
Längs- und Querfuge.
In 'der Asphaltdeckschicht ausbilden,
anfallenden Schneidschlamm sofort absaugen,
Fugenflanken säubern,
einschl. reinigen der Fahrbahndecke.'

Fugenspalttiefe = 40 mm.
Fugenspaltbreite = 10 mm.
Fugenspalt verfüllen in einer Lage mit Unterfüllstoff.
Mit heiß verarbeitbarer Fugenmasse Typ N2, einschließlich zugehörigem und zuvor aufgetragenem Voranstrichmittel.
Menge: 400,000 m
Leistungsbereichkatalog: 113

*Hinweis*
Hinweise/ Vorgaben gemäß Ziffer 3.5.1.7 der BB.
Die Arbeiten erfolgen in zusammenhängenden Bereich.

#### Unterabschnitt 03.06 Fahrbahnmarkierungen

*Hinweis*
Zum Einsatz kommen Straßentrocknungsgeräte um die Markierungsarbeiten auf nasser FOK zu realisieren. Der verminderte Leistungsansatz für die Markierungsarbeiten ist in die OZ einzurechnen.

**03.06.0001 Markierungsfläche trocknen**
StL-Nr. 21131105
Fläche für Markierung schonend trocknen. Abgerechnet
wird die zu markierende Fläche. Bei Pfeil, Buchstabe,
Ziffer, Verkehrsschild und Piktogramm ergibt sich die
Fläche aus dem kleinsten umschließenden Rechteck.
Menge: 26,000 m2
Leistungsbereichkatalog: 131

*Hinweis*
Sich evtl. ergebende Mehrbreiten durch die gewählten Gerätschaften sind einzurechnen.

**03.06.0002 Markierungsfläche reinigen Saugkehrwagen**
StL-Nr. 2113111002
Fläche für Markierung reinigen. Kehrgut aufnehmen und
nach Wahl des AN verwerten. Abgerechnet wird die zu
markierende Fläche. Bei Pfeil, Buchstabe, Ziffer, Verkehrsschild, und Piktogramm ergibt sich die Fläche aus
dem kleinsten umschließenden Rechteck.
Reinigung mit Saugkehrwagen.
Menge: 26,000 m2
Leistungsbereichkatalog: 131

**03.06.0003 Längsmarkierung Typ II herstellen Leitlinie 1 zu 1*Breite 0,15 m mit Vormarkierung a.Asphaltdecksch.**
StL-Nr. 2113130552199901
Längsmarkierung Typ II einschl. evtl. Sperrflächenumrandung als Verkehrsfreigabemarkierung herstellen. Ab-
gerechnet wird der markierte Strich, bei Doppelstrichen
zwei Striche.
Unterbrochen; Verhältnis Strich/Lücke 1 zu 1 als Leitlinie.
Strichbreite = 0,15 m.
Strich mit Vormarkierung.
Markierungssystem aus 'reaktivem Stoff, spritzbar (Kaltspritzplastik), als System mit groben Nachstreumitteln'

Schichtdicke '1,2 mm, in 2 Schichten'

Verkehrsklasse 'P7'

Markierung auf Asphaltdeckschicht.
Menge: 170,000 m
Leistungsbereichkatalog: 131

**03.06.0004 Längsmarkierung Typ II herstellen durchg.Fb.begr.*Breite 0,15 m mit Vormarkierung a.Asphaltdecksch.**
StL-Nr. 2113130512199901
Längsmarkierung Typ II einschl. evtl. Sperrflächenumrandung als Verkehrsfreigabemarkierung herstellen. Ab-
gerechnet wird der markierte Strich, bei Doppelstrichen
zwei Striche.
Durchgehend als Fahrbahnbegrenzung.
Strichbreite = 0,15 m.
Strich mit Vormarkierung.
Markierungssystem aus 'reaktivem Stoff, spritzbar (Kaltspritzplastik), als System mit groben Nachstreumitteln'

Schichtdicke '1,2 mm, in 2 Schichten'

Verkehrsklasse 'P7'

Markierung auf Asphaltdeckschicht.
Menge: 200,000 m
Leistungsbereichkatalog: 131

*Hinweis*
Bauablauf/ Hinweise siehe Ziff. 3.2 der BB
Vorgaben/ Erschwernisse siehe Ziff. 1.1.1, 1.1.1.2 u. 1.4.1 der BB. Alle Arbeiten BF 3 nachts halbseitig (Mehrfachanfahrten). Tagarbeit wird ausdr.angezeigt

### Abschnitt 04 Nachphase AkD PWC

#### Unterabschnitt 04.01 A7 V-Spur/B-Spur FR WÜ

**04.01.0001 Längsmarkierung entfernen durchg.Fb.begr.*Breite 0,30 m*a.Asphaltdecksch. Deckenerneuerung Abf.d. Verw.zuf.**
StL-Nr. 2113100514911901
Längsmarkierung einschl. evtl. Sperrflächenumrandung
entfernen. Abgerechnet wird der entfernte Strich, bei
Doppelstrichen zwei Striche.
Durchgehender Strich als Fahrbahnbegrenzung.
Strichbreite = 0,30 m.
Markierungsstoffart 'Agglomerate, KSP, Sonstige'

Auf Asphaltdeckschicht.
Entfernen für Deckenerneuerung.
Durch 'Verfahren nach Wahl des AN'

Abfall aufnehmen und nach Wahl des AN verwerten.
Menge: 100,000 m
Leistungsbereichkatalog: 131

**04.01.0002 Längsmarkierung entfernen durchg.Fb.begr.*Breite 0,15 m*a.Asphaltdecksch. Deckenerneuerung Abf.d. Verw.zuf.**
StL-Nr. 2113100512911901
Längsmarkierung einschl. evtl. Sperrflächenumrandung
entfernen. Abgerechnet wird der entfernte Strich, bei
Doppelstrichen zwei Striche.
Durchgehender Strich als Fahrbahnbegrenzung.
Strichbreite = 0,15 m.
Markierungsstoffart 'Agglomerate, KSP, Sonstige'

Auf Asphaltdeckschicht.
Entfernen für Deckenerneuerung.
Durch 'Verfahren nach Wahl des AN'

Abfall aufnehmen und nach Wahl des AN verwerten.
Menge: 200,000 m
Leistungsbereichkatalog: 131

**04.01.0003 Längsmarkierung entfernen Blockmark. 1 zu 1*Breite 0,30 m*a.Asphaltdecksch. Deckenerneuerung Abf.d. Verw.zuf.**
StL-Nr. 2113100544911901
Längsmarkierung einschl. evtl. Sperrflächenumrandung
entfernen. Abgerechnet wird der entfernte Strich, bei
Doppelstrichen zwei Striche.
Unterbrochener Strich; Verhältnis Strich/Lücke 1 zu 1
als Fahrbahnbegrenzung (Blockmarkierung).
Strichbreite = 0,30 m.
Markierungsstoffart 'Agglomerate, KSP, Sonstige'

Auf Asphaltdeckschicht.
Entfernen für Deckenerneuerung.
Durch 'Verfahren nach Wahl des AN'

Abfall aufnehmen und nach Wahl des AN verwerten.
Menge: 250,000 m
Leistungsbereichkatalog: 131

**04.01.0004 Asphaltbefestigung trennen Einzelfl. Dicke ü. 6-12 cm**
StL-Nr. 231130383903
Asphaltbefestigung geradlinig trennen.
in Einzelflächen längs und quer zur Fahrbahnachse,
Trennen 'durch schneiden,
Bereich: Randbereich Gussasphaltrinne und Anschlussbereich neue Fahrbahndecke der Bph 1 Hauptphase,
Ausführung: vor den Fräsarbeiten,
in nicht zusammenhängenden Teilbereichen.
Das Entfernen des Randkeils und Ausstemmen der Eckbereiche sind einzurechnen.'

Dicke der Asphaltbefestigung über 6 bis 12 cm.
Menge: 300,000 m
Leistungsbereichkatalog: 113

**04.01.0005 Betondecke schneiden Schlamm absaugen**
StL-Nr. 231140109902
Betondecke schneiden.
In 'den Bereichen der Fugen "Fahrbahn zu Betonrandbalken im Mittelstreifen" vor Fräsur geradlinig schneiden'

Dicke 'ca. 12 cm,
in zusammenhängenden Teilbereichen'

Schneidschlamm absaugen und nach Wahl des AN verwerten.
Menge: 100,000 m
Leistungsbereichkatalog: 114

**04.01.0006 Asphalt fräsen*Fahrbahn*Fräsasph. verw. Unebenheit 4 mm**
StL-Nr. 2311300599901911
Asphalt fräsen und Fräsgut aufnehmen. Anschlusskante
geradlinig auf Frästiefe herstellen. Der Schnittlinienabstand darf maximal 15 mm betragen.
Asphalt 'SMA, AC'

Asphaltschicht 'Deckschicht'

Frästiefe 'von cm 3,0'

Fläche = Fahrbahn.
Breite '0,50-10,0 m SSp, V-Spur und halber 1. FS
Breite: 0,50-2,50 m halber 1.FS neben B-Spur,
in nicht zusammenhängenden Teilflächen'

Fräsasphalt nach Wahl des AN verwerten.
Unebenheiten der gefrästen Fläche höchstens 4 mm innerhalb einer 4,00 m langen Messstrecke in Längs- und
Querrichtung.
Menge: 2400,000 m2
Leistungsbereichkatalog: 113

**04.01.0007 Asphalt fräsen Fahrbahn Fräsasph. verw.*Unebenheit 4 mm**
StL-Nr. 2311300590901911
Asphalt fräsen und Fräsgut aufnehmen. Anschlusskante
geradlinig auf Frästiefe herstellen. Der Schnittlinienabstand darf maximal 15 mm betragen.
Asphalt 'Restasphaltdeck- und Binderschicht'

Frästiefe 'cm 9'

Fläche = Fahrbahn.
Breite '0,50-10,0 m SSp, V-Spur und halber 1. FS
Breite: 0,50-2,50 m halber 1.FS neben B-Spur,
in nicht zusammenhängenden Teilflächenn'

Fräsasphalt nach Wahl des AN verwerten.
Unebenheiten der gefrästen Fläche höchstens 4 mm innerhalb einer 4,00 m langen Messstrecke in Längs- und
Querrichtung.
Menge: 2400,000 m2
Leistungsbereichkatalog: 113

**04.01.0008 Asphalt fräsen*Fahrbahn*Fräsasph. verw. Unebenheit 4 mm**
StL-Nr. 2311300599901911
Asphalt fräsen und Fräsgut aufnehmen. Anschlusskante
geradlinig auf Frästiefe herstellen. Der Schnittlinienabstand darf maximal 15 mm betragen.
Asphalt 'Nachfräsung'

Asphaltschicht 'Restasphaltbinder- und Asphalttragschicht'

Frästiefe 'über cm 1 bis 2,5'

Fläche = Fahrbahn.
Breite '0,50-10,0 m SSp, V-Spur und halber 1. FS
Breite: 0,50-2,50 m halber 1.FS neben B-Spur,
in nicht zusammenhängenden Teilflächen'

Fräsasphalt nach Wahl des AN verwerten.
Unebenheiten der gefrästen Fläche höchstens 4 mm innerhalb einer 4,00 m langen Messstrecke in Längs- und
Querrichtung.
Menge: 2400,000 m2
Leistungsbereichkatalog: 113

**04.01.0009 Asphalt fräsen ATS Fahrbahn Fräsasph. verw.*Unebenheit 4 mm**
StL-Nr. 2311300530901911
Asphalt fräsen und Fräsgut aufnehmen. Anschlusskante
geradlinig auf Frästiefe herstellen. Der Schnittlinienabstand darf maximal 15 mm betragen.
Asphalttragschicht.
Frästiefe 'cm 4,0-14,'

Fläche = Fahrbahn.
Breite '0,35-0,50m,
Bereich: Anschlüsse, Querungen an Altbestand, Zwickel, Ükos, Schadstellen in der Unterlage und nach Angabe des AG. Quer u. längs zur Fahrbahnachse,
in nicht zusammenhängenden Kleinflächen.
Die Ecken sind fachgerecht bis auf die Unterlage nachzuarbeiten.'

Fräsasphalt nach Wahl des AN verwerten.
Unebenheiten der gefrästen Fläche höchstens 4 mm innerhalb einer 4,00 m langen Messstrecke in Längs- und
Querrichtung.
Menge: 250,000 m2
Leistungsbereichkatalog: 113

*Hinweis*
Die Erschwernisse für alle Reinigungsarbeiten sowie Fräsur, das Ansprühen und für Schadstellen in der  Unterlage herstellen sind einzurechnen.

**04.01.0010 Erschwernis infolge Einfassungen Erschwer. gesamt*A.decks+A.bind.**
StL-Nr. 231130831399
Erschwernis infolge Einfassungen, Borden und Fahrbahnübergängen. Abgerechnet wird die Länge der Einfassung.
Erschwernis beim Fräsen oder Aufnehmen, Aufsprühen von
Bitumenemulsionen sowie Herstellen von Asphaltschichten.
Asphaltdeck- und Asphaltbinderschicht.
Einbauten 'und Einfassungen, Bordrinnen, Trenninseln, bestehende Asphalt- und Pflasterflächen Randbereiche, Betonschutzwände, Betonrandbalken, Vorlegestreifen Bestand, Gussasphalt Rinnen, Rasengittersteine Randbereich'
Menge: 200,000 m
Leistungsbereichkatalog: 113

**04.01.0011 Fugenverguss /Beton/ Asphalt entf.**
Fugenvergussmasse, Betonstreifen und Asphaltstreifen nach Fräsarbeiten im Bereich des Betonrandbalken, Betonseitenstreifen, Vorlegestreifen Bestand, Betonschutzwände, BW-Borde, Rasangittersteine und Asphaltaltbestand restlos in Handarbeit entfernen.
Einzurechnen ist der Aufwand wegen der Ungleichförmigkeit
des Betonrandbalkens beim Entfernen der Vergussmasse.
Betonstreifenbreite: ca. 1-3 cm
Fugenbreite: ca. 1,5-3 cm,
Asphaltbreite: ca. 15-20 cm
Die alte Vergussmasse, Betonreste und Asphalt gehen in das Eigentum des AN über und sind zu verwerten. Das separieren der Ausbaustoffe vor der Verwertung gehört zum Leistungsumfang.
Einschl. Reinigen der Fahrbahndecke.
Erschwernisse durch Schutzeinrichtungen, Borde und Fahrbahneinläufe sind einzurechen.
Menge: 300,000 m

*Hinweis*
Vor dem Hochdruckreinigen ist festgefahrenes Fräsgut aus den Schnittlinien durch geeignete Maßnahmen zu entfernen.

**04.01.0012 Unterlage reinigen gefr. Asphaltsch.*lose Teile aufn. Einzelflächen*Hochdr.-Sauganl.**
StL-Nr. 231130583122
Unterlage reinigen. Anfallendes Kehrgut nach Wahl des
AN verwerten.
Unterlage = gefräste Asphaltschicht.
Lose Bestandteile von Schadstellen aufnehmen.
Nicht zusammenhängende Teilflächen.
Selbstaufnehmende Kehrmaschine. Letzter Arbeitsgang mit
Wasserhochdruckreinigungsgeräten mit rotierenden Düsen
und Absaugeinrichtung.
Menge: 5050,000 m2
Leistungsbereichkatalog: 113

*Hinweis*
Dieser Reinigungsvorgang wird unmittelbar vor dem Hochdruckreinigen nach dem Feinfräsen, dem Fräsen der Schadstellen in der Unterlage und Anschlussbereiche Altbestand durchgeführt.

**04.01.0013 Unterlage reinigen*Einzelflächen**
StL-Nr. 231130589029
Unterlage reinigen. Anfallendes Kehrgut nach Wahl des
AN verwerten.
Unterlage 'gefräßte Asphaltfläche'

Nicht zusammenhängende Teilflächen.
Reinigungsgerät 'Kompaktlader (o. glw.) mit Vorbau-besen und Auffangkasten. Material während dem letzten Fräsgang aufnehmen. Der Lader fährt unmittelbar nach der Großfräße.
Auffangkasten vor Großfräse kontinuierlich entleeren.
Das Hochdruckreinigen erfolgt nach diesem Arbeitsgang.'
Menge: 5050,000 m2
Leistungsbereichkatalog: 113

**04.01.0014 Bitumenemulsion aufsprühen Bk100-Bk3,2*Asphalt gefräst Rampenspritzgerät*C40B5-S Menge 400 g/m2*vor A.bindersch.**
StL-Nr. 23113063121252
Bitumenemulsion zur Herstellung des Schichtenverbundes
aufsprühen.
Auf Verkehrsflächen der Belastungsklassen Bk100 bis
Bk3,2.
Unterlage = Asphaltbefestigung, gefräst.
Mit Rampenspritzgerät.
Bindemittel = C40B5-S.
Bindemittelmenge = 400 g/m2.
Vor Einbau Asphaltbinderschicht.
Menge: 2400,000 m2
Leistungsbereichkatalog: 113

**04.01.0015 Bitumenemulsion aufsprühen Bk100-Bk3,2*Asphalt frisch Rampenspritzgerät*C40B5-S Menge 300 g/m2*vor A.deckschicht**
StL-Nr. 23113063111233
Bitumenemulsion zur Herstellung des Schichtenverbundes
aufsprühen.
Auf Verkehrsflächen der Belastungsklassen Bk100 bis
Bk3,2.
Unterlage = Asphaltbefestigung, frisch.
Mit Rampenspritzgerät.
Bindemittel = C40B5-S.
Bindemittelmenge = 300 g/m2.
Vor Einbau Asphaltdeckschicht.
Menge: 2400,000 m2
Leistungsbereichkatalog: 113

**04.01.0016 Bitumenemulsion aufsprühen Bk100-Bk3,2*Asphalt gefräst manuell*C40B5-S*Menge 350 g/m2**
StL-Nr. 23113063122249
Bitumenemulsion zur Herstellung des Schichtenverbundes
aufsprühen.
Auf Verkehrsflächen der Belastungsklassen Bk100 bis
Bk3,2.
Unterlage = Asphaltbefestigung, gefräst.
Ausführung in Teilflächen manuell.
Bindemittel = C40B5-S.
Bindemittelmenge = 350 g/m2.
Vor Einbau 'ABi und ADS in Kleinflächenbereichen und Schadstellen.'
Menge: 250,000 m2
Leistungsbereichkatalog: 113

**04.01.0017 Bitumenfugenband masch. anbr.**
Bitumenfugenband maschinell unmittelbar vor dem Asphaltfertiger bzw. Beschicker beidseitig anbringen.
Warm-extrudierte kunststoffvergütete Fugenmasse mit selbstfahrenden Extrusionsgerät an die vorbereitete Fugenkante anbringen.
Gerät mit profil- und höhengerecht einstellbarer Verarbeitungsdüse einschl. geschultem Fachpersonal.
Kontaktfläche säubern, trocknen und Voranstrich auftragen.
Einbauleistung: bis zu 15 m/ Minute
Anschmelzbares Fugenband geprüft nach TL/ TP Fug-StB
Verarbeitungstemperatur: 80-100 °C im Gerät
System: Primer, Fugenband und Verarbeitungsmasse müssen aufeinander abgestimmt sein.
Die Vorhaltung der Geräte einschl. Bediener für die Dauer der Asphalteinsätze ist einzurechnen.
Menge: 600,000 m

**04.01.0018 Anschl. a. Fuge m. B-fugenb. herst. Anschl. ADS*Anschl.längs+quer*bis 20 m Breite 10 mm**
StL-Nr. 23113917139101
Anschluss als Fuge an bestehende Asphaltschicht oder
Bauteil in der Dicke der Asphaltschicht mit Bitumenfugenband einschließlich zugehörigem und zuvor aufgetragenem Voranstrichmittel herstellen.
Anschluss an Asphaltdeckschicht.
Längs- und Querfuge.
Dicke der Asphaltschicht '4,5 cm'

Einzellängen bis 20,00 m.
Breite des Bitumenfugenbandes = 10 mm.
Menge: 20,000 m
Leistungsbereichkatalog: 113

*Hinweis*
Die Binderschicht ist in voller Breite heiß-an-heiß im Bereich V-Spur einzubauen. Die Kosten sind einzurechnen.

**04.01.0019 Asphaltbindersch.AC 22 B S SG herst Bk100*Kategorie C 100/0 Kalk.füller CC 70**
StL-Nr. 2311323919911999
Asphaltbinderschicht aus Asphaltbinder AC 22 B S SG
nach Unterlagen des AG herstellen. Anlieferung des
Asphaltmischguts in thermoisolierten
Transportbehältern.
In Verkehrsflächen der Belastungsklasse Bk100.
Einbau 'dicke: 9,5 cm, für die Abrechnung von Mehr-/ Minderdicken wird eine Gleitung vereinbart.'

Bindemittel 'Resultierendes Bindemittel = 10/40-65 A // PmB 10/25 VL'

Grobe Gesteinskörnung = Kategorie C 100/0.
Fremdfüller = Kalksteinfüller Kategorie CC 70.
Art der Zusammensetzung 'siehe Baubeschreibung'

Einbau 'mit Beschicker
Die Kosten für den Einsatz eines Nivelliersystemes mit Ultraschallsensoren mit integrierter Arbeitsfeldbeleuchtung (oder glw. Abtastsystem) beidseitig am Asphaltfertiger, um die Einhaltung der geforderten Ebenheiten zu realisieren, ist einzurechnen.
Die Anzahl der Sensoren nach Wahl des AN in Asprache mit dem AG.'
Menge: 2400,000 m2
Leistungsbereichkatalog: 113

**04.01.0020 AC 22 B S SG Kleinfl. + Schadst.**
wie OZ 04.01.0009 jedoch Einbau in Flächen der OZ 01.02.0011 mit Kleinfertiger und Handeinbau.
Menge: 56,000 t

**04.01.0021 Asphaltbindersch.a. AC 16 B S herst Bk100*Kategorie C 100/0 Gestein SZ 18**
StL-Nr. 2311322419911009
Asphaltbinderschicht aus Asphaltbinder AC 16 B S herstellen. Anlieferung des Asphaltmischguts in
thermoisolierten Transportbehältern.
In Verkehrsflächen der Belastungsklasse Bk100.
Einbau 'als Profilausgleich, Breite bis 2,0 m,
Einbaustärke: 4 cm'

Bindemittel '10/ 40-65 // PmB 10/25 VL'

Grobe Gesteinskörnung = Kategorie C 100/0.
Grobe Gesteinskörnung = Kategorie SZ 18.
Einbau 'mit Kleinfertiger als Streifen heiß-auf-warm auf ABi vor der Umstellung der AkDs'
Menge: 60,000 t
Leistungsbereichkatalog: 113

**04.01.0022 Asphalt fräsen Fahrbahn Fräsasph. verw.*Unebenheit 4 mm**
StL-Nr. 2311300590901911
Asphalt fräsen und Fräsgut aufnehmen. Anschlusskante
geradlinig auf Frästiefe herstellen. Der Schnittlinienabstand darf maximal 15 mm betragen.
Asphalt 'binder des Profilausgleichs vor Deckschichteinbau abfräsen'

Frästiefe 'cm 4,0'

Fläche = Fahrbahn.
Breite 'bis 2,0'

Fräsasphalt nach Wahl des AN verwerten.
Unebenheiten der gefrästen Fläche höchstens 4 mm innerhalb einer 4,00 m langen Messstrecke in Längs- und
Querrichtung.
Menge: 600,000 m2
Leistungsbereichkatalog: 113

*Hinweis*
Die Deckschicht ist in voller Breite heiß-an-heiß im Bereich V-Spur einzubauen. Die Kosten sind einzurechnen.

**04.01.0023 Asphaltdecksch. aus SMA 11 S herst. Bk100*Kategorie C 100/0**
StL-Nr. 2311340819919090
Asphaltdeckschicht aus Splittmastixasphalt SMA 11 S
herstellen. Anlieferung des Asphaltmischguts in
thermoisolierten Transportbehältern.
In Verkehrsflächen der Belastungsklasse Bk100.
Einbau 'dicke 4,0 cm'

Bindemittel '25/55-55 A // PmB 25/45 VL.'

Grobe Gesteinskörnung = Kategorie C 100/0.
Grobe Gesteinskörnung = Kategorie PSV '51'

Asphaltmischgut 'ohne Verwendung von Asphaltgranulat.'
Menge: 2400,000 m2
Leistungsbereichkatalog: 113

**04.01.0024 Asphaltdecksch. aus SMA 11 S herst. BK100*Kategorie C 100/0**
StL-Nr. 2311341319919099
Asphaltdeckschicht aus Splittmastixasphalt SMA 11 S
herstellen. Anlieferung des Asphaltmischguts in
thermoisolierten Transportbehältern.
In Verkehrsflächen der Belastungsklasse Bk100.
Einbau 'in Flächen der OZ 04.01.0009,
Handeinbau'

Bindemittel '25/55-55 A // PmB 25/45 VL'

Grobe Gesteinskörnung = Kategorie C 100/0.
Grobe Gesteinskörnung Kategorie PSV '51'

Asphaltmischgut 'ohne Verwendung von Asphaltgranulat'
Menge: 15,000 t
Leistungsbereichkatalog: 113

**04.01.0025 Abstumpfungsmaßnahme durchführen bit.LFK 1/3*Gestein wie Decke Menge 1 kg/m2*maschinell**
StL-Nr. 231139523111
Abstumpfungsmaßnahme zur Erhöhung der Anfangsgriffigkeit durch gleichmäßiges Aufbringen und Einwalzen von
Abstreukörnung durchführen. Nicht gebundene Abstreukörnung aufnehmen und nach Wahl des AN verwerten.
Abstreukörnung = leicht bituminierte Lieferkörnung 1/3.
Aus Gestein wie grobe Gesteinskörnung in Asphaltdeckschicht.
Abstreumenge = 1 kg/m2.
Maschinell abstreuen.
Menge: 2400,000 m2
Leistungsbereichkatalog: 113

**04.01.0026 Reinigungsplatz Asphalttransp.**
Reiningungsplatz für Asphalttransporte einrichten und rückstandslos rückbauen.
Vlies im Bereich der angesprühten Fräsflächen mit ausreichend Abstand zum Einbaufertiger überlappend auslegen. Die Mulden, Schutzbügel, Ladeflächen und Kippkanten der entleerten Transportfahrzeuge sind an den Reinigungsplätzen zu säubern.
Fläche: Breite ca. 3 m x Länge ca. 5 m
Örtlichkeit: im Baubereich am Ende der geplanten Tagesleistungen
Asphalttransporte: Einbau ATS, ABi und Deckschichten
Einweisung: die LKW-Fahrer sind vor dem Asphalteinbau einzuweisen
Kontrolle: kontinuierlich durch den AN
Rückbau: Asphaltreste und Vlies rückstandslos entfernen, in Eigentum des AN übernehmen und einer Verwertung nach Wahl des AN zuführen
Mehraufwendungen durch die Anfahrt der Reinigungsplätze sowie die Einengung des Baustellenverkehrs sind einzurechnen.
Menge: 4,000 St

*Hinweis*
bis OZ 04.01.0029:
Fertigstellung der Fahrbahnmarkierung am 11.11.26 bis 06:30 Uhr

**04.01.0027 Längsmarkierung Typ II herstellen durchg.Fb.begr.*Breite 0,15 m mit Vormarkierung*Folie*P 7 grobstr. Decke**
StL-Nr. 2113150512189021
Längsmarkierung Typ II einschl. evtl.
Sperrflächenumrandung als endgültige Markierung herstellen. Abgerechnet wird der markierte Strich, bei
Doppelstrichen zwei Striche.
Durchgehend als Fahrbahnbegrenzung.
Strichbreite = 0,15 m.
Strich mit Vormarkierung.
Markierungssystem aus Folie.
Als System 'Asphalt-Plus-Verfahren auf die warme ADS'

Verkehrsklasse = P 7.
Markierung auf grobstrukturierter Asphaltdeckschicht.
Menge: 200,000 m
Leistungsbereichkatalog: 131

**04.01.0028 Längsmarkierung Typ II herstellen Blockmark. 1 zu 1*Breite 0,30 m mit Vormarkierung*Folie*P 7 grobstr. Decke**
StL-Nr. 2113150544189021
Längsmarkierung Typ II einschl. evtl.
Sperrflächenumrandung als endgültige Markierung herstellen. Abgerechnet wird der markierte Strich, bei
Doppelstrichen zwei Striche.
Unterbrochen; Verhältnis Strich/Lücke 1 zu 1 als Fahrbahnbegrenzung (Blockmarkierung).
Strichbreite = 0,30 m.
Strich mit Vormarkierung.
Markierungssystem aus Folie.
Als System 'Asphalt-Plus-Verfahren auf die warme ADS'

Verkehrsklasse = P 7.
Markierung auf grobstrukturierter Asphaltdeckschicht.
Menge: 250,000 m
Leistungsbereichkatalog: 131

**04.01.0029 Längsmarkierung Typ II herstellen durchg.Fb.begr.*Breite 0,30 m mit Vormarkierung*Folie*P 7 grobstr. Decke**
StL-Nr. 2113150514189021
Längsmarkierung Typ II einschl. evtl.
Sperrflächenumrandung als endgültige Markierung herstellen. Abgerechnet wird der markierte Strich, bei
Doppelstrichen zwei Striche.
Durchgehend als Fahrbahnbegrenzung.
Strichbreite = 0,30 m.
Strich mit Vormarkierung.
Markierungssystem aus Folie.
Als System 'Asphalt-Plus-Verfahren auf die warme ADS'

Verkehrsklasse = P 7.
Markierung auf grobstrukturierter Asphaltdeckschicht.
Menge: 100,000 m
Leistungsbereichkatalog: 131

*Hinweis*
Zum Einsatz kommen Straßentrocknungsgeräte um die Markierungsarbeiten auf nasser FOK zu realisieren. Der verminderte Leistungsansatz für die Markierungsarbeiten ist in die OZ einzurechnen.

**04.01.0030 Markierungsfläche trocknen**
StL-Nr. 21131105
Fläche für Markierung schonend trocknen. Abgerechnet
wird die zu markierende Fläche. Bei Pfeil, Buchstabe,
Ziffer, Verkehrsschild und Piktogramm ergibt sich die
Fläche aus dem kleinsten umschließenden Rechteck.
Menge: 135,000 m2
Leistungsbereichkatalog: 131

*Hinweis*
Sich evtl. ergebende Mehrbreiten durch die gewählten Gerätschaften sind einzurechnen.

**04.01.0031 Markierungsfläche reinigen Saugkehrwagen**
StL-Nr. 2113111002
Fläche für Markierung reinigen. Kehrgut aufnehmen und
nach Wahl des AN verwerten. Abgerechnet wird die zu
markierende Fläche. Bei Pfeil, Buchstabe, Ziffer, Verkehrsschild, und Piktogramm ergibt sich die Fläche aus
dem kleinsten umschließenden Rechteck.
Reinigung mit Saugkehrwagen.
Menge: 135,000 m2
Leistungsbereichkatalog: 131

*Hinweis*
Bohrkernentnahme: Tagarbeit
11.11.26: 5 Stck 7:00-8:00 Uhr
Lieferung zur AM Fulda

**04.01.0032 Bohrkern entnehmen*Tiefe 30 bis 35cm Asphaltschicht**
StL-Nr. 191017229619
Bohrkern für Kontrollprüfungen nach Angabe des AG entnehmen und im Baubereich dem AG übergeben. Bohrloch
fachgerecht verfüllen.
Bohrkerndurchmesser '15 cm, eine Toleranz von +/- 2 mm ist beim Bohrkerndurchmesser unbedingt einzuhalten.
Entnommene Bohrkerne sofort mit Wasser reinigen (entfernen des Bohrschlammes), Bohrkern gut lesbar und dauerhaft beschriften . Die Fahrtrichtung ist zu markieren.'

Bohrtiefe über 30 bis 35 cm.
Material = Asphaltschicht.
Verfüllmaterial 'Asphalt, Bohrloch mit Voranstrich
versehen, Heißasphalt einbauen, Material verdichten.'
Menge: 5,000 St
Leistungsbereichkatalog: 101

*Hinweis*
Für Nachtarbeit, während dem Asphalteinbau.

**04.01.0033 Probegefäß liefern 10-l-Blecheimer*Mithilfe Kprüf.**
StL-Nr. 1910171211
Probegefäß zur Aufnahme von Baustoffproben, für Kontrollprüfungen und für Rückstellproben des AG liefern.
Probegefäß = sauberer 10-l-Blecheimer mit dicht schließendem Deckel.
Mithilfe bei der Probennahme im Baubereich nach Angaben
des AG.
Menge: 3,000 St
Leistungsbereichkatalog: 101

### Abschnitt 05 Arbeiten n. Verkehrsfreigabe

#### Unterabschnitt 05.01 Bankett/ Kehrarbeiten

*Hinweis*
bis OZ 05.01.0002: Erschwernisse durch vorh. Schutzeinrichtung, Beschilderung, Leitpfosten, Einbauten und eingeschränkten Schwenkbereich sind einzurechnen.

**05.01.0001 Bankett profilgerecht herstellen Neben Fahrbahn*Baustoffgemisch URA+Einbaudoku 12 tief+ 6 hoch*Bündig EV2 mind. 100MPa**
StL-Nr. 2411270212191201
Bankett gemäß ZTV E-StB profilgerecht herstellen.
Neben Verkehrsfläche Fahrbahn.
Baustoffgemisch gemäß ZTV E-StB.
Umweltrelevante Anforderungen beim Einsatz von Baustoffgemischen einschließlich Einbaudokumentation nach
Unterlagen des AG. Einbaudokumentation übergeben.
Einbau 'breite bis 60 cm, Tiefe bis 30 cm,
in verschiedenen Einzellängen.'

Querneigung 12 v.H. am tiefliegenden und 6 v.H. am
hochliegenden Fahrbahnrand.
Einbau bündig mit Fahrbahnrand.
Verformungsmodul EV2 auf der Oberfläche mindestens
100 MPa.
Menge: 10,000 m3
Leistungsbereichkatalog: 112

**05.01.0002 Schadhafte Bankette am Randstreifen**
Schadhafte Bankette am Randstreifen wie folgt sanieren:
Verformungen der vorhandenen Frostschutzschicht und Böden planieren.
Vertiefungen mit restlichem Boden angleichen und verdichten.
Breite bis ca. 1,00 m
Tiefe bis ca. 30 cm
Überschüssiges Bodenmaterial nach Angabe des AG im unmittelbaren Nahbereich profilgerecht andecken.
Verschiedene Einzellängen
Menge: 500,000 m

*Hinweis*
bis OZ 05.01.0004: Die angebotene selbstaufnehmende Kehrmaschine muss mit beidseitiger Kehr-Saug-Vorrichtung (rechts und links) und handgeführtem Saugschlauch ausgestattet sein.

**05.01.0003 Fläche kehren**
Straßenfläche mit einer selbstaufnehmenden Kehrmaschine nach Verkehrsfreigabe unmittelbar nach
Aufforderung durch den AG kehren. Nicht gebundenes und gelöstes Material aufnehmen. Material
in Eigentum des AN übernehmen und einer
Verwertung nach Wahl des AN zuführen.
Fahrbahndecke/ Rinnen aus SMA 11 S/ MA 11 S im Seitenstreifen und Rinnen/ Randstreifen mit BSWO im Mittelstreifen.
Menge: 17000,000 m2

**05.01.0004 Fahrbahnabläufe reinigen**
Fahrbahnabläufe mit einer selbstaufnehmenden Kehrmaschine (handgeführter Saugschlauch) reinigen.
Einläufe öffnen, Material aussaugen und Einläufe verschließen.
Nicht gebundenes und gelöstes Material aufnehmen.
Material in Eigentum des AN übernehmen und einer
Verwertung nach Wahl des AN zuführen.
Erschwernisse durch Schutzeinrichtungen sind einzurechnen.
Menge: 38,000 St
